# Neubau 2-Feld-Sporthalle Prenzlau
Angebotsaufforderung (GAEB DA XML 3.3, DA83)
Projekt: 2022-003
Währung: EUR
Erstellt mit: GXML Toolbox V3.3 R20220330, ORCA AVA 27 27.00.00, 18.02.2026

## PROJEKT VORBEMERKUNGEN
Projekt-Vorbemerkungen

1 Allgemeine Angaben zum Objekt

1.1 Lage, Verkehrsanbindung, Zufahrt:

 Oberschule "Philipp Hacker"
 Georg-Dreke-Ring 58D, 17291 Prenzlau

1.2 Baustelleneinrichtung, Lagermöglichkeiten

Eine zentrale Baustelleneinrichtung ist auf der Baustelle vorgesehen. Der individuelle Bedarf der AN ist bei der Bauleitung anzumelden. Stellplätze für Bauwagen und Container sowie Lagermöglichkeiten sind auf der zentralen Baustelleneinrichtungsfläche vorhanden. Eine Zuweisung der Flächen erfolgt durch die Bauleitung.

1.3 Baustellenerschließung

Baustrom und Bauwasser sowie die erforderliche Baustelleneinrichtung werden über das Los Baustelleneinrichtung bereitgestellt. Der Leistungsumfang umfasst insbesondere die Einrichtung, Vorhaltung, den Betrieb und den Rückbau von Baustrom und Bauwasser, die Aufstellung und Vorhaltung eines Bauschildes gemäß den Vorgaben des Auftraggebers. Die hierfür entstehenden Kosten werden anteilig auf alle am Bau beteiligten Firmen in Höhe von 0,375 % der Bruttoschlussrechnungssumme umgelegt.

1.4 Baustellenbetreibung, Ordnung und Sauberkeit

Auf der Baustelle sind mehrere Firmen beschäftigt. Die AN sind verpflichtet, eigenständig auf Ordnung und Sauberkeit zu achten. Bauschutt, Abfälle und Verpackungen sind vom AN unverzüglich nach dem Anfallzeitpunkt zu beseitigen. Sollten wider Erwarten auf der Baustelle hinsichtlich Ordnung und Sauberkeit unzumutbare Zustände eintreten, dann organisiert die Bauleitung auf Kosten der dann am Bau beteiligten AN die erforderlichen Aktivitäten zur Beseitigung der Missstände. Alle AN haben ihre eigenen Bauleistungen vor möglichen Fremdeinwirkungen und Schäden zu schützen, dto. die Arbeiten der übrigen am Bau beteiligten AN.

2 Angaben zur Angebotsbearbeitung

Grundlage für die Erarbeitung der Ausschreibungsunterlagen und die Angebotsabgabe bilden Grundrisspläne, Schnitte und Detailzeichnungen der Genehmigungs- bzw. Ausführungsplanung. Diese liegen zur Einsichtnahme beim Projektbüro Dörner + Partner GmbH vor.

Über Lieferfristen benötigter Materialien hat sich der Auftragnehmer vor Angebotsabgabe zu informieren. Sollten den Bauzeitenplan gefährdende Bestell- und Lieferfristen für einzelne Materialien erkennbar werden, ist mit einem Angebotsbegleitschreiben auf die Problematik hinzuweisen.

Die ausgeschriebenen Leistungen verstehen sich als vollständige Leistungen und sind immer als Komplexleistung anzubieten. Sofern nicht gesondert ausgeschrieben, sind alle für die vollständige und fachgerechte Ausführung der Leistungspositionen erforderlichen Nebenleistungen mit einzukalkulieren.

In die Einheitspreise sind kostenmäßig einzurechnen:

- Alle Materialien, auch systembedingte Zubehör-, Klein- und Befestigungsmaterialien und Nebenleistungen, die zur Vollständigkeit bzw. Funktionstüchtigkeit erforderlich sind.
-  Transporte zur und von der Baustelle und zur Verwendungsstelle in den Geschossen, Be- und Entladeprozesse, Aufwendungen zur Lagerung.
- Verschleiß der nicht gesondert aufgeführten Maschinen, Geräte und Anlagen sowie den Verbrauch an Energie, Wasser und sonstigen Betriebsmitteln.
- Schutzmaßnahmen für die erbrachten Leistungen bis zur Abnahme, die kontinuierliche Beseitigung von Abfallstoffen, Bauschutt und Verpackungsmaterial.
- Aufwendungen der eigenen Baustelleneinrichtung, sofern nicht gesondert ausgeschrieben, die Bauleitung, Einmessarbeiten, Prüfungen, Fremdüberwachung, behördliche Abnahmen, die Erstellung von Revisionsunterlagen und Bauherren- bzw. Betreiberdokumentationen.
- Arbeitsgerüste, Hubbühnen, Hebezeuge etc. für die eigenen Bauleistungen, sofern durch den Auftraggeber infolge der Baustellenspezifik bzw. der Geometrie des Baukörpers nicht gesonderte Lösungen bereitgestellt werden.
-  Die AN haben die Vorgaben dr ArbStättV- Verordnung über Arbeitsstätten und ASR in Verbindung mit der DIN 18299 einzuhalten und mit einzukalkulieren

Es sind die in den verschiedenen Positionen des Leistungsverzeichnisses vorgegebenen Richtqualitäten bauseits bindend zu realisieren. Gleichwertige Fabrikate können eingesetzt werden. Die abgefragten, vom Bieter einzutragenden angebotenen Fabrikate sind zwingend einzutragen.

Lieferungen und Leistungen, die nach Ansicht des Bieters im nachstehenden Leistungsverzeichnis nicht enthalten, jedoch zur kompletten Ausstattung notwendig sind, sind einschließlich Begründung in einem Zusatzangebot aufzuführen und bei Angebotsabgabe mit einzureichen.

Nebenangebote sind zulässig in Verbindung mit einem gesonderten Anschreiben und entsprechenden Erläuterungen.

Für die Baumaßnahme eingeplante Subunternehmen sind mit Angebotsabgabe zu benennen.

3 Hinweise zur Baudurchführung

3.1 Arbeitsschutz

Die AN sind eigenständig für die Einhaltung der Unfallverhütungsvorschriften und sonstigen Bestimmungen des Arbeits- und Gesundheitsschutzes in ihrem Verantwortungsbereich auf der Baustelle verantwortlich.

Für die Koordinierung und Kontrolle aller Aktivitäten auf der Baustelle setzt der Auftraggeber entsprechend Baustellenverordnung einen Sicherheitskoordinator ein. Besonders gefährliche Arbeiten sind dem Sicherheitskoordinator und der Bauleitung rechtzeitig anzukündigen.

3.2 Bauarbeiten

Der AN sichert bei der Bauausführung die Einhaltung aller DIN- und Rechtsvorschriften, der gewerke- und fachspezifischen Richtlinien sowie die Vorgaben der Hersteller der Bauprodukte. Die Einhaltung der anerkannten Regeln der Technik und Baukunst gilt als vereinbart.

Entsprechend der Brandenburgischen Verordnung über Anforderungen an Hersteller von Bauprodukten und Anwender von Bauarbeiten von 2005 sind nur bauaufsichtlich zugelassene Materialien, Bauprodukte und Bausysteme einzusetzen und Bauverfahren anzuwenden. Auflagen der örtlichen bzw. territorial zuständigen Behörden sind einzuhalten.

Die in den Leistungsverzeichnissen angegebenen Massen können nicht ohne weiteres als Grundlage für die Materialbeschaffung genutzt werden. Der Auftragnehmer hat auf Grundlage der Ausführungszeichnungen eigene Mengenermittlungen durchzuführen.

Der AN hat sich vor Aufnahme der Bauarbeiten über die örtlichen Gegebenheiten auf der Baustelle zu informieren.

Während der Bauzeit hat der AN stets ausreichend Arbeitskräfte einzusetzen, um einen zügigen Baufortschritt und die Einhaltung der abgestimmten Zwischen- sowie vertraglich vereinbarten Fertigstellungtermine zu sichern.

Der AN sichert die Realisierung der Leistungen mit eigenen Arbeitskräften bzw. über die mit Angebotsabgabe benannten Subunternehmen. Sollten wider Erwarten weitere Subunternehmer einbezogen werden müssen, dann ist vor Arbeitsaufnahme die Zustimmung der Bauleitung und des Auftraggebers einzuholen. Diese Regelung triftt auch für den Einsatz von Leiharbeitskräften zu.

Die Bauarbeiten sind in enger Abstimmung mit der Bauleitung durchzuführen. Zur Sicherung eines zügigen Bauablaufs wird davon ausgegangen, dass sich die am Bau beteiligten AN zu Details, Baufreiheits- und Rückbaufreiheitstermine eigenständig verständigen, sofern nicht Entscheidungen der Bauleitung berührt oder erforderlich werden.

Die Bauarbeiten werden auf der Grundlage des Leistungsverzeichnisses, der Ausführungsplanung und dem Bauzeitenplan ausgeführt. Operative Abweichungen und Festlegungen der Bauleitung sind möglich. Unvorhergesehene Leistungen sind erst nach Preisvereinbarung und gesonderter Auftrags- erteilung durchzuführen.

Der AN hat arbeitstäglich ein Bautagebuch zu führen, das wöchentlich der Bauleitung zur Bestätigung vorzulegen ist.

Die Lagerung des angelieferten Materials ist nur innerhalb der Baustelle auf den vom Auftraggeber ausgewiesenen Stellen gestattet.

Das Verbrennen, Vergraben oder anderweitiges Beseitigen von Materialresten oder Bauschutt auf dem Gelände ist strengstens untersagt.

Vom Auftragnehmer sind vor Beginn der Arbeiten sämtliche Maße am Bau zu überprüfen. Maßüberprüfungen, Messungen u.s.w. sind in voller eigener Verantwortung vom Auftragnehmer durchzuführen. Teilnahme eines Vertreters des Auftraggebers an diesen Messungen entbindet  den Auftragnehmer nicht von seiner Verantwortung.

Auf Verlangen sind dem Bauherrn einzelne Materialien, Ausstattungen etc. zur Bemusterung vorzulegen.

3.3 Abnahme

Nur bei völlig einwandfreier fachgerechter Ausführung kann eine Abnahme der Leistungen erfolgen. Auf eine sorgfältige Ausführung wird besonders Wert gelegt.

Die Abnahme der vertraglich vereinbarten Leistungen erfolgt erst nach Vorlage einer vollständigen Bauherrendokumentation, bestehend aus:

- Fachunternehmererklärung
- Auflistung aller wesentlichen eingesetzten Bauprodukte und Bausysteme mit Angaben der Hersteller und bauaufsichtlichen Zulassungs-Nummern und Produktinformationen
- Zusammenstellung aller Betriebs-, Geräte- und Funktionsbeschreibungen

- Revisionsdokumentationen und Zusammenstellung aller Nachweise, Zertifikate, Einmessrisse etc. und deren Prüfung auf Richtigkeit und Vollständigkeit durch die Bauleitung. Die rechtsverbindliche Abnahme wird als förmliche Abnahme auf der Baustelle durchgeführt.
- Es wird ausdrücklich eine förmliche Abnahme gemäß VOB/B § 12 vereinbart.

Zwischenabnahmen, besonders die Abnahme durch nachfolgende Arbeiten verdeckter Leistungen, sind rechtzeitig mit der Bauleitung zu vereinbaren.

## 03 Los 03 Erweiterer Rohbau

### Titel 00 Baustelleneinrichtung

**00.1 Baustelleneinrichtung**
Baustelleneinrichtung

Einrichten und Vorhalten der Baustelleneinrichtung über die gesamte Bauzeit sowie Räumen der Baustelle und Wiederherstellung des Geländes, einschl. Entfernung von dafür erstellten Fundamenten und von Verunreinigungen, für die eigenen Arbeiten, die über die allgemeine Baustelleneinrichtung hinaus gehen, wie z. B.

- notwendige Geräte und Hilfsmittel (wie Beispielsweise Kran)
- Material- Vorhaltekosten
- Lohnkosten
- Personalkosten
- Beleuchtung am direkten Arbeitsort
- Aufstellen von Verkehrschildern zur Baustellensicherung gem. Vorgabe der Behörden einschl. Vorhaltung gem. RSA
- Einholen von erf. Gehweg- und Straßensperrungen, die Gebühren werden vom AG gegen Nachweis übernommen
- alle sonstigen Kosten, die der Auftragnehmer zur ordnungsgemäßen Durchführung der Aufgabe zu erbringen hat, sofern diese nicht gesondert nach DIN 18299 ausge- schrieben sind;
- wöchentliche Sicherungsmaßnahmen insbesondere der Verkehrswege auf und vor dem Grundstück, im Gebäude, auf Zufahrten, Bürgersteigen, einschließlich der Säuberung, ggf. Wieder- herstellung und Schneeräumung etc.; für eine ausreichende Wegebeleuchtung ist zu sorgen;
- alle sonstigen Kosten, die der Auftragnehmer zur ordnungsgemäßen Durchführung der Aufgabe zu
 erbringen hat, sofern diese nicht gesondert nach DIN 18299 ausgeschrieben sind;

Es sind die Nachbargrundstücke und Nachbargebäude an den Grenzen absolut zuverlässig und unfallsicher für die gesamte Bauzeit bis zur Übergabe zu schützen; maßgebend sind ebenso die Forderungen des Ordnungsamtes, der Berufsgenossenschaften und sonstiger mitwirkender Behörden, Amtsstellen und Körperschaften. Leistungen, die der Auftraggeber über die oben definierten Bereiche hinaus fordert, sind in zusätzlichen Positionen abgefasst und werden gesondert vergütet.

Hinweis:
Es wird eine allgemeine Baustelleneinrichtung mit, Baubeleuchtung, Bauzaun, Bauwasser und Baustrom bauseits errichtet. Ein Kran sowie Baustellen WC werden nicht bauseits zur Verfügung gestellt.

Durch das Los 01 Baustelleneinrichtung werden folgende Medienanschlüsse zur Verfügung gestellt:

2x Baustromverteiler Verteilerschrank Bemessungsstrom 63 A 230/400VAC

Bauwasseranschlusses DN 20
im Freien
- 1 Stk. T- Stück 3/4"
- 2 Stk. Winkel 3/4"

Besondere Randbedingungen - Deutsche Bahn
Die Baustelle befindet sich in der Nähe von Gleisanlagen der Deutschen Bahn (DB). Der Abstand zur Gleisachse beträgt ca. 30 m.

Der Auftragnehmer hat sicherzustellen, dass:
- der Betrieb des Krans und sämtliche Hebevorgänge ohne
  unzulässige Beeinträchtigung der Gleisanlagen und des
  Bahnbetriebs erfolgen,
- keine Lasten, Ausleger oder Bauteile in den Bereich der
  Gleisanlagen schwenken oder in den Schutzraum der Bahn
  eindringen können,
- ggf. erforderliche technische Einrichtungen (z. B.
  Schwenkbereichsbegrenzung, Arbeitsraumbegrenzung,
  Lastmomentbegrenzung) eingesetzt werden,
- erforderliche Abstimmungen und Freigaben im Zusammenhang
  mit dem Kranbetrieb im Einflussbereich der DB berücksichtigt
  werden.

Erforderliche Unterlagen / Nachweise
Der Auftragnehmer hat vor Ausführung, spätestens jedoch vor - Beginn der Montagearbeiten, folgende Unterlagen vorzulegen:
- Kranaufstellplan mit Darstellung des Arbeits- und
  Schwenkbereichs sowie der Sicherheitsabstände zur DB,
- Nachweis der Tragfähigkeit der Kranaufstellfläche einschließlich
  Lastverteilung,
- Hebeplan (Lift-Plan) für kritische Hübe (z. B. Dachbinder,
  Fertigteilwände, Balkenelemente),
- Nachweise über Qualifikation des Bedien- und
  Anschlagpersonals,
- Prüf- und Wartungsnachweise des eingesetzten Krans.

Die Ausführung der Kranarbeiten darf erst nach Vorlage der vorgenannten Unterlagen und Freigabe durch die Bauleitung erfolgen.

Abrechnung
Abrechnung nach Tag (d) Kranvorhaltung und -betrieb, einschließlich Bedienpersonal.
Menge: 1,000 Psch

**00.2 Meterriss**
Meterriss

Durch das Gewerk Rohbau ist der Bauleitung nach Fertigstellung der Bauteile ein aussagekräftiges Nivellement der Fläche zu übergeben.
Zur dauerhaften Sicherung des Meterrisses bis zur Gebäudefertigstellung wird der Meteriss in jedem Raum mindestens mit einer Meterriss-Plakette gesichert einschl. Montage, Klebung und Fixierung der Plakette.
Die Anbringung der Plaketten hat so zu erfolgen, dass sie auch nach den Ausbauarbeiten (Putzarbeiten) sichtbar bleiben.
Die Ausführung erfolgt in Abstimmung mit der Bauleitung.

Hersteller/Typ: '.....................................'
vom Bieter einzutragen
Menge: 10,000 Stk

**00.3 Baustraße, Schottertragschicht, RC 0/45**
Baustraße, Schottertragschicht, RC 0/45

Herstellen von Baustraßen aus einer Schottertragschicht liefern, einbauen und verdichten, Oberfläche eben und geeignet zum Befahren mit aller Art von Baustellen- und Lieferfahrzeugen, einschl. Schutzlage nach Wahl AN zwischen Pflaster und Tragschicht, zur späteren rückstandslosen Beseitigung.

Dicke: ca. 20 cm
Breite: bis 4,00 m
Dpr: mind. 103%
Schotter: RC 0/45
Menge: 250,000 m²

**00.4 Schotterschicht Baustraße zurückbauen**
Schotterschicht Baustraße zurückbauen

Baustraße, in Vorposition beschrieben, nach Abschluss der Arbeiten zurückbauen und Schotterschicht abfahren und entsorgen.
Menge: 250,000 m²

**00.5 BE-Fläche, Schottertragschicht, RC 0/45**
BE-Fläche, Schottertragschicht, RC 0/45

Herstellen einer Baustelleneinrichtungsfläche für eine universelle Nutzung, aus einer Schottertragschicht liefern, einbauen und verdichten, Oberfläche eben und geeignet zum Befahren, Aufstellen von Geräten bzw. zur Lagerung von Materialien.

Dicke: ca. 20 cm
Größe: ca. 10 x 10 m
Dpr: mind. 103%
Schotter: RC 0/45
Menge: 100,000 m²

**00.6 Schotterschicht BE-Fläche zurückbauen**
Schotterschicht BE-Fläche zurückbauen

Baustraße, in Vorposition beschrieben, nach Abschluss der Arbeiten zurückbauen und Schotterschicht abfahren und entsorgen.
Menge: 100,000 m²

**00.7 Schnurgerüst und Einmessarbeiten**
Schnurgerüst und Einmessarbeiten

Schnurgerüst rings um die Baugruben aufstellen, solide verstrebt und entsprechend baurechtlicher Vorschriften erstellt, einschließlich eventueller Geometerhilfen.
Die durchgehend angeordneten Horizontaldielen zum Ein- schneiden für den Geometer müssen absolut waagerecht und mindestens 1,00 m über Gelände angebracht werden. Sie dürfen erst nach erfolgtem Anlegen sämtlicher Um- fassungs- und tragender Zwischenwände im EG entfernt werden.
Absteckung und Sicherung der Absteck- und Hilfshöhen- punkte herstellen, an allen Maßnahmen wie Trassen, Gehwege, Fahrbahnen etc., abstecken sowie an Zufahrten, Anbindungen, Kreuzungen höhenmäßig anpassen.
Ausführung inkl. aller benötigten Materialien und der Vermessungsleistung.
Menge: 1,000 Psch

**00.8 Suchschachtung (Querschläge) vor Baubeginn**
Suchschachtung (Querschläge) vor Baubeginn

Herstellen von Suchschachtung (Querschläge) vor Baubeginn, zur Feststellung der genauen Lage von Fremdleitungen (Strom-, Gas-, Wasser-, Telefonlei tungen und sonstige Leitungen) sowie Grenzsteine und Vermessungspunkte im Bereich der Auskofferung einschließlich Handschachtung, nach Abstimmung mit dem AG.

Erforderliche Sicherungen von Leitungen wird nach gesonderter Position abgerechnet, für die Sicherung von Grenzsteinen sowie Vermessungspunkten aller Art, einschl. Wiederherstellung bei Beschädigung oder Entfernung, erfolgt keine gesonderte Vergütung.

Tiefe bis: 1,00 m
Einzellänge bis: 3,00 m
Menge: 5,000 St

**00.9 Vorhandene Einbauten, Kabel**
Vorhandene Einbauten, Kabel

Eventuell vorhandene Einbauten wie kreuzende Ver- und Entsorgungsleitungen, sowie Kabel bis zum Wiederverfüllen über die Bauzeit sichern.
Menge: 1,000 Psch

**00.10 Baustellenzufahrt herstellen**
Baustellenzufahrt im Bereich der bestehenden Umzäunung herstellen

Zufahrtsmöglichkeit im Bereich der bestehenden Umzäunung durch Anrampung mit Schwarzdeckenkeil herstellen. Der Betonbordstein, ist zu sichern und anzurampen.
Das Liefern, Einbauen, nach Fertigstellung der Baumaßnahme wieder Entfernen und Entsorgen des Materials ist einzukalkulieren.
Menge: 5,500 m

### Titel 01 Erdarbeiten

*Hinweis: ERDARBEITEN - Titelvorbemerkungen*
ERDARBEITEN - Titelvorbemerkungen

Für die Erdarbeiten gelten die Bestimmungen der VOB, insbesondere VOB Teil C - ATV DIN 18300 (Erdarbeiten) sowie die einschlägigen Regelwerke in der jeweils gültigen Fassung, soweit im Leistungsverzeichnis oder in den Besonderen Vertragsbedingungen (BVB/BTV) nichts Abweichendes geregelt ist.

Die Leistungen umfassen insbesondere das Lösen, Laden, Fördern, Zwischenlagern, Einbauen, Verfüllen, Verdichten sowie das Herstellen von Planien, soweit dies in den einzelnen Positionen beschrieben ist.

Die Mengenermittlung und Abrechnung erfolgt nach den Regeln der ATV DIN 18300.
Für Baugruben und Gräben gelten ergänzend die Anforderungen der DIN 4124 (Baugruben und Gräben - Böschungen, Verbau, Arbeitsraumbreiten).

Sofern im Leistungsverzeichnis keine gesonderten Abrechnungsregelungen getroffen werden, gelten die Abrechnungseinheiten und die Abrechnungsgrundsätze gemäß VOB/C.

Die Beschreibung der Bodenverhältnisse erfolgt auf Grundlage des Baugrundgutachtens.
Die Böden sind nach Homogenbereichen gemäß DIN 18300 einzustufen. Maßgebend sind die Angaben des Baugrundgutachtens sowie die jeweiligen Positionsbeschreibungen.

Werden bei der Ausführung von den Ausschreibungsunterlagen abweichende Bodenverhältnisse angetroffen oder treten Umstände ein, durch die die vorgesehenen Leistungen nicht wie beschrieben ausgeführt werden können, ist der Auftraggeber unverzüglich zu informieren. Das weitere Vorgehen ist gemäß den vertraglichen Regelungen abzustimmen.

Der Auftragnehmer hat sich vor Beginn der Arbeiten über vorhandene Hindernisse, Leitungen, Kabel, Dränagen, Kanäle, Vermarkungen, Schächte u. ä. zu informieren.

Die Schutz- und Sicherungsvorschriften der jeweiligen Netzbetreiber und zuständigen Stellen sind einzuhalten. Erforderliche Sicherungsmaßnahmen sind in den Einheitspreisen der jeweiligen Positionen einzukalkulieren, soweit sie nicht gesondert ausgeschrieben sind.

Vorhandene Absteckungen, Grenzsteine, Festpunkte, Höhenmarken u. ä. sind vor Beginn der Arbeiten durch den Auftragnehmer zu sichern.

Werden solche Punkte durch unsachgemäße Behandlung beschädigt, verschoben oder unbrauchbar gemacht, gehen die Kosten für die Wiederherstellung bzw. Neuvermessung zu Lasten des Auftragnehmers.

Soweit erforderlich, ist vor Beginn der Erdarbeiten eine gemeinsame Bestandsaufnahme des Geländes (z. B. Höhen, markante Geländepunkte) mit dem Auftraggeber bzw. der Bauleitung durchzuführen.
Über die Aufnahme ist ein Protokoll zu erstellen.

Oberboden (Mutterboden) und humose Böden sind - sofern zur Wiederverwendung vorgesehen - getrennt von mineralischen Böden aufzunehmen und auf einer geeigneten Fläche getrennt zu lagern.

Lagerflächen, Zwischenlagerung und Wiedereinbau erfolgen nach Abstimmung mit der Bauleitung.

Erdarbeiten in unmittelbarer Nähe bestehender Bauwerke, Grenzbebauungen, Leitungen, Kabel, Dränagen, Kanäle und sonstiger Anlagen sind mit besonderer Sorgfalt auszuführen.

Erforderliche Sicherungsmaßnahmen sind durch den Auftragnehmer zu treffen.
Hierbei sind die einschlägigen Regelwerke zu beachten, insbesondere:

- DIN 4123 (Sicherungen im Bereich von Ausschachtungen,
  Gründungen, Unterfangungen), soweit einschlägig,

- DIN 4124 (Baugruben und Gräben).

Bei Arbeiten im Bereich zu erhaltender Bäume sind geeignete Schutzmaßnahmen zu treffen.
Der Wurzelbereich ist zu schützen; Eingriffe sind mit der Bauleitung abzustimmen.
Soweit erforderlich sind die einschlägigen Regelwerke (z. B. DIN 18920) zu beachten.

Sofern nicht anders ausgeschrieben, gilt:

- Wiederverwendbares Material, das der Auftraggeber zur
  Wiederverwendung bestimmt, ist getrennt zu lagern und auf
  Verlangen wieder einzubauen.

- Nicht wiederverwendbares Material ist gemäß den gesetzlichen
  Vorschriften ordnungsgemäß zu verwerten bzw. zu entsorgen.

Entsorgungs- bzw. Verwertungsnachweise (z. B. Wiegescheine, Annahmescheine) sind auf Verlangen vorzulegen.

Das Verdichten von Auffüllungen bzw. Hinterfüllungen durch Einschlämmen ist nicht zulässig.
Verdichtung ist lagenweise mit geeigneten Geräten entsprechend den Anforderungen der Leistungsbeschreibung auszuführen.

Die Verkehrssicherung sowie die laufende Reinigung der durch Baufahrzeuge verschmutzten öffentlichen Straßen und Wege obliegt dem Auftragnehmer für die Dauer seiner Leistungen.

Erforderliche Genehmigungen und Abstimmungen mit Behörden sind durch den Auftragnehmer einzuholen, soweit dies nicht ausdrücklich bauseits erfolgt

ABRECHNUNGS-HINWEISE

Sofern im Leistungsverzeichnis keine gesonderten Abrechnungsvereinbarungen getroffen sind, gelten die Abrechnungsregeln der VOB/C, insbesondere der ATV DIN 18300 (Erdarbeiten), in der jeweils gültigen Fassung.

In Ergänzung zur ATV DIN 18299 (Allgemeine Regelungen für Bauarbeiten jeder Art) gilt die Abrechnungsregelung nach DIN 18300 als vereinbart, sofern in den Besonderen Technischen Vertragsbedingungen (BTV) keine abweichenden Regelungen getroffen sind.

*Hinweis: ERDARBEITEN*
ERDARBEITEN

Es ist davon auszugehen, dass zur Errichtung des nicht unterkellerten Gebäudes bzw. Ausführung der seitens des Baugrundgutachters vorgeschlagene Baugrundverbesserung in Form eines lastverteilenden Polsters aus einer Schotterschicht 0/32, eine frei geböschte Baugrube ausreichend ist. Genau Angaben zur Ausführung des Polsters (Schichtdicken 50 bzw. 20 cm etc.) sind der Anpassung der Gründungsempfehlung zu entnehmen.

GRÜNDUNG

Die Gründung erfolgt auf Streifen- und Einzelfundamenten, welche mit der 25 cm dicken Stahlbetonplatte monolitisch verbunden sind. Aufgrund der Bodenverhältnisse wird gemäß Empfehlung des Baugrundgutachters eine Baugrundberbesserung in Form eines lanstabtragenden bzw. lastverteilenden Polsters aus einer Schotterschicht mit Korngröße 0/32 unterhalb der Fundamente und der Platte eingebaut. Die Dicke der Tragschicht beträgt unter den Fundamenten min. 20 cm und unter der Bodenplatte min. 50 cm. Das Schotterpolster ist unterhalb der Fundamente mit einem seitlichen Überstand von jeweils 30 cm herzustellen. Oberhalb des Polsters ist eine 10 cm starke Sauberkeitsschicht vorzusehen.

Die Mindesteinbindetiefe der aüßeren Fundamente beträgt 0,80 m. Hinzu kommt die Sauberkeitsschicht sowie die frostunempfindlich Schottertragschicht. Die Streifenfundamente unter der Innenwänden werden zentrisch unter den Wänden angeordnet. Die Randstreifenfundamente schließen bündig mit der Wandaußenseite ab und werden durch die angeschlossene Bodenplatte zentriert.

Unter allen Stützen sind Einzelfundamente vorgesehen. Mit Ausnahme der Eckstützen werden alle Stützen in den Einzelfundament eingespannt. Die EInzelfundamente werden als Becherfundamente ausgeführt und durch ein durchgehendes Streifenfundament gleicher Breite und Ainbidetiefe miteinander verbunden.

POLSTER UNTER FUßBODEN

Zur Verbesserung und Vergleichmäßigung der Tragfähigkeit sowie unter Berücksichtigung der Anforderungen an den Schutz erdberühter Bauteile durch Wasser im Boden wird empfohlen, ein Polster (hier: Polster unter Fußboden) mit einer Dicke von mindestens 50 cm anzuordnen. Für das Polster ist ein nach DIN 18195-1:2011-12 stark durchlässiges Material mit einem Wasserdurchlässigkeitsbeiwert von mindestens 1 x 10 m/s zu verwenden. Als stark durchlässiges Material können nicht frostempfindliche, gut verdichtungsfähige Sande der Bodengruppen nach DIN 18196 SE, SI oder gleichwertige Körnungen mit folgende zusätzlichen Anforderungen eingebaut werden:
- Ungleichförmigkeitsgrad U > 3,
- Feinsandanteil (d < 0,2 mm) < 10 %,
- Schlämmkorn (d < 0,063 mm) < 5 %.
Vergleichbare Sande werden in Hinterfüllungsbereich von Winderlagern verwendet.

Nach der Profilierung der Aushubsohle (vgl. Polster unter Fundamenten) sind die Polster in Lagen mit Dicken von höchtens 30 cm einzubauen. Auf OK Polster unter Fußboden ist ein Verdichtungsgrad von Dpr >= 98 % bzw. alternativ Evd >= 35 MPa erforderlich.

Gemäß DIN 18533-1:2017-07 kann unter vorgenannten Voraussetzungen für die Abdichtung des Fußbodens bzw. Bodenplatte die Wassereinwirkungsklasse W1.1-E angesetzt werden.

POLSTER UNTER FUNDAMENTEN

Für die Herstellung der Gründung bzw. des Fußbodens sind der Oberboden, die Auffüllungen und ggf. der untere Oberboden bis in die erforderliche Tiefe aufzunehmen.

Werden in den Aushubsohlen zur Herstellung der Polster noch Reste von Bauteilen aus der vorherigen Nutzung (z.B. alte Fundamente, Kanäle und Leitungen) oder kompressible und stark humose Bestandteile (z.B. Baumstubben, durchwurzelte und humose Schichten) angetroffen, sind diese ebnfalls zu entfernen und durch die Verstärkung des Pollsters auszugleichen.

Während der Erd- und Gründungsarbeiten ist ein besonderes Augenmerk auf den Schutz der in der Aushubsohle anstehenden Böden zu legen.

Zur Verbesserung und Vergleichmäßigung der Tragfähigkeit wird empfohlen, ein Polster (hier: Polster unter Fundamenten) mit einer Dicke von mindestens 20 cm anzuordnen. Die Polster unter Fundamenten sind im Grundriss der Fundamente mit einem seitlichen Überstand von 30 cm einzubauen. Als Material für die Polster kann z.B. eine Schottertragschicht 0/32 gemäß den Anforderungen der ZTV SoB-StB 20 verwendet werden. Stehen dem keine umwelt- oder wasserrechtlichen Belange entgegen, sollten RC-Baustoff-Gemische verwendet werden.

Unter Berücksichtigung der Untergrundverhältnisse sollte der Einbau der Polster mit einem den Größen der Fundamentbaugruben angemessen, schweren Verdictungsgerät in wenigen Übergängen erfolgen. Auf OK Polster unter Fundamenten ist ein Verdichtungsgrad von Dpr >= 97 % nachzuweisen.

Die ausreichende Verdichtung kann korrelativ mittels dynamischer Plattendruckversuche mit Hilfe des Leichten Fallgewichtsgerätes entsprechend der TP BF-StB Teil B 8.3 überprüft werden. Zum Nachweis des erforderlichen Verdichtungsgrades von Dpr >= 97 % ist ein dynamischer Verformungsmodul von Evd >= 25 MPa erforderlich.

Baugruben bzw. deren Seitenräume (z.B. die neben den Fundamentbaugruben) sind lagenweise zu verfüllen und zu verdichten. Der Bodenaushub ist z.T. als wasserempfindlich zu beurteilen. Für den Bodenaushub sollten die Anforderungen der ZTV A-StB 12 vereinbart werden. Danach ist der Boden nach dem Aushub gegen Wasserzutritt zu schützen, um so die Wiederverwendung zu sichern.

Hinsichtlich Verdichtungstechnologie gelten die v.g. Hinweise:
Die in den Aushub- und Gründungssohlen anstehenden Böden neigen teilweise zur Eislinsenbildung. Das Eindringen von Frost unter die Gründungssohlen ist in jedem Bauzustand sicher zu vermeiden. Durch den Bauablauf ist zu gewährleisten, dass bei Auftreten von Frösten eine frostsichere Überdeckung der Gründungssohlen vorhanden ist.

**01.1 Baugelände abräumen**
Baugelände abräumen

Baugelände von Schutt und Unrat, wie Steine, Mauerreste, Tonrohre d = 250 mm mit Einzellängen bis 2,00 m und sonstigem Müll  in Form von auf dem Gelände verteilten Einzelstücke beräumen. Material laden und entsorgen, inkl. Deponiegebühren.
Menge: 5,000 m³

**01.2 Bodenaushub, Homogenbereich HB A/O/B1/B2 gem. Bodengutachten, lösen, laden und abtransportieren**
Bodenaushub, Homogenbereich HB A/O/B1/B2 gem. Bodengutachten, lösen, laden und abtransportieren

Bodenaushub von nicht verdichtungsfähigem bzw. verunreinigtem Erdstoff für die Baugrube, als Maschinenaushub, profilgerecht lösen, laden und abtransportieren.
Das Aushubmaterial ist nach Wahl des AN zu beseitigen, inkl. Deponiegebühren.
Das profilgerechte Herstellen des Grobplanums ist einzu- kalkulieren.
Der Abtransport hat in Abstimmung mit dem Auftraggeber und der Bauleitung zu erfolgen.

Aushubtiefe:  bis 1,5 m
Bodenklasse:  gem. Bodengutachten Prüfb.-Nr.:
  182/23 vom 27.06.2023
Menge: 1485,000 m³

**01.3 Bodenaushub, Homogenbereich HB A/O/B1/B2 gem. Bodengutachten, seitlich lagern**
Bodenaushub, Homogenbereich HB A/O/B1/B2 gem. Bodengutachten, seitlich lagern

Bodenaushub für die Baugrube, als Maschinenaushub, profilgerecht lösen und außerhalb der Baugrube im Baustellen- bereich seitlich, zur späteren Wiederverwendung als Hinterfüllmaterial, lagern, Aufmaß nach Abrechnung an der Lagerstelle.
Das profilgerechte Herstellen des Grobplanums ist einzukalkulieren.

Aushubtiefe: bis ca. 0,70 m unter OK Gelände im Bereich Bodenplatte
 bis ca. 1,50 m unter OK Gelände im Bereich Streifen-/Köcherfundamente
Bodenklasse:  gem. Bodengutachten Prüfb.-Nr.:
  182/23 vom 27.06.2023
Förderweite: bis 100 m
Menge: 3,000 m³

**01.4 Seitlich gelagerten Bodenaushub, Homogenbereich HB A/O/B1/B2 gem. Bodengutachten, laden**
Seitlich gelagerten Bodenaushub, Homogenbereich HB A/O/B1/B2 gem. Bodengutachten, laden

Bodenaushub, im Bereich der Baustelle auf Mieten lagernd, laden, abfahren und fachgerecht verwerten oder entsorgen einschl. Deponiebebühr.

Das Abbruchmaterial geht in Eigentum des AN über und ist vom Gelände abzutransportieren und zu entsorgen.

Abrechnung nach t auf der Grundlage des Wiegescheines und vollständiger gesetzeskonformer Nachweisführung.
Menge: 3,000 t

**01.5 Oberboden abtragen, Mengenmehrung**
Menge: 100,000 m²

**01.6 Aushubmaterial Z 2 laden und entsorgen**
Menge: 100,000 m³

**01.7 Zulage, Bodenaushub schuttdurchsetzt**
Zulage, Bodenaushub schuttdurchsetzt

Zulage zur vorgenannten Position Bodenaushub für das lösen, laden und abtransportieren, von schuttdurchsetzten Boden.
Menge: 15,000 m³

**01.8 Zulage, Beseitigung von Hindernissen per Hand**
Zulage, Beseitigung von Hindernissen per Hand

Zulage für die Beseitigung und Entsorgung von nicht erkennbaren Hindernissen aus Beton, Stein oder Mauerwerk im Boden, Ausführung für Abbrechen von Hand.

Das Abbruchmaterial geht in Eigentum des AN über und ist abzutransportieren und zu entsorgen.

Ausführung nur nach Anordnung des AG.
Menge: 5,000 m³

**01.9 Bodeneinbau m.tragfähig.Bodenmaterial unterhalb der Bodenplatte**
Bodeneinbau mit tragfähigem Bodenmaterial unterhalb der Bodenplatte

Lieferung, Einbau und lagenweise Verdichtung eines stark wasserdurchlässigen Polsters unter Fußboden / Bodenplatte zur Verbesserung und Vergleichmäßigung der Tragfähigkeit sowie zum Schutz erdberührter Bauteile gegen Wasser im Boden, gemäß VOB/C DIN 18300.

Materialanforderungen:
nicht frostempfindlicher, gut verdichtungsfähiger Sand der Bodengruppen SE oder SI gemäß DIN 18196 oder gleichwertige Körnung,

- Wasserdurchlässigkeitsbeiwert k = 1 × 10-4 m/s,
- Ungleichförmigkeitsgrad U > 3,
- Feinsandanteil (d < 0,2 mm) < 10 %,
- Schlämmkornanteil (d < 0,063 mm) < 5 %.

Ausführung:
- Einbau nach Profilierung der Aushubsohle,
- Einbau in Lagen mit einer Dicke von max. 30 cm,
- mechanische Verdichtung jeder Lage, erforderlicher Verdichtungsgrad an Oberkante Polster: Dpr = 98 % oder alternativ Evd = 35 MPa, Gesamtdicke des Polsters gemäß Planung, mindestens 50 cm.

Die Leistung umfasst:
- Lieferung des Materials einschließlich Transport zur Baustelle,
- Entladung, Verteilen und Einbau,
- lagenweise mechanische Verdichtung,
- Herstellung einer ebenen, tragfähigen Oberfläche als Untergrund für die Abdichtung und Bodenplatte.

Abrechnung nach Kubikmeter (m³) eingebautem und verdichtetem Material.

Einbauort:  unterhalb der Bodenplatte
  (als nicht frostempfindlicher, gut
  verdichtungsfähiger Sand der
  Bodengruppen SE oder SI gemäß DIN
  18196 unterhalb der Bodenplatte
  entsprechend Anpassung der
  Gründungsempfehlung Prüfb.-Nr.:
  25-0080 vom 27.03.2025)
Menge: 770,000 m³

**01.10 Bodeneinbau m.tragfähig.Bodenmaterial unterhalb der Fundamente**
Bodeneinbau mit tragfähigem Bodenmaterial unterhalb der Fundamente

Lieferung, Einbau und lagenweise Verdichtung eines stark wasserdurchlässigen Polsters unter Fundamente zur Verbesserung und Vergleichmäßigung der Tragfähigkeit sowie zum Schutz erdberührter Bauteile gegen Wasser im Boden, gemäß VOB/C DIN 18300.

Materialanforderungen Polster:
Schottertragschicht 0/32 gemäß ZTV SoB-StB 20, alternativ, sofern keine umwelt- oder wasserrechtlichen Belange entgegenstehen, RC-Baustoffgemische gleicher Eignung, nicht frostempfindlich, gut verdichtungsfähig.

Ausführung:
- Einbau des Polsters unter Fundamenten mit einer Mindestdicke von 20 cm,
- Einbau im Grundriss der Fundamente mit einem seitlichen Überstand von mindestens 30 cm,
- Einbau nach Herstellung und Profilierung der Fundamentbaugruben,
- Einbau mit einem den Abmessungen der Fundamentbaugruben angemessenen, schweren Verdichtungsgerät in möglichst wenigen Übergängen,
- lagenweiser Einbau und mechanische Verdichtung.

Verdichtungsanforderungen:
- Verdichtungsgrad an Oberkante Polster: Dpr = 97 %,
- Nachweis der Verdichtung korrelativ mittels dynamischer Plattendruckversuche (Leichtes Fallgewichtsgerät) gemäß TP BF-StB Teil B 8.3,
- erforderlicher dynamischer Verformungsmodul: Evd = 25 MPa.

Verfüllung der Baugruben:
- Lagenweise Verfüllung und Verdichtung der Fundamentbaugruben und angrenzender Seitenräume,
- Bodenaushub teilweise wasserempfindlich; für den Bodenaushub gelten die Anforderungen der ZTV A-StB 12,
- Schutz des Bodenaushubs gegen Wasserzutritt zur Sicherstellung einer möglichen Wiederverwendung.

Frostschutz:
- Sicherstellung eines frostfreien Zustands der Gründungssohlen während aller Bauzustände,
- Vermeidung von Frostpenetration und Eislinsenbildung durch geeigneten Bauablauf und temporäre frostsichere Abdeckungen bei Frostereignissen.

Die Leistung umfasst:
- Lieferung des Materials einschließlich Transport zur Baustelle,
- Entladung, Verteilen und Einbau,
- lagenweise mechanische Verdichtung,
- Herstellung einer ebenen, tragfähigen Oberfläche als Untergrund für die Abdichtung und Bodenplatte.

Abrechnung nach Kubikmeter (m³) eingebautem und verdichtetem Material.

Einbauort:  unterhalb der Fundamente
  (als Schottertragschicht 0/32 gemäß
  ZTV SoB-StB 20 unterhalb der
  Fundamente  entsprechend Anpassung
  der Gründungsempfehlung Prüfb.-Nr.:
  25-0080 vom 27.03.2025)
Menge: 120,000 m³

**01.11 Schrägeausbildung, Zulage**
Menge: 890,000 m³

**01.12 Recycling-Schicht, 20 cm, 25 MN/m²**
*** Bedarfsposition ohne GB
Recycling-Schicht, 20 cm, 25 MN/m²

Kapillarbrechende Schicht unter der Fundamente aus Recycling-Baustoff liefern, einbauen und lagenweise verdichten, abgerechnet wird nach Auftragprofilen.

Körnung: 0/32
Verdichtungsgrad: mind. 97 % DPr,
Verformungsmodul. EV2 mind. 25 MN/m²,
Schichtdicke: 20 cm,
Bereich: Fundamente
Menge: 576,000 m²

**01.13 Auffüllung unter der Fundamente, mit Liefermaterial**
*** Bedarfsposition ohne GB
Auffüllung unter der Fundamente, mit Liefermaterial

Auffüllung unter der Bodenplatte, mit angeliefertem und verdichtungsfähigem Material (formbeständiges Recyclingmaterial 0-30), lagenweise einbauen und auf Dpr = 100 % verdichten.

Körnung: 0/32
Verdichtungsgrad: mind. 97 % DPr,
Verformungsmodul. EV2 mind. 25 MN/m²,
Schichtdicke: 20 cm,
Bereich:  Fundamente

(als Tragschicht unterhalb der Fundamente entspr. Baugrund- gutachten)
Menge: 288,000 m³

**01.14 Baugrubensohle planieren, Feinplanum**
Baugrubensohle planieren, Feinplanum

Planie der Baugrubensohle nach dem Baugrubenaushub.
Die Ausführung erfolgt unmittelbar vor dem Einbringen der Sauberkeitsschicht als planebene Fläche mit höchstens +/- 2 cm Höhendifferenz auf einer Länge von 5 m, einschl. des Abrüttelns und der Nachverdichtung (DPr = 98 %) mit einem geeignetem Gerät.
Der überschüssige Erdstoff ist nach Wahl des AN zu beseitigen inkl. Deponiegebühren.
Menge: 2120,000 m²

**01.15 Hinterfüllung mit Lagermaterial, Fundamente**
*** Bedarfsposition ohne GB
Hinterfüllung mit Lagermaterial, Fundamente

Profilgerechtes, lagenweises Hinterfüllen von Fundamenten und Aussenwänden, bzw. Überschütten von Baukörpern mit seitlich gelagertem Aushubmaterial, inkl. Verdichten auf Dpr = 98 %, die Arbeiten sind nach Vorgabe der Bauleitung entprechend Baufortschritt durchzuführen.

Höhe:  von Aushubssohle bis Baugrubenkrone

(die Geländeauffüllung von OK-Baugrubenkrone bis zum geplanten Gelände wird gesondert erfasst)
Menge: 75,000 m³

**01.16 Hinterfüllung des Arbeitsraumes mit angelieferten Material**
Hinterfüllung des Arbeitsraumes, mit angeliefertem Material

Profilgerechtes, lagenweises Hinterfüllen der Arbeitsräume im Bereich von Fundamenten mit vom AN angeliefertem verdichtungsfähigem Füllboden (z.B. Lieferkies) inkl. fachgerechtes verdichten.
Die Arbeiten sind nach Angabe der Bauleitung entsprechend Baufortschritt durchzuführen.

Höhe:  von Aushubssohle bis Baugrubenkrone
Material: Füllboden (z.B. Lieferkies)
Körnung: z.B. 0/32 mm

(die Geländeauffüllung von OK-Baugrubenkrone bis zum geplanten Gelände wird gesondert erfasst).
Menge: 75,000 m³

**01.17 Hindernisse aus Stahlbeton beseitigen**
Hindernisse aus Stahlbeton beseitigen

Hindernisse im Boden des zu bebauenden Grundstückes, vor allem im Bereich der Baugrube, aus Stahlbeton, wie Fundamentteile, Bauwerksteile abbrechen, laden und beseitigen inkl. Deponiegebühren.

Einzelgröße: über 0,10 m³

Das Abbruchmaterial geht in Eigentum des AN über und ist aus dem Gebäude zu transportieren und zu entsorgen. Die Ausführung erfolgt im Zuge der Erdarbeiten und nur in Abstimmung mit der Bauleitung.

Die entsprechenden Nachweise (Deponiescheine) sind der Bauleitung bei der Abrechnung vorzulegen.
Menge: 10,000 m³

**01.18 Hindernisse aus Mauerwerk beseitigen**
Hindernisse aus Mauerwerk beseitigen

Hindernisse im Boden des zu bebauenden Grundstückes, vor allem im Bereich der Baugrube, aus Mauerwerk, wie Fundamentteile, Bauwerksteile abbrechen, laden und beseitigen inkl. Deponiegebühren.

Einzelgröße: über 0,10 m³

Das Abbruchmaterial geht in Eigentum des AN über und ist aus dem Gebäude zu transportieren und zu entsorgen. Die Ausführung erfolgt im Zuge der Erdarbeiten und nur in Abstimmung mit der Bauleitung.

Die entsprechenden Nachweise (Deponiescheine) sind der Bauleitung bei der Abrechnung vorzulegen.
Menge: 5,000 m³

**01.19 Hindernisse aus Einzelsteinen beseitigen**
Hindernisse aus Einzelsteinen beseitigen

Hindernisse im Boden des zu bebauenden Grundstückes, vor allem im Bereich der Baugrube, aus Einzelsteinen (Findlinge) laden und beseitigen, inkl. Deponiegebühren.

Einzelgröße: über 0,50 m³ bis 1,00 m³

Die entsprechenden Nachweise (Deponiescheine) sind der Bauleitung bei der Abrechnung vorzulegen.
Menge: 10,000 Stk

**01.20 Hindernisse aus Bauschutt beseitigen, Baumischabfälle**
Hindernisse aus Bauschutt beseitigen, Baumischabfälle

Hindernisse im Boden des zu bebauenden Grundstückes, vor allem im Bereich der Baugrube, aufgrund alter Baufelder, bestehend aus Baumischabfällen ohne Asbest, Glaswolle, Dachpappen usw. aufnehmen, laden und beseitigen, inkl. Deponiegebühren.

Die entsprechenden Nachweise (Deponiescheine) sind der Bauleitung bei der Abrechnung vorzulegen.
Menge: 10,000 m³

**01.21 Bodenaushub für Gräben, 0,80**
Bodenaushub für Gräben, 0,80

Boden für Gräben ausheben ab Geländeoberfläche, nach Leitungs- und Rohreinbau verfüllen und verdichten, verdrängten Boden abtransportieren und entsorgen, Aushubtiefe bis 0,80 m, Sohlenbreite der Gräben bis 0,30 m, Bodenklasse 3.
Menge: 40,000 m³

**01.22 Bodenaushub für Gräben, 1,50**
Bodenaushub für Gräben, 1,50

Boden für Gräben ausheben ab Geländeoberfläche, nach Leitungs- und Rohreinbau verfüllen und verdichten, verdrängten Boden abtransportieren und entsorgen, Aushubtiefe bis 1,50 m, Sohlenbreite der Gräben bis 1,20 m, Bodenklasse 3.
Menge: 20,000 m³

**01.23 Aufnehmen und Wiederverlegen von Betonpflaster**
Aufnehmen und Wiederverlegen von Betonpflaster

Aufnehmen, zwischenlagern und fachgerechtes Wiederverlegen vorhandenen Betonpflasters gemäß VOB/C DIN 18318, einschließlich aller erforderlichen Nebenleistungen.

Leistungsbeschreibung:
- sorgfältiges Aufnehmen des vorhandenen Betonpflasters im
  auszubauenden Bereich,
- Reinigen der Pflastersteine von anhaftendem Material,
- sortenreines Zwischenlagern auf der Baustelle,
- Wiederverlegen des vorhandenen Betonpflasters nach Abschluss
  der Erd- und Leitungsarbeiten,
- passgenaues Verlegen im bestehenden Raster und Verband,
- Ausrichten in Lage und Höhe entsprechend den angrenzenden
  Bestandsflächen,
- Schneiden und Anpassen der Rand- und Anschlussbereiche,
- Verfugen der Pflasterfläche mit geeignetem Fugenmaterial,
- Abrütteln der Fläche mit geeignetem Schutz (z. B. Gummimatte),
- Herstellung einer ebenen, verkehrssicheren Oberfläche.
Menge: 30,000 m²

*Hinweis: SONSTIGES*

**01.24 Verdichtungsnachweis**
Verdichtungsnachweis

Kontrollprüfungen auf gesonderte Anordnung des AG, zur Prüfung der Verdichtung des Baugrunds.
Die Kosten der Kontrollprüfung werden vom AG bei positiven Ergebnis vergütet.
Menge: 1,000 St

**01.25 Erstellung eines Entsorgungsnachweises**
*** Pauschalposition
Erstellung eines Entsorgungsnachweises

Für die Erstellung eines Entsorgungsnachweises mit Andienung an die SBB, Bearbeitung der Abfallbegleitscheine, Gebühren für die Bearbeitung des Entsorgungs- und Verwertungsnachweises für die Entsorgung des schadstoffbelasteten Aushubmaterials.
Menge: 1,000 psch

**01.26 Probenahme, Haufwerks-/Schurfbeprobung**
Probenahme, Haufwerks-/Schurfbeprobung

Probenahme für den Baugrubenaushub als Haufwerks- bzw. Schurfbeprobung in Anlehnung an PN 98 und Ermittlung der Schadstoffbelastung nach TR LAGA Boden.
Ausführung inkl. An- und Abfahrt, Probenahme sowie Erstellung eines Prüfberichtes.

Umfang: Mindestuntersuchungsprogramm
Menge: 1,000 Stk

### Titel 02 Grundleitungen

*Hinweis: VORBEMERKUNGEN*
VORBEMERKUNGEN

Das Gebäude ist nicht unterkellert, d. h. die Rohrleitungen und Schutzrohre sind durch die Bodenplatte zu führen. Zum Einsatz kommen KG- Rohre nach DIN 19534. Die Verlegung erfolgt im Erdreich. Zur Einbettung ist steinfreier Kies zu verwenden. Vor dem Verfüllen ist die Druckprobe gemäß DIN EN 1610 durchzuführen und zu dokumentieren. Für die durchgeführten Erdarbeiten sind die Verdichtungsnachweise vorzulegen.

*Hinweis: SANITÄR:*

**02.1 Hauseinführung Trinkwasser**
Einsparten- Hauseinführung Trinkwasser

1-fach für größere Medienleitungen z.B. Wasser/Strom oder als Mehrfach Durchführung
Einsparten-Gebäudeeinführung für Versorgungsleitungen, bei nicht unterkellerten Gebäuden mit druckwasserdichter, umlaufender Vierstegdichtung und Spachtelflansch - aufgeraut -
zur sicheren Anbindung von Bitumendickbeschichtung (z.B. KMB), aufgeraut, umlaufend 7 cm,
Außenabdichtung zum Beton: 10 bar,
Lieferumfang:
starrer Leerrohr-Bogen 150 inkl. stabiler Aufstellvorrichtung, Leerrohraufsatz ID 150, ca. 25 cm,
Dichteinsatz mit Großflansch - 1x50-92 mm
Systemdeckel - wahlweise: Schlauchadapter 160 / Schlauchadapter 110 / Muffe DN 160, Spachtelflansch - aufgeraut -
liefern und fachgerecht einbauen.

Planungsfabrikat: KRASO BKP - Boden - 150
oder gleichwertiger Art

Hersteller und Typ: '................................'
vom Bieter einzutragen
Menge: 1,000 Stk

**02.2 KG-Rohr DN 100**
Abwasserleitung aus KG-Rohr DN 100

mit Steckmuffen DIN 19 534, Farbe RAL 8023 orangebraun, DN 100, mit Dichtring, verlegen nach DIN 4033, Auflager auf vorhandenem, eingebrachtem Sand oder Feinkies, in vorhandenen Gräben, ohne Verbau, einschl. Schweiß- oder Klebe- sowie Dichtungsmaterial.
Form- und Verbindungsstücke werden gesondert vergütet.
Komplett liefern und betriebsbereit montieren.
Menge: 140,000 m

**02.3 KG-Rohr DN 125**
Abwasserleitung aus KG-Rohr DN 125

mit Steckmuffen DIN 19 534, Farbe RAL 8023 orangebraun, DN 125, mit Dichtring, verlegen nach DIN 4033, Auflager auf vorhandenem, eingebrachtem Sand oder Feinkies, in vorhandenen Gräben, ohne Verbau, einschl. Schweiß- oder Klebe- sowie Dichtungsmaterial.
Form- und Verbindungsstücke werden gesondert vergütet.
Komplett liefern und betriebsbereit montieren.
Menge: 20,000 m

**02.4 KG-Bögen, DN 100, Zulage**
KG-Bögen, DN 100

KG-Bögen, passend zu den Abflußleitungen, als Zulage
Größe: DN 100
Komplett liefern und betriebsbereit montieren.
Menge: 70,000 Stk

**02.5 KG-Bögen, DN 125, Zulage**
KG-Bögen, DN 125

KG-Bögen, passend zu den Abflußleitungen, als Zulage
Größe: DN 125
Komplett liefern und betriebsbereit montieren.
Menge: 10,000 Stk

**02.6 KG-Abzweige, DN 100, Zulage**
KG-Abzweige, DN 100

KG-Abzweige, passend zu den Abflußleitungen, als Zulage
Größe: DN 100
Komplett liefern und betriebsbereit montieren.
Menge: 18,000 Stk

**02.7 KG-Abzweige, DN 125, Zulage**
KG-Abzweige, DN 125

KG-Abzweige, passend zu den Abflußleitungen, als Zulage
Größe: DN 125
Komplett liefern und betriebsbereit montieren.
Menge: 2,000 Stk

**02.8 KG-Übergangsrohr, DN 125, Zulage**
KG-Übergangsrohr, DN 125

KG-AÜbvergangsrohr, passend zu den Abflußleitungen, als Zulage
Größe: DN 125/100
Komplett liefern und betriebsbereit montieren.
Menge: 3,000 Stk

**02.9 KG-Muffenstopfen, DN 100, Zulage**
KG-Muffenstopfen, DN 100

KG-Muffenstopfen, passend zu den Abflußleitungen,
als Zulage
Größe: DN 100
Komplett liefern und betriebsbereit montieren.
Menge: 19,000 Stk

**02.10 Rohrdurchführung Bodenplatte DN 100**
Rohrdurchführung Bodenplatte DN 100

Rohrdurchführung, dicht gegen drückendes Wasser, nach DIN 18195-6 für Bauten mit Dichtungsbahnen aus Elastomer Bitumenschweißbahn z.B. PYE G200 S4
für 1 Medienrohr mit 110 mm Aussendurchmesser,
bestehend aus:
Rohrdurchführung mit Folienflansch - DN 110
- mit amtlichem Prüfzeugnis von einer zugelassenen Materialprüfanstalt bzw. Zulassung

Bodendurchführung mit einseitig angeformter Steckmuffe
und druckwasserdichter, umlaufender Mehrstegdichtung (bis zu 4 Stege),
oberer Abschluss Folienflansch, umlaufend ca., 15 cm
(öl- und bitumenbeständig, s=1,2 mm, in Anlehnung an
DIN 16 937) liefern und fachgerecht in die Bodenplatte einbauen.
Folienflansch mit PU-Dichtstoff auf Betonuntergrund kleben.
Vom Anbieter ist das beschriebene Produkt zu prüfen. Beim Einsatz eines anderen Produkts ist die Gleichwertigkeit mit Prüfzeugnis oder allg. bauaufsichtliche Zulassung zu belegen.

Hersteller und Typ: '................................'
vom Bieter einzutragen
Menge: 19,000 Stk

**02.11 Überfahrschutz aus Holz**
Überfahrschutz aus Holz

Überfahrschutz für KG - Abflussrohre aus Holz
bestehend aus:
Lattenrahmen 300 x 300 mm
Latte 45/65 mm
OSB - Platte 300 x 300 mm
Plattenstärke 28 mm
Stabil vernagelt oder verschraubt
Komplett liefern und über die Rohrdurchführungen montieren und mit der Ausführung der Anschlussinstallation entsorgen
Menge: 19,000 Stk

**02.12 Kontrollschacht (Inspektionsöffnung)**
Kontrollschacht (Inspektionsöffnung)

für Schmutz-oder Regenwasser, rund, lichte Weite 400 mm, aus Kunststofffertigteilen gemäß DIN EN 476 mit Zulassung DIBt und statischen Nachweis zu Verkehrs-, Boden- und
Grundwasserlast sowie Auftriebsnachweis.
Schacht ohne Steigeeinrichtung.

Schachtkörper bestehend aus Schachtboden und Steigrohr
DN 400, wasserdicht miteinander verschweißt.
Steigrohr innen glatt, außen gerippt, Material: PP, Farbe: außen korallenrot, innen hellgrau. Schachtboden mit statisch notwendiger Verrippung und Kabelschutzradien von min. 5 mm am Übergang von der Anschlussmuffe zum senkrechten Steigrohr.
Mit gerade (180°) durchlaufendem Gerinne (Typ: G),
Berme bis Rohrscheitel hochgezogen.

Anschlussdimensionen  DN 125 (KG)
Schachthöhe:  bis 1,5 m

Teleskopabdeckung Belastungsklasse B 125 (12,5 to)
mit gusseisernem Schachtrahmen und -deckel, sowie
Kunststoff-Manschette (PP) mit Rastelementen als fest
fixierbare Verbindung zum Steigrohr. Länge des Teleskoprohres: 950 mm
ohne Lüftung o. Schmutzfänger, Deckel verschraubt
liefern und einbauen.

Hersteller und Typ: '................................'
vom Bieter einzutragen
Menge: 4,000 Stck

**02.13 Anschluss DN 125**
Anschluss herstellen

an vorhandenen Abwasserschacht DN 125.
Einschl. Ausbildung eines Einlaufgerinnes in einem Schachtboden mit durchgehenden Gerinne.
Einschl. Einbindung im Schacht, Herstellung des Durchbruches im Betonschacht, Dichtung und verschließen.
Menge: 1,000 Stk

**02.14 Dichtheitsprüfung**
Dichtheitsprüfung

aller Grundleitungen gemäß DIN EN 752-2
und DIN EN 1610 i.V.m DWA-A139, Prüfmethode LD.
Prüfdruck 0,5 bar, Prüfmedium: Wasser
einschl. Beseitigung des Wassers,
Wasser wird bereitgestellt.
Für Rohrleitungen bis DN 150 einschl. des Abdichten der Anschlussleitungen.
Prüfung erfolgt in Teilabschnitten entsprechend dem Baufortschritt.
Die Dichtheitsprüfung ist mit einem Protokoll einschließlich Grundstücksentwässerungsplan zu dokumentieren.
Menge: 1,000 Psch

*Hinweis: ELEKTRO:*

**02.15 Einspartenhauseinführung 1 x 1**
Einspartenhauseinführung 1 x 1

Gebäudeeinführung mit Biegeradius 1000 mm 1x1
Gebäudeeinführung zur Einführung von Versorgungsleitungen wie z.B. Wasser - Strom - Telefon usw. in nicht unterkellerte Gebäude, Biegeradius 1000 mm, mit stabiler Aufstellvorrichtung, Leerrohraufsatz 25 cm, 90° Leerrohrsystem sowie druckwasserdichter, umlaufender Vierstegdichtung und 2  Verschlussdeckel, MPA-geprüft bis 3,5 bar, gas- und geruchsdicht, IAF-geprüft: Radondicht!, WU-Richtlinie:
Beanspruchungsklasse 1 + 2,

Planungsfabrikat: KRASO / KDS 150
  oder gleichwertiger Art.
Liefern und nach Herstellerangabe einbauen.

Hersteller und Typ: '................................'
vom Bieter einzutragen
Menge: 1,000 Stk

**02.16 Mehrspartenhauseinführung 1 x 2**
Mehrspartenhauseinführung 1 x 2

Gebäudeeinführung 1x2 zur Einführung von Versorgungsleitungen wie z.B. Wasser - Strom - Telefon usw. in nicht unterkellerte Gebäude, Biegeradius 1000 mm, mit stabiler Aufstellvorrichtung, Leerrohraufsatz 25 cm, 90° Leerrohrsystem sowie druckwasserdichter, umlaufender Vierstegdichtung und 4  Verschlussdeckel, MPA-geprüft bis 3,5 bar, gas- und geruchsdicht - hochwertig im Sinne der TA-Luft!, IAF-geprüft: Radondicht!, WU-Richtlinie: Beanspruchungsklasse 1 + 2,
Planungsfabrikat: KRASO / KDS 150
  oder gleichwertiger Art.

Liefern und nach Herstellerangabe einbauen.

Hersteller und Typ: '................................'
vom Bieter einzutragen
Menge: 1,000 Stk

**02.17 Mehrspartenhauseinführung 1 x 4**
Mehrspartenhauseinführung 1 x 4

Gebäudeeinführung 1x4 zur Einführung von Versorgungsleitungen wie z.B. Wasser - Strom - Telefon usw. in nicht unterkellerte Gebäude, Biegeradius 1000 mm, mit stabiler Aufstellvorrichtung, Leerrohraufsatz 25 cm, 90° Leerrohrsystem sowie druckwasserdichter, umlaufender Vierstegdichtung und 4  Verschlussdeckel, MPA-geprüft bis 3,5 bar, gas- und geruchsdicht - hochwertig im Sinne der TA-Luft!, IAF-geprüft: Radondicht!, WU-Richtlinie: Beanspruchungsklasse 1 + 2,
Planungsfabrikat: KRASO / KDS 150
  oder gleichwertiger Art.

Liefern und nach Herstellerangabe einbauen.

Hersteller und Typ: '................................'
vom Bieter einzutragen
Menge: 1,000 Stk

**02.18 Leerrohr Bodenplatte**
Leerrohr Bodenplatte
Flexibles Leerrohr-System als Kabelschutzschlauch für gas- und wasserdichte Anbindung an Kabeldurchführung, schwere Ausführung für hohe mechanische Beanspruchung, innen glatt für schonenden Kabelzug, außen glatt zur optimalen Abdichtung,
Innendurchmesser: 150 mm
Außendurchmesser: 163 mm
Biegeradius: 600 mm
Scheiteldruckfestigkeit: 936 N
Klassifizierung nach DIN EN 61386-24: N250
Lieferlänge: 25 m

Planungsfabrikat: KRASO / FLS 150
  oder gleichwertiger Art.

Liefern und nach Herstellerangabe einbauen.

Hersteller und Typ: '................................'
vom Bieter einzutragen
Menge: 7,000 Stk

**02.19 Schnellverschlussstopfen für Leerrohr 150**
Schnellverschlussstopfen für Leerrohr 150

Schnellverschlussstopfen für Leerrohr DN 150
zum Verschluss des Leerrohr-System,
Spannbreite 148 - 162 mm,

liefern und fachgerecht einbauen.
Menge: 15,000 Stk

**02.20 Systemdeckel 150 mit Schlauchadapter 160**
Systemdeckel 150 mit Schlauchadapter 160

Systemdeckel 150 mit Schlauchadapter 160
Anwendungsbereich: 150 - 165 mm
inkl. Bajonettanschluss mit Überwurfmutter und Verdrehsicherung, Schlauchadapter zum Anschluss von PE-Wellrohren oder PVC- und PP-Rohren an Kabeldurchführung 150, in Verbindung mit Leerrohr druckwasserdicht bis 2,5 bar, WU-Richtlinie:
Beanspruchungsklasse 1 + 2,

liefern und fachgerecht einbauen.
Menge: 15,000 Stk

**02.21 Kunststoffkabelschacht D 400 LW 800 x 1165 mm**
Kunststoffkabelschacht D 400 LW 800 x 1165 mm
Schachtkorpus aus modifiziertem Polycarbonat (PC) oder aus einem für den vorhergesehenen Einsatzzweck gleichwertigen Material. UV-Stabilität des Kunststoffes nach DIN EN ISO 4892-2.
Eine Unbedenklichkeit des Schachtkörpers gegen den Einfluss chemischer Stoffe muss gegeben sein.
Der Kunststoff muss zertifiziert grundwasserverträglich sein.

Der Kunststoffschacht muss dauerhaft den vertikalen und horizontalen Belastungen standhalten, d.h. das Gesamtsystem (Abdeckung + Schacht) mit maximaler Anzahl an unverschlossenen Durchführungsöffnungen muss den angegebenen Belastungsklassen der Abdeckung gemäß DIN EN 124 freistehend und im eingebauten Zustand entsprechen. (Prüfungen gemäß EAD 340225-00-1109 ǀ 2.2.3 + 2.2.5)

Das Gesamtsystem muss den dynamischen Belastungen im eingebauten Zustand gemäß EAD 340225-00-1109 ǀ 2.2.6) standhalten.

Bei der Scherbelastungsprüfung gemäß EAD 340225-00-1109 ǀ 2.2.4 muss das Gesamtsystem einer Belastung von = 22kN standhalten.

Um Staub und Umweltemissionen zu vermeiden, muss das Einführen von Rohren oder Versorgungsleitungen über definierte Sollbruchstellen sichergestellt werden.

Der Einbau muss nach anerkannten Regeln der Technik möglich sein (z.B. Temperaturbeständigkeit des Systems beim Asphaltieren nach ZTV A-StB 12).

Für das Überbauen von vorhandenen Rohrtrassen müssen statisch und bauartbedingt geeignete Schacht-Rahmenelemente verwendet werden, welche auch bauseits in das System integrierbar sind.

Zusätzliche Traversen, welche die Zugänglichkeit und Nutzung des Schachtes durch Verringerung der lichten Weite einschränken, sind nicht zulässig.

Stahlversteifungen sollten hochwertig verzinkt sein und stets innenliegend sein. Für Stahlteile ist ein Überzug nach DIN ISO 1461-t Zn o gefordert. Eine galvanische Verzinkung ist nicht zulässig.

Bodenplatte mit Anti-Rutsch Oberfläche nach DIN 51130 / R10.

Der Schacht muss modular aufbaubar sein.

Die Höhe des Gesamtsystems beträgt =  ca. 950 mm
Die Lichte Weite (L x B) des Schachtes beträgt:  ca. 800 x 1165 mm

Ausstattung:

Sollbrüche für
Rohraußendurchmesser:  14 Stück DN160mm
Schachtabdeckung:  Gusseisen oder Stahl
  ausbetoniert oder Stahl
  auspflasterbar
Prüfklasse:  D 400

Die Schachtabdeckung muss sich mit einer Hubhöhe von mind. 50mm sich an die Umgebung in Höhe und Neigung anpassen lassen (die Gesamthöhe des Schachtes kann um 50mm höher werden).

Der Riegel muss gegen unbeabsichtigte Entriegelung gesichert sein und darf sich nicht durch Vibration lösen.

Der Riegelmechanismus muss vor Schmutz geschützt sein.

Mit Verriegelung Sechskant

Eine Bauartgenehmigung des Schachtsystems durch das DIBt Deutsches Institut für Bautechnik, oder eine gleichwertige europäische Zulassung ist vorzulegen.

Geforderte Zertifikate einer anerkannten und in der EU zugelassenen Prüforganisation, die mit dem Angebot vorzulegen sind:

- DIBt Bauartgenehmigung / ETA
- Zertifikat der Abdeckung gemäß DIN EN124
- Nachweis der UV-Verträglichkeit
- Nachweis der Unbedenklichkeit des Schachtkörpers gegen den Einfluss chemischer Stoffe
- Tragfähigkeitsnachweis des Gesamtsystems
- Nachweis der Grundwasserverträglichkeit
- Nachweis der Scherbelastungsprüfung
- Nachweis der dynamischen Belastung nach Einbau

Planungsfabrikat: Langmatz / EK508
  oder gleichwertiger Art.

Hersteller und Typ: '................................'
vom Bieter einzutragen

liefern und fachgerecht einbauen, anschließen der Leerrohre
Menge: 2,000 Stk

**02.22 Kabelschutzrohr DN 160**
Kabelschutzrohr DN 160
UV-stabilisiert, aus PE, flexibel,
Kabelschutzrohr in Verbundrohrbauweise gemäß
DIN 16961, entsprechend DIN EN 61386-24 Klasse N 450
(Druckfestigkeit > = 450 Newton, Schlagfestigkeit N),
DN 160, Material Polyethylen (PE), bis 10 Jahre UV- stabil, mit integrierter Einzugschnur zum
Einziehen eines Kabelzugdrahtes bzw. -seiles.

Komplett liefern und verlegen.
Menge: 124,000 m

**02.23 Abstandshalter Leerrohr DN 160 / 8**
Abstandshalter Leerrohr DN 160 / 8
Der 8-zügige Abstandhalter ist aus Polyolefin, in Farbe schwarz (RAL 9005). Verwendet wird dieser Abstandhalter für exakte Verlegeabstände beim Aufbau von Flex-Rohrverbänden. Der Verlegeabstand zwischen den Abstandhaltern, bei der Installation sollte ca. 1,5m betragen.

Ausführung:  8 Züge (4/4)
Rohrdurchmesser: 160 - 160 mm
Menge: 18,000 Stk

**02.24 Kernbohrung Betonstein Durchm. 100-150mm T 30-35cm Geräteeinsatz mgl. nicht schadstoffbelastet**
STLB-Bau 2022-04 084
Kernbohrung, Untergrundfläche waagerecht, Bohrkernsicherung nicht erforderlich, aus bewehrtem Mauerwerk aus Betonstein, Bohrdurchmesser über 100 bis 150 mm, Bohrtiefe über 30 bis 35 cm, Wichte des Abbruchstoffes DIN EN 1991-1-1 5,5 kN/m3, Arbeitshöhe bis 2 m,
Geräteeinsatz ist möglich, max. Gesamtgewicht bis 0,2 t, Ausführung im Freien,
aufgenommene Stoffe sammeln, ohne Zerkleinerung, im Behälter des AN lagern, Behältergröße nach Wahl des AN, auf LKW des AN laden, transportieren, entsorgen, zum Lager/zur Anlage nach Wahl des AN,
Abfall ist nicht gefährlich, nicht schadstoffbelastet, Zuordnung Z 0 (uneingeschränkter Einbau), Abfallschlüssel nach AVV (Abfallverzeichnis-Verordnung) 170101 Beton, Mengenermittlung nach Aufmaß,
Vergütung der Entsorgung übernimmt AN.
Menge: 8,000 St

**02.25 Kunststoffflansch**
Kunststoffflansch
zum nachträglichen Andübeln

Kunststoffflansch zum nachträglichen Andübeln über Kernbohrungen bzw. zum Anschrauben auf Gehäusen. Ermöglicht den gas- und wasserdichten Anschluss von Systemabdichtungen für Kabel und Kabelschutzrohre.

Maße:
Länge x Breite: 235 x 235 mm
empfohlener Achsabstand
der Kernbohrungen: 250 mm
Kernbohrungen max.Ø: 150 mm
Aufbau vor der Wand
inklusive Flächendichtung: 63 mm

Werkstoff:
Flächendichtung: EPDM
Befestigungselemente: V4A (AISI 316L)
Flansch: glasfaserverstärktes Polyamid

Lastfall:
WU-Beton Beanspruchungsklasse 1; WU-Beton Beanspruchungsklasse 2; Wassereinwirkungsklasse DIN 18533 W1.1-E; Wassereinwirkungsklasse DIN 18533 W1.2-E; Wassereinwirkungsklasse DIN 18533 W2.1-E

Dichtheit: gas- und wasserdicht bis 2,5 bar

Planungsfabrikat:  HSI150 DFK oder gleichwertig.

Hersteller/Typ: '...................................'
vom Bieter einzutragen
Menge: 8,000 Stk

**02.26 Dichtmasse**
Dichtmasse
Elastische Dichtmasse zur Optimierung der Wandoberfläche in Kombination mit Flanschen zum Andübeln.
Menge: 8,000 Stk

**02.27 Markierung Trasse Trassenband Beschriftung**
STLB-Bau 2022-04 051
Markierung von Kabeltrassen mit Trassenband, Farbton gelb, in Trassenmitte, mit Beschriftung, max. Länge der Beschriftung 100 mm, verlegen 40 cm über Rohr.
Menge: 100,000 m

*Hinweis: ERDARBEITEN*

**02.28 Bodenaushub für Leerrohrpacket**
Bodenaushub für Leerrohrpacket

Das Aushubmaterial ist seitlich für die Wiedereinfüllung zu lagern, nach Einbau der Leerrohrleitungen sind diese mit Sand zu umfüllen und mit dem seitlich lagernden Aushubmaterial bis Geländeoberkante aufzufüllen und zu verdichten. Überschüssiges Material wird Eigentum des AN und ist zu beseitigen.
Sohlenbreite der Gräben nach DIN 4124, Abschnitt 5.2
und Tabelle 2, Sohlenbreite für Leerrohrpacket 4 x DN 160
Aushubtiefe:  bis 1,00 m
Bodenklasse:  4
Menge: 93,000 m³

**02.29 Pflasterdecke aufnehmen, seitlich lagern und wiedereinbauen**
Pflasterdecke aufnehmen, seitlich lagern und wiedereinbauen
Pflasterdecke schonend aufnehmen inkl. Bettungsmaterial. Pflastersteine innerhalb der Baustelle fördern und lagern.

Pflaster: Verbundpflastersteine

Seitlich gelagerte Steine aufnehmen, säubern und
wiederverlegen einschl. Bettung aus Sand herstellen. Überschüssiges Material und Aufbruch geht in Eigentum
des AN über und ist zu verwerten.
Menge: 67,000 m²

**02.30 Bodenaushub für Entwässerungskanäle**
Bodenaushub für Entwässerungskanäle

Das Aushubmaterial ist seitlich für die Wiedereinfüllung zu lagern, nach Einbau der Grundleitungen sind diese mit Sand zu umfüllen und mit dem seitlich lagernden Aushubmaterial bis Unterkante Bodenplatte aufzufüllen und zu verdichten; alles in Handarbeit. Überschüssiges Material wird Eigentum des AN und ist zu beseitigen.
Sohlenbreite der Gräben nach DIN 4124, Abschnitt 5.2
und Tabelle 2, Sohlenbreite für KG-Rohr bis DN 125
Aushubtiefe:  bis 1,50 m
Bodenklasse:  4
Menge: 160,000 m

**02.31 Planum herstellen**
Planum als Zulage

herstellen eines Planums für die Sohlen von Rohrleitungsgräben mit entsprechendem Gefälle der Rohrleitungen.
Menge: 160,000 m

**02.32 Zulage Beseitigung von Hindernissen**
Zulage  Hindernisse

zur Beseitigung und Entsorgung von nicht erkennbaren Hindernissen aus Beton, Stein oder Mauerwerk im Boden, für Abbrechen von Hand.
Ausführung nur nach Anordnung des AG.
Menge: 3,000 m³

**02.33 Zulage Handschachtung**
Zulage Handschachtung

zu vorbeschriebener Bodenbewegung für Ausheben
von Hand im Bereich der Gebäude und kreuzenden Leitungen .
Menge: 3,000 m³

**02.34 Zulage Handschachtung an Baumwurzeln**
Zulage Handschachtung an Baumwurzeln

zu vorbeschriebener Bodenbewegung für Ausheben von Hand im Bereich von Baumwurzeln.
Wurzeln ab 5 cm dürfen nicht durchtrennt werden,
Wurzeln von geringem Durchmesser sind durch sauberen Schnitt abzutrennen.
Menge: 1,000 m³

**02.35 Baugrube für Schacht**
Baugrube für Schacht

Baugrube ausheben ab Geländeoberfläche. einschl. Abböschung, Schachtdurchmesser bis 600 mm,
Aushub seitlich lagern,
Baugrubensohle mit Füllsand ebnen.
Verfüllen nach Einbringen und Ausrichten des Schachtes mit Füllsand oder Kiessand bis 20 mm Korngröße.
Das Füllgut ist lagenweise in Schichtdicken bis max. 30 cm einzubringen und gleichmäßig zu verdichten.
Verdichtungsgrad DPr  97 %,
Verdrängter Boden ist Eigentum des AN und ist zu beseitigen.
Aushubtiefe:  bis 1,50 m
Bodenklasse: 3-5
Menge: 4,000 Stk

**02.36 Steinfreies Material liefern**
Steinfreies Material liefern

Liefern und Einbauen von steinfreiem Material nach DIN EN 1610
für die Verfüllung der Rohrtrassen,
frei Baustelle.
Menge: 35,000 m³

**02.37 Rohrleitungen markieren**
Rohrleitungen markieren

mit Trassenwarnband, 30 cm über Rohrscheitel,
Farbe entsprechend Durchflussmedium mit Beschriftung.
Menge: 160,000 m

**02.38 Trasse einmessen**
Trasse einmessen

Rohrleitungstrasse und Schächte einmessen und einzeichnen in vorhandenen Lageplan sowie Übergabe an den AG.
Menge: 160,000 m

**02.39 Absturzsicherungen an Kanalgräben und Baugruben**
Absturzsicherungen an Kanalgräben und Baugruben

Absturzsicherungen an Kanalgräben und Baugruben nach den Vorgaben der BG herstellen, dass ein Abstürzen von Personen ausgeschlossen ist. Diese Sicherungen sind dem Baufortschritt entsprechend umzusetzen.
Einschließlich Vorhalten während der Bauzeit und Abtransportieren nach Fertigstellung der Leistung.
Menge: 1,000 Psch

### Titel 03 Ring- / Fundamenterder

*Hinweis: VORBEMERKUNGEN:*
VORBEMERKUNGEN:

Das Gebäude wird in Mauerwerksbauweise mit einem Streifenfundament und einer Bodenplatte ausgeführt.
Im Bereich der Überdachung werden Betonsäulen hergestellt. Diese werden mit senkrechten Flachstahlbändern zur Bodenplatte geführt und über NIRO V4A Rundstahlleitung zum Unterflur Trennstellenkassten geführt.
Entsprechend der DIN 18014 muss ist der Ringerder somit eine Maschenweite von 10 x 10 m aufweisen. Der Ringerder ist in die Sauberkeitsschicht einzubringen.

Die Erder sind Bestandteil der elektrotechnischen Kundenanlage. Die Errichtung des Ringerders
darf deshalb ausschließlich durch eine Elektrofachkraft erfolgen. Der Nachweis des Einsatzes einer Elektrofachkraft ist mit Angebotsabgabe zu erbringen.

Die Montage des Ringerders erfolgt in mehreren Teilabschnitten, nach Abstimmung mit den am Bau beteiligten Gewerken.

Die erbrachten Leistungen sind in einer Fotodokumentation fest zu halten und einmal in Papierform sowie digital auf CD-ROM zu übergeben.

Für Leistungen, die nach ihrer Fertigstellung überdeckt sind, sind vor deren Verdeckung mindestens eine Woche im Voraus die Abnahmen bei der Fachbauleitung anzumelden und durch Fotos zu dokumentieren.

*Hinweis: RINGERDER:*

**03.1 Erdung Ringerder Stahl niro Fl30**
STLB-Bau 2022-04 050
Erdung als Ringerder, DIN EN IEC 62561-2 (VDE 0185-561-2), aus nichtrostendem Stahl, Fl 30, Werkstoff-Nr 1.4571, in vorh. Baugrube einlegen.
Menge: 510,000 m

**Ausführungsbeschreibung 1 Erdung Ringerder Stahl niro Fl30**
*Erdung Ringerder Stahl niro Fl30*
Ringerder, unterhalb des Streifenfundamentes / Bodenplatte in die Sauberkeitsschicht einlegen. Maschenweite 10 x 10 m,
inkl. allem Zubehör (Abstandhalter, Keilverbinder).

Komplett liefern und montieren, einschließlich allem
systembedingtem Zubehör.

**03.2 Verbinder Kl.N Kreuzverbindung Stahl niro**
STLB-Bau 2020-04 050
Verbinder DIN EN 62561-1 (VDE 0185-561-1), Klasse N für normale Belastung, für Kreuzverbindungen, aus nichtrostendem Stahl, für Rd 8 bis 10 mit Rd 8 bis 10.
Menge: 75,000 St

**03.3 Anschlussfahne Stahl niro Rd10 L 3m**
STLB-Bau 2022-04 050
Anschlussfahne einschl. Anschluss an den Erder, DIN EN IEC 62561-2 (VDE 0185-561-2), aus nichtrostendem Stahl, Rd 10, Werkstoff-Nr 1.4571, Einzellänge 3 m.
Menge: 30,000 St

**03.4 Kennzeichnung für Anschlussfahnen PVC 70 mm Farbe grün / gelb**
Kennzeichnung für Anschlussfahnen PVC 70 mm Farbe grün / gelb
Kennzeichnung für Anschlussfahnen
zum Aufstecken auf Runddrähte oder Bänder
Als auffällige Kennzeichnung (wie nach DIN 18014 gefordert) während der Bauphase.

Werkstoff:  PVC
Durchmesser Ø:  70 mm
Aufnahme Fl:  30 x 3,5 mm
Aufnahme Rd:  10 mm
Farbe:  grün / gelb
Menge: 30,000 Stk

*Hinweis: ANSCHLUSSARBEITEN:*

**03.5 Korroschutz Anschluss- Verbindungsstellen Korroschutzbinde**
STLB-Bau 2020-04 050
Korrosionsschutz an Anschluss- und Verbindungsstellen im Erdreich mit Korrosionsschutzbinde DIN 30672-1 und DIN 30672-2.
Menge: 140,000 St

**03.6 Anschlussklemme für Stahlträger**
Anschlussklemme für Stahlträger

senkrecht mit KS-Verbinder NIRO
Anschlussklemmen für Stahlträger für den Anschluss an
Stahlkonstruktionen

- Klemmbereich: 3-18 mm
- Werkstoff Klemme: NIRO
- Klemmbereich Rd: 6-10 mm
- Normenbezug: DIN EN 62561-1
Menge: 4,000 Stk

**03.7 Anschluss des Ringleiter an die Erdungsfestpunkte**
Anschluss des Ringleiter an die Erdungsfestpunkte des Potentialausgleichs. Einschließlich allen zugehörigen Anschlussmaterials.
Menge: 30,000 Stk

*Hinweis: VORBEMERKUNGEN:*
VORBEMERKUNGEN:

Der Fundamenterder wird entsprechend den Anforderungen
der Technischen Anschlussbedingungen (TAB) der Verteilungsnetzbetreiber (VNB) und der Planungsnorm
DIN 18015-1 zwingend vorgeschrieben.
Die Ausführung des Fundamenterders hat gemäß den Anforderungen der DIN 18014 zu erfolgen.

Der Fundamentbereich wird als Streifenfundament mit Bodenplatte mit PU Folie ausgeführt. Das Fundament wird auf Grund der Folie als Erdfern errichtet. Deshalb ist in der Sauberkeitsschicht unter dem Betonfundament gemäß VDE 0185-305-3 (DIN EN 62305-3) ein zusätzlicher Ringerder (Maschenweite 10 x 10 m) einzubringen und mit dem Fundamenterder zu verbinden.

Die Erder sind Bestandteil der elektrotechnischen Kundenanlage. Die Errichtung des Fundamenterders
darf deshalb ausschließlich durch eine Elektrofachkraft erfolgen. Der Nachweis des Einsatzes einer Elektrofachkraft ist mit Angebotsabgabe zu erbringen.

Die Montage des Fundamenterders erfolgt in mehreren Teilabschnitten, nach Abstimmung mit den am Bau beteiligten Gewerken.

Die erbrachten Leistungen sind in einer Fotodokumentation fest zu halten und einmal in Papierform sowie digital auf CD-ROM zu übergeben.

Für Leistungen, die nach ihrer Fertigstellung überdeckt
sind, sind vor deren Verdeckung mindestens eine Woche im Voraus die Abnahmen bei der Fachbauleitung anzumelden und durch Fotos zu dokumentieren.

*Hinweis: FUNDAMENTERDER:*

*Hinweis: VERLEGUNG IN BODENPLATTE:*

**03.8 Erdung Fundamenterder Stahl niro Fl30**
STLB-Bau 2022-04 050
Erdung als Fundamenterder DIN 18014, DIN EN IEC 62561-2 (VDE 0185-561-2), aus nichtrostendem Stahl, Fl 30, Werkstoff-Nr 1.4571, mit der Bewehrung des Fundamentes verbinden, einschl. Klemmverbinder, Anschlussfahne wird gesondert vergütet, Ausführung gemäß Einzelbeschreibung.
Menge: 510,000 m

**Ausführungsbeschreibung 2 Ausführungsbeschreibung Fundamenterder**
*Ausführungsbeschreibung Fundamenterder*
Fundamenterder, inkl. allem Zubehör (Abstandhalter, Keilverbinder) als Fundamenterder auf Fundamentsohlen verlegen.
Es ist darauf zu achten, dass der Bandstahl mindestens 5 cm vom Beton umschlossen wird.
Der Fundamenterder ist im Abstand von 2 m mit der Bewehrung Blitzstromtragfähig zu verbinden. Verbindung mit Schweiß- oder Klemmverbindung.

Komplett liefern und montieren, einschließlich allem
systembedingtem Zubehör.

**03.9 Bewehrungsklemme**
Bewehrungsklemme
Bewehrungsklemme, für die schnelle und werkzeuglose Verbindung des Erders mit dem Bewehrungskörper des Gebäudes.
Werkstoff: St/blank
Klemmbereich Rd* / Fl: 6-7 / 30 mm
Kurzschlussstrom (50 Hz): 2,0 kA
Normenbezug: DIN EN 62561-1

liefern und montieren
Menge: 255,000 Stk

**03.10 Verbinder Kl.N Kreuzverbindung Stahl niro**
STLB-Bau 2022-04 050
Verbinder DIN EN 62561-1 (VDE 0185-561-1), Klasse N für normale Belastung, für Kreuzverbindungen, aus nichtrostendem Stahl, Werkstoff-Nr 1.4571, für Fl 30 mit Fl 30, mit Zwischenplatte.
Menge: 105,000 St

**03.11 Erdungsfestpunkt Typ M NIRO (V4A) M10/M12**
Erdungsfestpunkt Typ M NIRO (V4A) M10/M12
Erdungsfestpunkte als korrosionsfreien Anschluss
z.B. der Ableitung an die Bewehrung von Gebäuden
oder an die Erdungsanlage für den
Schutzpotentialausgleich und/oder den
Funktionspotentialausgleich
Typ M mit Anschlussachse (l = 180 mm, Ø10 mm)
Anschlussgewinde: M10 / M12
Werkstoff Platte: NIRO (V4A)
Werkstoff-Nr.: 1.4571 / 1.4404 / 1.4401
ASTM / AISI: : 316Ti / 316L / 316
Werkstoff Achse: NIRO
Kurzschlussstrom (AC 50 Hz / DC) (1 s; = 300 °C): 3,9 kA
Normenbezug: DIN EN 62561-1
Menge: 14,000 Stk

*Hinweis: ZUBEHÖR:*

**03.12 Überbrückg.Bewegungsfugen Erdung Stahlband, niro Polystyrol-Körper**
STLB-Bau 2020-04 050
Überbrückungsbauteil von Bewegungsfugen bei Erdung, mit nichtrostendem Stahlband im Polystyrol-Körper für den Betoneinbau.
Menge: 6,000 St

*Hinweis: BESTANDSUNTERLAGEN/ABNAHME:*

**03.13 Messung und Kontrolle**
Messung und Kontrolle,
der verlegten Leitungen. Messung des Widerstandes
der Gesamtanlage, einschl. Auflisten der gemessenden Widerstandswerte, Ausarbeitung eines Prüfprotokolls
und Übergabe der aktuellen Zeichnungen in dreifacher Ausführung auf Papier, in einfacher Ausfertigung auf Datenträger.
Menge: 1,000 Psch

### Titel 04 Beton- und Stahlbetonarbeiten

*Hinweis: BETON- UND STAHLBETONARBEITEN - Titelvorbemerkungen*
BETON- UND STAHLBETONARBEITEN - Titelvorbemerkungen

Für die Beton- und Stahlbetonarbeiten gelten die Bestimmungen der VOB, insbesondere VOB/C - ATV DIN 18331 sowie ATV DIN 18299, jeweils in der aktuell gültigen Fassung. Ergänzend gelten insbesondere DIN EN 206, DIN 1045-2/-3, DIN EN 13670, DIN 18202 sowie die statischen und konstruktiven Vorgaben der Ausführungsplanung.

Die Ausführung erfolgt gemäß Schal- und Bewehrungsplänen, Detailzeichnungen, statischen Unterlagen und der Leistungsbeschreibung. Alle erforderlichen Nebenleistungen gemäß ATV DIN 18331 sind, soweit nicht gesondert ausgeschrieben, in die Einheitspreise einzukalkulieren.

Beton / Qualität / Nachweise
Beton ist als güteüberwachter Transportbeton gemäß DIN EN 206 / DIN 1045-2 zu liefern. Lieferscheine, Konformitätsnachweise sowie ggf. Prüf- und Überwachungsnachweise sind auf Verlangen vorzulegen. Der Auftragnehmer hat die Eigenüberwachung gemäß DIN 1045-3 sicherzustellen (inkl. Betoniertagebuch).

Sporthalle - besondere Randbedingungen
Aufgrund der Bauwerksart (Sporthalle) sind insbesondere zu berücksichtigen:
- erhöhte Anforderungen an die Koordination von Einbauteilen,
  Öffnungen, Aussparungen und Durchdringungen (TGA, Elektro,
  Sanitär),
- Ausführung von Betonfertigteilen und Halbfertigteilen (z. B.
  Elementdecken) inkl. werkseitiger Einbauteile sowie erforderlicher  Montageunterstützungen,
- Einhaltung der Montagevorgaben des Herstellers (Auflager,
  Abstützung, Betonierfolge, Festigkeiten),
- erhöhte Anforderungen an Ebenheit und Maßhaltigkeit (DIN
  18202) insbesondere in Bereichen mit nachfolgenden
  Ausbauqualitäten (z. B. Putz/Q3, Sportbodenaufbau).

Schalung / Oberflächen
Oberflächenanforderungen (z. B. Sichtbeton, gefaste Kanten, besondere Schalung) sind in den jeweiligen Positionen bzw. Planunterlagen geregelt. Schalungsankerstellen sowie Schalungsversätze sind - soweit erforderlich - fachgerecht zu schließen bzw. zu bearbeiten.

Nachbehandlung / Witterung / Belastung
Frischbeton ist gemäß DIN 1045-3 nachzubehandeln und gegen Witterungseinflüsse zu schützen. Arbeiten und Belastungen auf frisch betonierten Bauteilen (Materiallagerung, Gerüststellung, Montage) sind erst nach Erreichen der erforderlichen Festigkeit zulässig.

ABRECHNUNGS-HINWEISE

Mengenermittlung und Abrechnung erfolgen nach ATV DIN 18331, Abschnitt 0.5, sofern im LV keine abweichenden Regelungen getroffen werden.

*Hinweis: BETON / FERTIGTEILE*
BETON:
- Zemente: Normale Anfangsfestigkeit, langsame
  Festigkeitsentwicklung (r < 0,50), geringe Hydratationswärme
  (<= 270 J/g); z.B. CEMIII/A 32,5 N-LH.
- Betonherstellung und -überwachung gemäß DIN EN
  206:2014‑07 und DIN 1045‑2:2023‑08, Überwachungsklasse 2,  Festigkeitsklassen C30/37 bis C50/60.
- Betonnachbehandlung gemäß DIN EN 13670:2011-03 / DIN
  1045-3:2012-03 bzw. Zement-Merkblatt Betontechnik B8
  4.2014.
- Bei Begrenzung der Rissbreite der Betonbauteile wurden die
  gemäß Tab. 7 des DBV-Merkblattes Begrenzung der Rissbildung
  im Stahlbeton- und Spannbetonbau- empfohlenen Anhaltswerte
  der Betonzugfestigkeit angesetzt.
- Die Gründungsbauteile sind auf einer 10 cm dicken
  Sauberkeitsschicht auszuführen.

FERTIGTEILE:
- Für alle Fertigteil-Bauteile wird die Festigkeitsklasse C30/37
  gewählt.
- Bei der Verarbeitung der Fertigteil-Bauteile sind folgende
  Maßnahmen zu kalkulieren: Fugen bei Seilschlaufen mit
  thixotropen Fugenmörtel zu befüllen, Lagerfugen mit
  Unterstopfmörtel z.B. EuroGrout Universalfüller o. glw.

*Hinweis: BAUTEIL A Turnhalle*

**04.1 Sauberkeitsschicht C 12/15, d= 10 cm, unter Fundamente und Bodenplatte**
Sauberkeitsschicht C 12/15, d= 10 cm, unter Fundamente und Bodenplatte

Sauberkeitsschicht aus unbewehrtem Beton unter Gründungsbauteilen aller Art (Einzel- und Streifenfundamente, Bodenplatte), liefern und planeben einbringen, einschl. Randschalung und verdichten mit geeignetem Gerät.

Betongüte:  C 12/15
Espositionsklasse: X0
Feuchtigkeitsklasse: WF
Einbaustärke:  ca. 10 cm
Menge: 1217,500 m²

**04.2 Köcherfundamente, C 25/30, Gesamtzahl: 22 Stück**
Köcherfundamente, C 25/30, Gesamtanzahl: 22 Stück

Köcherfundamente, abgestuft, aus Stahlbeton, auf Sauberkeitsschicht betoniert, Köcheraussparung gerade zugeschnitten, Schalung in gesonderter Position.

Beton:  C 25/30
Köcheraussparung:  0,34 m x 0,42 m x 0,53 m

Das Betonieren der Köcherfundamente in 2 Abschnitten ist in den Einheitspreis mit einzurechnen.

Einbauort:  Sporthalle
Menge: 1,600 m³

**04.3 Köcherfundamente, Fundamenthülse**
Köcherfundamente, Fundamenthülse

Fundamentköcher aus trapezprofiliertem Stahlblech, Kategorie "verzahnt" nach DIN EN 1992-1-1/NA:2013-04. Ausführung als Fertigköcher oder als Faltköcher.
Sicherung für die Fundamenthülse der zuvor beschriebenen Köcherfundamente, Außenmasse B x L x H = 340 x 420 x 530 mm, gerade ausgebildet, liefern und herstellen.

Hersteller und Typ: '................................'
vom Bieter einzutragen
Menge: 22,000 Stk

**04.4 Streifenfundamente, C 25/30, Größe: 0,60 m x 2,35 m**
Streifenfundamente, C 25/30, Größe 0,60 m x 2,35 m

Streifenfundamente aus konstruktiv bewehrtem Beton, auf Sauberkeitsschicht betoniert, Schalung und Bewehrung in gesonderter Position.

Beton:  C 25/30
Fertigung:  Ortbeton
Expositionsklasse (oben): XC1
Feuchtigkeitsklasse: W0
Expositionsklasse (unten): XC2
Feuchtigkeitsklasse: WF
Betondeckung (mm): 35
Rissweite (mm): 0,30
Abmessung:  ca. 0,60 m x 2,35 m

Einbauort:  Achse 1 und Achse A
Menge: 52,325 m³

**04.5 Streifenfundamente, C 25/30, Größe: 0,60 m x 2,70 m**
Streifenfundamente, C 25/30, Größe 0,60 m x 2,70 m

Streifenfundamente aus konstruktiv bewehrtem Beton, auf Sauberkeitsschicht betoniert, Schalung und Bewehrung in gesonderter Position.

Beton:  C 25/30
Fertigung:  Ortbeton
Expositionsklasse (oben): XC1
Feuchtigkeitsklasse: W0
Expositionsklasse (unten): XC2
Feuchtigkeitsklasse: WF
Betondeckung (mm): 35
Rissweite (mm): 0,30
Abmessung:  ca. 0,60 m x 2,70 m

Einbauort:  Achse E
Menge: 42,000 m³

**04.6 Streifenfundamente, C 25/30, Größe: 0,60 m x 3,20 m**
Streifenfundamente, C 25/30, Größe 0,60 m x 3,20 m

Streifenfundamente aus konstruktiv bewehrtem Beton, auf Sauberkeitsschicht betoniert, Schalung und Bewehrung in gesonderter Position.

Beton:  C 25/30
Fertigung:  Ortbeton
Expositionsklasse (oben): XC1
Feuchtigkeitsklasse: W0
Expositionsklasse (unten): XC2
Feuchtigkeitsklasse: WF
Betondeckung (mm): 35
Rissweite (mm): 0,30
Abmessung:  ca. 0,60 m x 3,20 m

Einbauort:  Achse 10
Menge: 26,950 m³

**04.7 Fundamentabtreppungen, Zulage,**
Zulage Fundamentabtreppungen,
Anschluss Streifenfundamente an Köcherfundamente

Fundamentabtreppungen unter 30° in den zuvor beschriebenen Streifenfundamenten, unterschiedliche Abmessung  herstellen, als Zulage.

Einbauort:  Anschluss Streifenfundamente an  Köcherfundamente
Menge: 22,000 Stk

**04.8 Schalung für Streifenfundamente**
Schalung für Streifenfundamente

Schalung für die zuvor beschriebenen Streifenfundamente und Fundamentabtreppungen, beidseitig, liefern und herstellen.
Menge: 93,800 m²

**04.9 Trennlage, PE-Folie, 2-lagig, unter der Bodenplatte und Streifenfundamente**
Trennlage, PE-Folie, 2-lagig, unter der Bodenplatte und Streifenfundamente

Trennlage aus PE-Folie, 2-lagig, 0,2 mm dick, Stösse überlappt, auf Sauberkeitsschicht aus Beton herstellen.
Menge: 1217,500 m²

**04.10 Bodenplatte C 25/30, d = 25 cm, Ortbeton**
Bodenplatte C 25/30, d = 25 cm, Ortbeton

Bodenplatte aus Ortbeton, auf verdichtetem Unterbau, Trennlage und Sauberkeitsschicht einbauen, Oberfläche rauh verrieben.
Das Abfugen der Bodenplatte umlaufend von Stützen und Wänden erfolgt in gesonderter Position.
Das Herstellen und Schließen von Aussparungen für die Abwasserrohre und Fußbodeneinläufe erfolgt in gesonderter Position.

Einslchließlich Rauhe Schalung aus nichtsaugenden Schalungsplatten für die Bodenplatte, alle Größen und Abmessungen, Ausführung umlaufend.

Höhe: bis 25 cm

Genauigkeitsanforderung an Bodenplatte:
Höhenabweichung max. 1,5 cm, keine Positivhöhen zulässig

Beton:  C 25/30
Fertigung:  Ortbeton
Expositionsklasse (oben): XC1
Feuchtigkeitsklasse: W0
Expositionsklasse (unten): XC2
Feuchtigkeitsklasse: WF
Betondeckung (mm): 35
Rissweite (mm): 0,30
Menge: 1217,500 m²

**04.11 Zulage Anschluss der Bodenplatte**
Zulage seitlicher Anschluss der Bodenplatte,
Anschluss an alle aufgehendenen Bauteile

Zuvor beschriebene Bodenplatte umlaufend von Stützen und Wände mit Polystyrol-Hartschaum-Platten über die gesamte Bodenplattenstärke abfugen.

Bodenplattenstärke:  ca. 25 cm
Fugenstärke:  ca. 10 mm
Menge: 140,000 m

**04.12 Zulage Aussparung Bodenplatte, bis 500 cm², Schalung**
Zulage Aussparung Bodenplatte, bis 500 cm², Schalung

Herstellen von Aussparungen in der Bodenplatte mittels rauher Schalung aus nichtsaugenden Schalungsplatten.

Aussparungstiefe: 25 cm
Größe:  bis 500 cm²
Menge: 2,000 St

**04.13 Zulage Aussparung Bodenplatte, 500 - 1000 cm², Schalung**
Zulage Aussparung Bodenplatte, 500 - 1000 cm², Schalung

Herstellen von Aussparungen in der Bodenplatte mittels rauher Schalung aus nichtsaugenden Schalungsplatten.

Aussparungstiefe: 25 cm
Größe: 500 - 1000 cm²
Menge: 1,000 St

**04.14 Zulage Aussparung schließen, Beton C 25/30, bis 500 cm²**
Zulage Aussparung schließen, Beton C 25/30, bis 500 cm²

Aussparung aus der Vorposition wieder verschließen mit Beton C 20/25 nach DIN 1045,

Aussparungstiefe: 25 cm
Größe: bis 500 cm²
Menge: 2,000 St

**04.15 Zulage Aussparung schließen, Beton C 25/30, 500 - 1000 cm²**
Zulage Aussparung schließen, Beton C 25/30, 500 - 1000 cm²

Aussparung aus der Vorposition wieder verschließen mit Beton C 20/25 nach DIN 1045,

Aussparungstiefe: 25 cm
Größe: 500 - 1000 cm²
Menge: 1,000 St

**04.16 Zulage Aussparungen Bodenplatte, Größe 40 x 40 cm**
Zulage Aussparungen Bodenplatte,
verschiedener Größen

Zulage zu der zuvor beschriebenen Bodenplatte für die Ausführung von Aussparungen mit den Abmessungen:

L x B =  bis 40 x 40 cm
Menge: 30,000 Stk

**04.17 Zulage Arbeits-u.Dehnungsfugen Bodenplatte**
Zulage Arbeits- und Dehnungsfugen Bodenplatte

Zulage zu der zuvor beschriebenen Bodenplatte für die fachgerechte Ausbildung von Arbeits- und Dehnungsfugen.
Menge: 45,000 m

**04.18 Zulage Verstärkg.Bodenplatte/Gerätehülsen**
Zulage Verstärkung Bodenplatte/Gerätehülsen

Zulage zu der zuvor beschriebenen Bodenplatte für die Ausbildung von Verstärkungen (Fundamentverstärkungen) aus Beton. Für Gerätehülsen der Sportgeräte, unter der Bodenplatte.

Abmessung L/B/H:  bis 95/95/35 cm
Menge: 32,000 Stk

**04.19 Aussparungen in der Bodenplatte schliessen,**
Aussparungen in der Bodenplatte schliessen,
mit Beton C 20/25 verfüllen

Aussparungen in der zuvor beschriebenen Bodenplatte mit verschiedenen Abmessungen nach Abschluss der Installationsarbeiten mit Beton C 20/25 verfüllen, Oberfläche glatt abgerieben.

L x B =  bis 40 x 40 cm
Menge: 32,000 Stk

**04.20 Fertigteil - Balkenelemente, C 30/37, h = 1,30 m, Achsen E und A**
Fertigteil - Balkenelemente, C 30/37, h = 1,30 m, Achsen E und A

Balkenelemente als Stahlbetonfertigteil, Oberfläche glatt, mit gefasten Kanten (1,5 cm), mit Bewehrung aus Betonstahl BST 500A (S) gem. Angabe Tragwerksplanung, herstellen und frei Verwendungsstelle liefern, Montage erfolgt in gesonderter Position.

Befestigung: Befestigt seitlich an die Schenkel der Gabellagerung mit Seilschlaufen. Gelagert auf Stahlbetonkonsolen auf Elastomerlager. Lagerstabilisierung durch Stahldorne.

Oberfläche: Sichtbeton-Qualität in Sichtbeton II für sichtbar bleibende Betonflächen mit gehobenen Ansprüchen ohne weitere Nachbehandlung, geschlossene und glatte Ansichtsfläche, frei von Flecken, Verunreinigungen, Lunkern, Nestern, Warzen und Graten. Eine bauseitige malermäßige Behandlung ist vorgesehen.

Beton:  C 30/37
Fertigung:  Fertigteil
Expositionsklasse: XC1
Feuchtigkeitsklasse: W0
Betondeckung (mm): 25
Rissweite (mm): 0,40

Abmessungen:
Länge (l):  4,4065 m
Breite (b):  0,24 m
Höhe (h):  1,04 m

Abmessungen unten abgehängt:
Länge (l):  3,905 m
Breite (b):  0,24 m
Höhe (h):  0,26 m

Anzahl Insgesamt: 18 Stck.

Einbauort:  in den Achsen E und A
Menge: 18,000 Stk

**04.21 Fertigteil - Balkenelemente, C 30/37, h = 2,50 m, Achsen E**
Fertigteil - Balkenelemente, C 30/37, h = 2,50 m, Achsen E

Balkenelemente mit Anschluss an die Decke 00-D2-1 als Stahlbetonfertigteil, Oberfläche glatt, mit gefasten Kanten (1,5 cm), mit Bewehrung aus Betonstahl BST 500A (S) gem. Angabe Tragwerksplanung, herstellen und frei Verwendungsstelle liefern, Montage erfolgt in gesonderter Position.

Befestigung: Befestigt seitlich an die Seiten der Stahlbetonstützen des Typs 4 mit Seilschlaufen. Gelagert auf Stahlbetonkonsolen auf Elastomerlager. Anbindung der Decke 00-D2-1 mit Rückbiegenanschlüssen.

Oberfläche: Sichtbeton-Qualität in Sichtbeton II für sichtbar bleibende Betonflächen mit gehobenen Ansprüchen ohne weitere Nachbehandlung, geschlossene und glatte Ansichtsfläche, frei von Flecken, Verunreinigungen, Lunkern, Nestern, Warzen und Graten. Eine bauseitige malermäßige Behandlung ist vorgesehen.

Beton:  C 30/37
Fertigung:  Fertigteil
Expositionsklasse: XC1
Feuchtigkeitsklasse: W0
Betondeckung (mm): 25
Rissweite (mm): 0,40

Abmessungen:
Länge (l):  4,7865 m
Breite (b):  0,24 m
Höhe (h):  2,08 m

Abmessungen unten abgehängt:
Länge (l):  4,2865 m
Breite (b):  0,24 m
Höhe (h):  0,42 m

Anzahl Insgesamt: 9 Stck.

Einbauort:  in den Achsen E
Menge: 9,000 Stk

**04.22 Schließen der Montagelöcher - Balkenelemente**
Schließen der Montagelöcher - Balkenelemente

Schließen der Montagelöcher in den Balkenelementen, Durchmesser 2 x 60 mm, mit einem geeigneten Material, Oberfläche beidseitig an vorhandene Oberfläche der Balkenelementen aus Sichtbeton angleichen.
Menge: 27,000 Stk

**04.23 Montage der Balkenelementen aus Stahlbeton**
Montage der Balkenelementen aus Stahlbeton

Montage der zuvor beschriebenen Balkenelementen, die Gestellung und Vorhaltung der notwendigen Hebezeuge und Montagehilfsmittel sind zur Sicherung der gültigen Unfallverhütungsvorschriften einzukalkulieren, einschl. Verfüllen der Konstruktionsfugen zwischen den Fertigteilelementen mit thixotroper Fugenmörtel EuroGrout Universalfüller (o.glw.).
Menge: 27,000 Stk

**04.24 Fertigteil - Wandelemente, Standardwandelemente, C 30/37, L = 4,7867 m, b = 0,24 m, h = 1,605 m, Achse A**
Fertigteil - Wandelemente, Standardwandelemente, C 30/37, L = 4,7867 m, b = 0,24 m, h = 1,605 m, Achse A

Wandelemente als Stahlbetonfertigteil, Oberfläche glatt, mit gefasten Kanten (1,5 cm), mit Bewehrung aus Betonstahl BST 500A (S) gem. Angabe Tragwerksplanung, herstellen und frei Verwendungsstelle liefern, Montage erfolgt in gesonderter Position.

Wandelemente 00-A-WE1-18. Zwei Reihen aufeinander mit der Höhe 1,605 m, Fuge 2 cm. In Elementen WE9, WE18, WE1, WE10 Wandöffnung 2,50 x 2,75 m, jeweils 0,585 m von Eckstütze entfernt.

Oberfläche: Sichtbeton-Qualität in Sichtbeton II für sichtbar bleibende Betonflächen mit gehobenen Ansprüchen ohne weitere Nachbehandlung, geschlossene und glatte Ansichtsfläche, frei von Flecken, Verunreinigungen, Lunkern, Nestern, Warzen und Graten. Eine bauseitige malermäßige Behandlung ist vorgesehen.

Beton:  C 30/37
Fertigung:  Fertigteil
Expositionsklasse: XC1
Feuchtigkeitsklasse: W0
Betondeckung (mm): 25
Rissweite (mm): 0,40

Abmessungen:
Länge (l):  4,7867 m
Breite (b):  0,24 m
Höhe (h):  1,605 m

Anzahl Insgesamt: 18 Stck.

Einzukalkulieren sind folgende Einbauteile:
- Rückbiegeanschlüsse: Halfen HBT-150-10/20-5-1250, h = 170, lü = 320, o glw. 3 Stck. pro Balkenelement. Insgesamt: 9 x 3 = 18 Stck.
- Seilschlaufensystem: Anbindung FT-Wände und FT-Balkenelemente an Stützen Seilschlaufensystem z.B.: PFEIFER VS-ISI-50 in Kombination mit PFEIFER VS-ISI-20, paarweise angeordnet, o. glw. PFEIFER VS-ISI-50 (20), Schienenlänge l = 1180 mm, 5 Schlaufen, (ggf. Einzukürzen) thixotroper Mörtel (maschinelles Einspritzen möglich) Insgesamt: 85 Stck. PFEIFER VS-ISI-50 + 85 Stck. PFEIFER VS-ISI-20 Je Einbauteil ein Bewehrungsstab B500A Ø12, L = 1180 mm, Insgesamt: 85 Stck.
- Schraubanschlüsse: Für Stützen des Typs 2 und 4 - Pro Stütze - 4Ø12: Anschlussstab und Muffenstab mit Anker (Halfen, Lenton, Max Frank. o. glw.) z.B.: 4 x Halfen HSC-S-12-275 (Muffenstab mit Anker) o.glw. Insgesamt: 11 x 4 = 44 Stck. 4x Halfen HBS-05-A-12-840 (Schraubanschluss) o.glw. Insgesamt: 11 x 4 = 44 Stck. Für BSH-Einfeldträger an Giebelwandstützen des Typs 1 und 2 - Pro Stütze - 2Ø12: Muffenstab mit Anker gekoppelt mit Stahl-Positionsplatte t = 3 mm und Anschlussschrauben 2x Halfen HSC-B SH-12/280 und HSC-B P (o. glw.) Insgesamt: 6 x 2 = 12 Stck.
- Maueranschlussanker in Kombination mit Anschlussschiene: Gewählt: HTA-CE-28-15 + ML1-245 (o.glw.) Höhe Mauerwerk: 3,75 m, mit Annahme Steinhöhe 623 mm in DM, Anker in 5 Fugen anzuordnen, für 18 Wandanschlüsse Insgesamt: 18 x anschlussschiene HTA-CE-28-15, ca. 67,5 lfm 18 x 5 = 90 ML 1
- Stahldorne Eckstützen Typ 5: 1 Dorn je Stütze 4 x Ø 25, L = 300 mm, B500A Hüllwellrohr 4 x Ø 60, L = 200 mm, S235
- Stahldorne Wandelemente: 1 Dorn je Stütze 4 x Ø 20, L = 300 mm, B500A Hüllwellrohr 4 x Ø 60,  L = 200 mm Konstruktive Verbindung der Elemente mittels Stahldorne: 2 Dorne oben und unten pro Wandelement (oberste Elemente 2 Stck.) Insgesamt: 76 x Ø 20
- Kopfplatte und Kopfbolzendübel: Pro Stütze des Typs 4 und 3 am Gabellager: Stahlblech 240/320/20, S235 n = 16 Stck. Kopfbolzendübel Ø12/100, S235 n = 32 Stck.
- Elastomerlager: Unbewehrtes Baulager mit glatten Druckkontaktflächen, alterungsbeständiges Elastomerwerkstoff, mit zul.R,d = 14 N/mm². Konsole 1 - Achse E - Balkenelemente unten b/a/t = 150/150/15 [mm] n = 18 Stck. z. B. Calenberg Compactlager S65 o.glw. Konsole 2 - Achsen E/A - Konsole Stützenkopf b/a/t = 150/150/15 [mm] mit Runder Bohrung mittig, Ø = 30 mm für den Stahldorn. n = 36 Stck. Stahldorn Ø20, B500A n = 36 Stck. z. B. Calenberg Compactlager S65 o.glw.
- Einbauschienen: Stahleinbauschiene zur Profilbefestigung an die Giebelwand 60/25/2,5, L = 6.000 mm (ggf. Einkürzen) Insgesamt: 8 Stck. z.B. Halfen HTU 60/25/2,5-S 6000 (o.glw.) (Bohrschrauben siehe AB05 - Holzbauteile inkl. Trapezblech)

Einbauort:  Achse A
Menge: 18,000 Stk

**04.25 Fertigteil - Wandelemente, Standardwandelemente, C 30/37, L = 5,275 m, b = 0,24 m, h = variiert, Achse 10**
Fertigteil - Wandelemente, Standardwandelemente, C 30/37, L = 5,275 m, b = 0,24 m, h = variiert, Achse 10

Wandelemente als Stahlbetonfertigteil, Oberfläche glatt, mit gefasten Kanten (1,5 cm), mit Bewehrung aus Betonstahl BST 500A (S) gem. Angabe Tragwerksplanung, herstellen und frei Verwendungsstelle liefern, Montage erfolgt in gesonderter Position.

Wandelemente 00-10-WE1-20, Giebelwand in der Achse 10. Läge der Elemente 5,275 m. Höhe der Elemente unterschiedlich. Reihe 1: Höhe 1,605 m, Reihe 2: 2,105 m, Reihe 3: 2,025 m, Reihe 4: 2,185 m, Reihe 5: mit variierender Höhe - aufsteigend mit 5% Gefälle von 1,30 m bis auf 2,26 m, Elemente 20 und 17 haben einen Kragbalken-Dachüberstand.
Elemente 5-8 haben Auflagertaschen für Decken und Unterzüge. Mit Seilschlaufen auf beiden Seiten an die Stützen befestigt. Wandelemente mit jeweils 2 Stahldornen unten und oben, außer letzten Elemente.
Wandelemente 00-10-WE5 bis 8 mit Anschlussbewehrung an Decken und Unterzüge.
In Elementen WE1, WE4, WE5, WE8 Wandöffnung 2,50 x 2,75 m, jeweils 0,65 m von Eckstütze entfernt.

Oberfläche: Sichtbeton-Qualität in Sichtbeton II für sichtbar bleibende Betonflächen mit gehobenen Ansprüchen ohne weitere Nachbehandlung, geschlossene und glatte Ansichtsfläche, frei von Flecken, Verunreinigungen, Lunkern, Nestern, Warzen und Graten. Eine bauseitige malermäßige Behandlung ist vorgesehen.

Beton:  C 30/37
Fertigung:  Fertigteil
Expositionsklasse: XC1
Feuchtigkeitsklasse: W0
Betondeckung (mm): 25
Rissweite (mm): 0,40

Abmessungen:
Länge (l):  5,275 m
Breite (b):  0,24 m
Höhe (h) Reihe 1: 1,605 m
Höhe (h) Reihe 2: 2,105 m
Höhe (h) Reihe 3: 2,025 m
Höhe (h) Reihe 4: 2,185 m
Höhe (h) Reihe 5: von 1,30 m bis 2,26 m

Anzahl Insgesamt: 20 Stck.

Einzukalkulieren sind folgende Einbauteile:
- Rückbiegeanschlüsse: Halfen HBT-150-10/20-5-1250, h = 170, lü = 320, o glw. 3 Stck. pro Balkenelement. Insgesamt: 9 x 3 = 18 Stck.
- Seilschlaufensystem: Anbindung FT-Wände und FT-Balkenelemente an Stützen Seilschlaufensystem z.B.: PFEIFER VS-ISI-50 in Kombination mit PFEIFER VS-ISI-20, paarweise angeordnet, o. glw. PFEIFER VS-ISI-50 (20), Schienenlänge l = 1180 mm, 5 Schlaufen, (ggf. Einzukürzen) thixotroper Mörtel (maschinelles Einspritzen möglich) Insgesamt: 85 Stck. PFEIFER VS-ISI-50 + 85 Stck. PFEIFER VS-ISI-20 Je Einbauteil ein Bewehrungsstab B500A Ø12, L = 1180 mm, Insgesamt: 85 Stck.
- Schraubanschlüsse: Für Stützen des Typs 2 und 4 - Pro Stütze - 4Ø12: Anschlussstab und Muffenstab mit Anker (Halfen, Lenton, Max Frank. o. glw.) z.B.: 4 x Halfen HSC-S-12-275 (Muffenstab mit Anker) o.glw. Insgesamt: 11 x 4 = 44 Stck. 4x Halfen HBS-05-A-12-840 (Schraubanschluss) o.glw. Insgesamt: 11 x 4 = 44 Stck. Für BSH-Einfeldträger an Giebelwandstützen des Typs 1 und 2 - Pro Stütze - 2Ø12: Muffenstab mit Anker gekoppelt mit Stahl-Positionsplatte t = 3 mm und Anschlussschrauben 2x Halfen HSC-B SH-12/280 und HSC-B P (o. glw.) Insgesamt: 6 x 2 = 12 Stck.
- Maueranschlussanker in Kombination mit Anschlussschiene: Gewählt: HTA-CE-28-15 + ML1-245 (o.glw.) Höhe Mauerwerk: 3,75 m, mit Annahme Steinhöhe 623 mm in DM, Anker in 5 Fugen anzuordnen, für 18 Wandanschlüsse Insgesamt: 18 x anschlussschiene HTA-CE-28-15, ca. 67,5 lfm 18 x 5 = 90 ML 1
- Stahldorne Eckstützen Typ 5: 1 Dorn je Stütze 4 x Ø 25, L = 300 mm, B500A Hüllwellrohr 4 x Ø 60, L = 200 mm, S235
- Stahldorne Wandelemente: 1 Dorn je Stütze 4 x Ø 20, L = 300 mm, B500A Hüllwellrohr 4 x Ø 60,  L = 200 mm Konstruktive Verbindung der Elemente mittels Stahldorne: 2 Dorne oben und unten pro Wandelement (oberste Elemente 2 Stck.) Insgesamt: 76 x Ø 20
- Kopfplatte und Kopfbolzendübel: Pro Stütze des Typs 4 und 3 am Gabellager: Stahlblech 240/320/20, S235 n = 16 Stck. Kopfbolzendübel Ø12/100, S235 n = 32 Stck.
- Elastomerlager: Unbewehrtes Baulager mit glatten Druckkontaktflächen, alterungsbeständiges Elastomerwerkstoff, mit zul.R,d = 14 N/mm². Konsole 1 - Achse E - Balkenelemente unten b/a/t = 150/150/15 [mm] n = 18 Stck. z. B. Calenberg Compactlager S65 o.glw. Konsole 2 - Achsen E/A - Konsole Stützenkopf b/a/t = 150/150/15 [mm] mit Runder Bohrung mittig, Ø = 30 mm für den Stahldorn. n = 36 Stck. Stahldorn Ø20, B500A n = 36 Stck. z. B. Calenberg Compactlager S65 o.glw.
- Einbauschienen: Stahleinbauschiene zur Profilbefestigung an die Giebelwand 60/25/2,5, L = 6.000 mm (ggf. Einkürzen) Insgesamt: 8 Stck. z.B. Halfen HTU 60/25/2,5-S 6000 (o.glw.) (Bohrschrauben siehe AB05 - Holzbauteile inkl. Trapezblech)

Einbauort:  Achse 10
Menge: 20,000 Stk

**04.26 Fertigteil - Wandelemente, Standardwandelemente, C 30/37, L = 5,275 m, b = 0,24 m, h = variiert, Achse 1**
Fertigteil - Wandelemente, Standardwandelemente, C 30/37, L = 5,275 m, b = 0,24 m, h = variiert, Achse 1

Wandelemente als Stahlbetonfertigteil, Oberfläche glatt, mit gefasten Kanten (1,5 cm), mit Bewehrung aus Betonstahl BST 500A (S) gem. Angabe Tragwerksplanung, herstellen und frei Verwendungsstelle liefern, Montage erfolgt in gesonderter Position.

Giebelwand in der Achse 1. Analog zu Achse 10, aber keine Deckenauflager und Wandöffnungen.

Oberfläche: Sichtbeton-Qualität in Sichtbeton II für sichtbar bleibende Betonflächen mit gehobenen Ansprüchen ohne weitere Nachbehandlung, geschlossene und glatte Ansichtsfläche, frei von Flecken, Verunreinigungen, Lunkern, Nestern, Warzen und Graten. Eine bauseitige malermäßige Behandlung ist vorgesehen.

Beton:  C 30/37
Fertigung:  Fertigteil
Expositionsklasse: XC1
Feuchtigkeitsklasse: W0
Betondeckung (mm): 25
Rissweite (mm): 0,40

Abmessungen:
Länge (l):  5,275 m
Breite (b):  0,24 m
Höhe (h) Reihe 1: 1,605 m
Höhe (h) Reihe 2: 2,105 m
Höhe (h) Reihe 3: 2,025 m
Höhe (h) Reihe 4: 2,185 m
Höhe (h) Reihe 5: von 1,30 m bis 2,26 m

Anzahl Insgesamt: 20 Stck.

Einzukalkulieren sind folgende Einbauteile:
- Rückbiegeanschlüsse: Halfen HBT-150-10/20-5-1250, h = 170, lü = 320, o glw. 3 Stck. pro Balkenelement. Insgesamt: 9 x 3 = 18 Stck.
- Seilschlaufensystem: Anbindung FT-Wände und FT-Balkenelemente an Stützen Seilschlaufensystem z.B.: PFEIFER VS-ISI-50 in Kombination mit PFEIFER VS-ISI-20, paarweise angeordnet, o. glw. PFEIFER VS-ISI-50 (20), Schienenlänge l = 1180 mm, 5 Schlaufen, (ggf. Einzukürzen) thixotroper Mörtel (maschinelles Einspritzen möglich) Insgesamt: 85 Stck. PFEIFER VS-ISI-50 + 85 Stck. PFEIFER VS-ISI-20 Je Einbauteil ein Bewehrungsstab B500A Ø12, L = 1180 mm, Insgesamt: 85 Stck.
- Schraubanschlüsse: Für Stützen des Typs 2 und 4 - Pro Stütze - 4Ø12: Anschlussstab und Muffenstab mit Anker (Halfen, Lenton, Max Frank. o. glw.) z.B.: 4 x Halfen HSC-S-12-275 (Muffenstab mit Anker) o.glw. Insgesamt: 11 x 4 = 44 Stck. 4x Halfen HBS-05-A-12-840 (Schraubanschluss) o.glw. Insgesamt: 11 x 4 = 44 Stck. Für BSH-Einfeldträger an Giebelwandstützen des Typs 1 und 2 - Pro Stütze - 2Ø12: Muffenstab mit Anker gekoppelt mit Stahl-Positionsplatte t = 3 mm und Anschlussschrauben 2x Halfen HSC-B SH-12/280 und HSC-B P (o. glw.) Insgesamt: 6 x 2 = 12 Stck.
- Maueranschlussanker in Kombination mit Anschlussschiene: Gewählt: HTA-CE-28-15 + ML1-245 (o.glw.) Höhe Mauerwerk: 3,75 m, mit Annahme Steinhöhe 623 mm in DM, Anker in 5 Fugen anzuordnen, für 18 Wandanschlüsse Insgesamt: 18 x anschlussschiene HTA-CE-28-15, ca. 67,5 lfm 18 x 5 = 90 ML 1
- Stahldorne Eckstützen Typ 5: 1 Dorn je Stütze 4 x Ø 25, L = 300 mm, B500A Hüllwellrohr 4 x Ø 60, L = 200 mm, S235
- Stahldorne Wandelemente: 1 Dorn je Stütze 4 x Ø 20, L = 300 mm, B500A Hüllwellrohr 4 x Ø 60,  L = 200 mm Konstruktive Verbindung der Elemente mittels Stahldorne: 2 Dorne oben und unten pro Wandelement (oberste Elemente 2 Stck.) Insgesamt: 76 x Ø 20
- Kopfplatte und Kopfbolzendübel: Pro Stütze des Typs 4 und 3 am Gabellager: Stahlblech 240/320/20, S235 n = 16 Stck. Kopfbolzendübel Ø12/100, S235 n = 32 Stck.
- Elastomerlager: Unbewehrtes Baulager mit glatten Druckkontaktflächen, alterungsbeständiges Elastomerwerkstoff, mit zul.R,d = 14 N/mm². Konsole 1 - Achse E - Balkenelemente unten b/a/t = 150/150/15 [mm] n = 18 Stck. z. B. Calenberg Compactlager S65 o.glw. Konsole 2 - Achsen E/A - Konsole Stützenkopf b/a/t = 150/150/15 [mm] mit Runder Bohrung mittig, Ø = 30 mm für den Stahldorn. n = 36 Stck. Stahldorn Ø20, B500A n = 36 Stck. z. B. Calenberg Compactlager S65 o.glw.
- Einbauschienen: Stahleinbauschiene zur Profilbefestigung an die Giebelwand 60/25/2,5, L = 6.000 mm (ggf. Einkürzen) Insgesamt: 8 Stck. z.B. Halfen HTU 60/25/2,5-S 6000 (o.glw.) (Bohrschrauben siehe AB05 - Holzbauteile inkl. Trapezblech)

Einbauort:  Achse 1
Menge: 20,000 Stk

**04.27 Schließen der Montagelöcher - Wandelemente**
Schließen der Montagelöcher - Wandelemente

Schließen der Montagelöcher in den Wandelementen, Durchmesser 2 x 60 mm, mit einem geeigneten Material, Oberfläche beidseitig an vorhandene Oberfläche der Balkenelementen aus Sichtbeton angleichen.
Menge: 58,000 Stk

**04.28 Montage der Wandelementen aus Stahlbeton**
Montage der Wandelementen aus Stahlbeton

Montage der zuvor beschriebenen Balkenelementen, die Gestellung und Vorhaltung der notwendigen Hebezeuge und Montagehilfsmittel sind zur Sicherung der gültigen Unfallverhütungsvorschriften einzukalkulieren, einschl. Verfüllen der Konstruktionsfugen zwischen den Fertigteilelementen mit thixotroper Fugenmörtel EuroGrout Universalfüller (o.glw.).
Menge: 58,000 Stk

**04.29 Zulage Einbau Halfenschienen, Giebelwände**
Zulage Einbau Halfenschienen, Giebelwände

Zulage zu den zuvor beschriebenen Wandelementen für den Einbau von Halfenschienen.

Einbauschienen: Stahleinbauschiene zur Profilbefestigung an die Giebelwand 60/25/2,5, L = 6.000 mm (ggf. Einkürzen) Insgesamt: 8 Stck. z.B. Halfen HTU 60/25/2,5-S 6000 (o.glw.) (Bohrschrauben siehe AB05 - Holzbauteile inkl. Trapezblech)
Menge: 48,000 m

**04.30 Fertigteil - Rechteckstützen, C 30/37, Querschnitt: 24 x 32 cm, Achse A bis E und 1 bis 10, in 5 Ausführungsvarianten**
Fertigteil - Rechteckstützen, C 30/37, Querschnitt: 24 x 32 cm, Achse A bis E und 1 bis 10, in 5 Ausführungsvarianten

Betonrechteckstütze als Stahlbetonfertigteil, Oberfläche glatt, mit gefasten Kanten (1,5 cm), mit Bewehrung aus Betonstahl BST 500A (S), herstellen und frei Verwendungsstelle liefern, Montage erfolgt in gesonderter Position.

Stahlbetonstützen in 5 Ausführungsvarianten:

a) Typ 1
Stahlbeton-Außenstützen an der Giebelwand in Achse 10.
Mittelstütze (First) - Achse C - Höhe - von Oberkante bis UK Becherfundament 11,00 m.
Stütze - Achse B/D - Höhe - von Oberkante bis UK Becherfundament 10,51 m.
Links und rechts Seilschlaufen zur Befestigung der Wandelemente.

b) Typ 2
Stahlbeton-Außenstützen an der Giebelwand in Achse 10.
Mittelstütze (First) - Achse C - Höhe - von Oberkante bis UK Becherfundament 11,00 m.
Stütze - Achse B/D - Höhe - von Oberkante bis UK Becherfundament 10,51 m.
Links und rechts Seilschlaufen zur Befestigung der Wandelemente.
Schraubanschlüsse zur Lasteinleitung die Decke.

c) Typ 3
Stahlbeton-Außenstützen in Achse E. Höhe - von Oberkante Gabellager bis UK Becherfundament 10,02 m. Links und rechts Konsolen K2.

K2 - Konsole mit Gabellagerung für FT-Balkenelemente in Abstand 8,73 m von UK-Stütze, Abmessungen der Konsole: l/b/h = 44/24/24 cm, Gabellagerung a/b/h = 20/24/106 cm. Elastomerlager 140/100/10 mm mit Aussparung Ø25 mm für Stahldorn Ø20 mm. Aussparung in der Konsole zum Einbetten des Stahldorns: Ø50 mm, h = 160 mm. Links und rechts Seilschlaufen
zur Befestigung der Balkenelemente.

d) Typ 4
Stahlbeton-Außenstützen in Achse A. Höhe - von Oberkante Gabellager bis UK Becherfundament 10,02 m. Links und rechts Konsolen K1 und K2.

K1 - Konsole mit Gabellagerung für FT-Balkenelemente in Abstand 3,23 m von UK-Stütze. Abmessungen der Konsole: l/b/h = 25/24/40 cm, Elastomerlager 150/150/15 mm. Links und rechts Seilschlaufen zur Befestigung der Balkenelemente. Schraubanschlüsse zur Lasteinleitung die Decke.

K2 - Konsole am Stützenkopffür FT-Balkenelemente in Abstand 8,73 m von UK-Stütze, Abmessungen der Konsole: l/b/h = 44/24/24 cm, Gabellagerung a/b/h = 20/24/106 cm. Elastomerlager 150/150/15 mm mit Aussparung Ø25 mm für Stahldorn Ø20 mm. Aussparung in der Konsole zum Einbetten des Stahldorns: Ø50 mm, h = 160 mm. Links und rechts Seilschlaufen
zur Befestigung der Balkenelemente.

e) Typ 5 - Eckstützen
Stahlbeton-Außenstützen in Ecken der Halle. Höhe von Oberkante bis Auflager 9,55 m. Seilschlaufen zur Befestigung der Wandelemente und Balkenelemente.

In Achse E:

K1 - Konsole mit Gabellagerung für FT-Balkenelemente in Abstand 3,23 m von UK-Stütze. Abmessungen der Konsole: l/b/h = 25/24/40 cm, Elastomerlager 150/150/15 mm Schraubanschlüsse zur Lasteinleitung die Decke.

K2 - Konsole am Stützenkopf für FT-Balkenelemente in Abstand 8,73 m von UK-Stütze, Abmessungen der Konsole: l/b/h = 44/24/24 cm, Gabellagerung a/b/h = 20/24/106 cm. Elastomerlager 150/150/15 mm mit Aussparung Ø25 mm für Stahldorn Ø20 mm. Aussparung in der Konsole zum Einbetten des Stahldorns: Ø50 mm, h = 160 mm.

In Achse A:

K2 - Konsole für FT-Balkenelemente in Abstand 8,73 m von UK-Stütze, Abmessungen der Konsole: l/b/h = 44/24/24 cm. Elastomerlager 150/150/15 mm mit Aussparung Ø25 mm für Stahldorn Ø20 mm. Aussparung in der Konsole zum Einbetten des Stahldorns: Ø50 mm, h = 160 mm.

Oberfläche: Sichtbeton-Qualität in Sichtbeton II für sichtbar bleibende Betonflächen mit gehobenen Ansprüchen ohne weitere Nachbehandlung, geschlossene und glatte Ansichtsfläche, frei von Flecken, Verunreinigungen, Lunkern, Nestern, Warzen und Graten. Eine bauseitige malermäßige Behandlung ist vorgesehen.

Beton:  C 30/37
Fertigung:  Fertigteil
Expositionsklasse: XC3
Feuchtigkeitsklasse: W0
Betondeckung (mm): 35
Rissweite (mm): 0,30

Einbauort:  Achsen A bis E und 1 bis 10
Menge: 26,000 Stk

**04.31 Schließen der Montagelöcher - Stahlbetonstützen**
Schließen der Montagelöcher - Stahlbetonstützen

Schließen der Montagelöcher in den Stahlbetonstützen, Durchmesser 2 x 60 mm, mit einem geeigneten Material, Oberfläche beidseitig an vorhandene Oberfläche der Stahlbetonstützen aus Sichtbeton angleichen.
Menge: 26,000 Stk

**04.32 Montage der Fertigteilstützen aus Stahlbeton**
Montage der Fertigteilstützen aus Stahlbeton

Montage der zuvor beschriebenen Stahlbetonstützen, die Gestellung und Vorhaltung der notwendigen Hebezeuge und Montagehilfsmittel sind zur Sicherung der gültigen Unfallverhütungsvorschriften einzukalkulieren, einschl.
Verfüllen der Stützenfüße in den Köcherfundamenten mit Quellbeton.
Menge: 26,000 Stk

**04.33 Einbauteile**
Einbauteile

Einzukalkulieren sind folgende Einbauteile:
- Rückbiegeanschlüsse: Halfen HBT-150-10/20-5-1250, h = 170, lü = 320, o glw. 3 Stck. pro Balkenelement. Insgesamt: 9 x 3 = 18 Stck.
- Seilschlaufensystem: Anbindung FT-Wände und FT-Balkenelemente an Stützen Seilschlaufensystem z.B.: PFEIFER VS-ISI-50 in Kombination mit PFEIFER VS-ISI-20, paarweise angeordnet, o. glw. PFEIFER VS-ISI-50 (20), Schienenlänge l = 1180 mm, 5 Schlaufen, (ggf. Einzukürzen) thixotroper Mörtel (maschinelles Einspritzen möglich) Insgesamt: 85 Stck. PFEIFER VS-ISI-50 + 85 Stck. PFEIFER VS-ISI-20 Je Einbauteil ein Bewehrungsstab B500A Ø12, L = 1180 mm, Insgesamt: 85 Stck.
- Schraubanschlüsse: Für Stützen des Typs 2 und 4 - Pro Stütze - 4Ø12: Anschlussstab und Muffenstab mit Anker (Halfen, Lenton, Max Frank. o. glw.) z.B.: 4 x Halfen HSC-S-12-275 (Muffenstab mit Anker) o.glw. Insgesamt: 11 x 4 = 44 Stck. 4x Halfen HBS-05-A-12-840 (Schraubanschluss) o.glw. Insgesamt: 11 x 4 = 44 Stck. Für BSH-Einfeldträger an Giebelwandstützen des Typs 1 und 2 - Pro Stütze - 2Ø12: Muffenstab mit Anker gekoppelt mit Stahl-Positionsplatte t = 3 mm und Anschlussschrauben 2x Halfen HSC-B SH-12/280 und HSC-B P (o. glw.) Insgesamt: 6 x 2 = 12 Stck.
- Maueranschlussanker in Kombination mit Anschlussschiene: Gewählt: HTA-CE-28-15 + ML1-245 (o.glw.) Höhe Mauerwerk: 3,75 m, mit Annahme Steinhöhe 623 mm in DM, Anker in 5 Fugen anzuordnen, für 18 Wandanschlüsse Insgesamt: 18 x anschlussschiene HTA-CE-28-15, ca. 67,5 lfm 18 x 5 = 90 ML 1
- Stahldorne Eckstützen Typ 5: 1 Dorn je Stütze 4 x Ø 25, L = 300 mm, B500A Hüllwellrohr 4 x Ø 60, L = 200 mm, S235
- Stahldorne Wandelemente: 1 Dorn je Stütze 4 x Ø 20, L = 300 mm, B500A Hüllwellrohr 4 x Ø 60,  L = 200 mm Konstruktive Verbindung der Elemente mittels Stahldorne: 2 Dorne oben und unten pro Wandelement (oberste Elemente 2 Stck.) Insgesamt: 76 x Ø 20
- Kopfplatte und Kopfbolzendübel: Pro Stütze des Typs 4 und 3 am Gabellager: Stahlblech 240/320/20, S235 n = 16 Stck. Kopfbolzendübel Ø12/100, S235 n = 32 Stck.
- Elastomerlager: Unbewehrtes Baulager mit glatten Druckkontaktflächen, alterungsbeständiges Elastomerwerkstoff, mit zul.R,d = 14 N/mm². Konsole 1 - Achse E - Balkenelemente unten b/a/t = 150/150/15 [mm] n = 18 Stck. z. B. Calenberg Compactlager S65 o.glw. Konsole 2 - Achsen E/A - Konsole Stützenkopf b/a/t = 150/150/15 [mm] mit Runder Bohrung mittig, Ø = 30 mm für den Stahldorn. n = 36 Stck. Stahldorn Ø20, B500A n = 36 Stck. z. B. Calenberg Compactlager S65 o.glw.
- Einbauschienen: Stahleinbauschiene zur Profilbefestigung an die Giebelwand 60/25/2,5, L = 6.000 mm (ggf. Einkürzen) Insgesamt: 8 Stck. z.B. Halfen HTU 60/25/2,5-S 6000 (o.glw.) (Bohrschrauben siehe Statik - Holzbauteile inkl. Trapezblech)

Hersteller und Typ Rückbiegeanschlüsse: '................................'
vom Bieter einzutragen

Hersteller und Typ Seilschlaufensystem: '................................'
vom Bieter einzutragen

Hersteller und Typ Schraubanschlüsse: '................................'
vom Bieter einzutragen

Hersteller und Typ Maueranschlussanker: '................................'
vom Bieter einzutragen

Hersteller und Typ Stahldorne: '................................'
vom Bieter einzutragen

Hersteller und Typ Kopfplatte, Bolzendübel: '................................'
vom Bieter einzutragen

Hersteller und Typ Elastomerlager: '................................'
vom Bieter einzutragen

Hersteller und Typ Einbauschienen: '................................'
vom Bieter einzutragen
Menge: 1,000 Psch

*Hinweis: BAUTEIL B Funktionsgebäude*

**04.34 Sauberkeitsschicht C 12/15, d= 10 cm, unter Fundamente und Bodenplatte**
Sauberkeitsschicht C 12/15, d= 10 cm, unter Fundamente und Bodenplatte

Sauberkeitsschicht aus unbewehrtem Beton unter Gründungsbauteilen aller Art (Einzel- und Streifenfundamente, Bodenplatte), liefern und planeben einbringen, einschl. Randschalung und verdichten mit geeignetem Gerät.

Betongüte:  C 12/15
Espositionsklasse: X0
Feuchtigkeitsklasse: WF
Einbaustärke:  ca. 10 cm
Menge: 907,500 m²

**04.35 Streifenfundamente, C 25/30, Größe: 0,55 m x 0,85 m**
Streifenfundamente, C 25/30, Größe 0,55 m x 0,85 m

Streifenfundamente aus konstruktiv bewehrtem Beton, auf Sauberkeitsschicht betoniert, Schalung und Bewehrung in gesonderter Position.

Beton:  C 25/30
Fertigung:  Ortbeton
Expositionsklasse (oben): XC1
Feuchtigkeitsklasse: W0
Expositionsklasse (unten): XC2
Feuchtigkeitsklasse: WF
Betondeckung (mm): 35
Rissweite (mm): 0,30
Abmessung:  ca. 0,55 m x 0,85 m

Einbauort:  Funktionsgebäude
Menge: 2,373 m³

**04.36 Streifenfundamente, C 25/30, Größe: 0,55 m x 0,70 m**
Streifenfundamente, C 25/30, Größe 0,55 m x 0,70 m

Streifenfundamente aus konstruktiv bewehrtem Beton, auf Sauberkeitsschicht betoniert, Schalung und Bewehrung in gesonderter Position.

Beton:  C 25/30
Fertigung:  Ortbeton
Expositionsklasse (oben): XC1
Feuchtigkeitsklasse: W0
Expositionsklasse (unten): XC2
Feuchtigkeitsklasse: WF
Betondeckung (mm): 35
Rissweite (mm): 0,30
Abmessung:  ca. 0,55 m x 0,70 m

Einbauort:  Funktionsgebäude
Menge: 3,675 m³

**04.37 Streifenfundamente, C 25/30, Größe: 0,55 m x 0,65 m**
Streifenfundamente, C 25/30, Größe 0,55 m x 0,65 m

Streifenfundamente aus konstruktiv bewehrtem Beton, auf Sauberkeitsschicht betoniert, Schalung und Bewehrung in gesonderter Position.

Beton:  C 25/30
Fertigung:  Ortbeton
Expositionsklasse (oben): XC1
Feuchtigkeitsklasse: W0
Expositionsklasse (unten): XC2
Feuchtigkeitsklasse: WF
Betondeckung (mm): 35
Rissweite (mm): 0,30
Abmessung:  ca. 0,55 m x 0,65 m

Einbauort:  Funktionsgebäude
Menge: 17,850 m³

**04.38 Streifenfundamente, C 25/30, Größe: 0,55 m x 0,50 m**
Streifenfundamente, C 25/30, Größe 0,55 m x 0,50 m

Streifenfundamente aus konstruktiv bewehrtem Beton, auf Sauberkeitsschicht betoniert, Schalung und Bewehrung in gesonderter Position.

Beton:  C 25/30
Fertigung:  Ortbeton
Expositionsklasse (oben): XC1
Feuchtigkeitsklasse: W0
Expositionsklasse (unten): XC2
Feuchtigkeitsklasse: WF
Betondeckung (mm): 35
Rissweite (mm): 0,30
Abmessung:  ca. 0,55 m x 0,50 m

Einbauort:  Funktionsgebäude
Menge: 20,550 m³

**04.39 Streifenfundamente, C 25/30, Größe: 0,55 m x 0,30 m**
Streifenfundamente, C 25/30, Größe 0,55 m x 0,30 m

Streifenfundamente aus konstruktiv bewehrtem Beton, auf Sauberkeitsschicht betoniert, Schalung und Bewehrung in gesonderter Position.

Beton:  C 25/30
Fertigung:  Ortbeton
Expositionsklasse (oben): XC1
Feuchtigkeitsklasse: W0
Expositionsklasse (unten): XC2
Feuchtigkeitsklasse: WF
Betondeckung (mm): 35
Rissweite (mm): 0,30
Abmessung:  ca. 0,55 m x 0,30 m

Einbauort:  Funktionsgebäude
Menge: 0,600 m³

**04.40 Zulage Fundamentabtreppungen,**
Zulage Fundamentabtreppungen,
Anschluss Streifenfundamente an Sporthallenfundamente

Fundamentabtreppungen in den zuvor beschriebenen Streifenfundamenten, unterschiedliche Abmessung  herstellen, als Zulage.

Einbauort:  Anschluss Streifenfundamente an  Sporthallenfundamente
Menge: 9,000 Stk

**04.41 Zulage Fundamentaussparungen,**
Zulage Fundamentaussparungen,

Zulage zu den zuvor beschriebenen Streifenfundamenten für die Ausbildung von Aussparungen mit folgenden Abmessungen:
Abmessungen:  bis 25/25 cm
für AW-Leitungen und sonstige Leitungen.
Menge: 28,000 Stk

**04.42 Schalung Streifenfundamente**
Schalung für Streifenfundamente

Schalung für Streifenfundamente, beidseitig, liefern und herstellen.
Menge: 154,650 m²

**04.43 Trennlage, PE-Folie, 2-lagig, unter der Bodenplatte**
Trennlage, PE-Folie, 2-lagig, unter der Bodenplatte

Trennlage aus PE-Folie, 2-lagig, 0,2 mm dick, Stösse überlappt, auf Tragschicht aus Beton herstellen.
Menge: 907,500 m²

**04.44 Bodenplatte C 25/30, d = 25 cm, Ortbeton**
Bodenplatte C 25/30, d = 25 cm, Ortbeton

Bodenplatte aus Ortbeton, auf verdichtetem Unterbau, Trennlage und Sauberkeitsschicht einbauen, Oberfläche rauh verrieben.
Das Abfugen der Bodenplatte umlaufend von Stützen und Wänden erfolgt in gesonderter Position.
Das Herstellen und Schließen von Aussparungen für die Abwasserrohre und Fußbodeneinläufe erfolgt in gesonderter Position.

Einslchließlich Rauhe Schalung aus nichtsaugenden Schalungsplatten für die Bodenplatte, alle Größen und Abmessungen, Ausführung umlaufend.

Höhe: bis 25 cm

Genauigkeitsanforderung an Bodenplatte:
Höhenabweichung max. 1,5 cm, keine Positivhöhen zulässig

Beton:  C 25/30
Fertigung:  Ortbeton
Expositionsklasse (oben): XC1
Feuchtigkeitsklasse: W0
Expositionsklasse (unten): XC2
Feuchtigkeitsklasse: WF
Betondeckung (mm): 35
Rissweite (mm): 0,30
Menge: 907,500 m²

**04.45 Zulage Aussparungen Bodenplatte, Größe 20 x 20 cm**
Zulage Aussparungen Bodenplatte,
verschiedener Größen

Zulage zu der zuvor beschriebenen Bodenplatte für die Ausführung von Aussparungen mit den Abmessungen:

L x B =  bis 50 x 50 cm
Menge: 20,000 Stk

**04.46 Aussparungen in der Bodenplatte schliessen,**
Aussparungen in der Bodenplatte schliessen,
mit Beton C 20/25 verfülllen

Aussparungen in der zuvor beschriebenen Bodenplatte mit verschiedenen Abmessungen nach Abschluss der Installationsarbeiten mit Beton C 20/25 verfüllen,
Oberfläche glatt abgerieben.

L x B =  bis 50 x 50 cm
Menge: 20,000 Stk

**04.47 Fertigteil - Elementdecke über Innenbereich, C30/37**
Elementdecke aus Stahlbeton:
- Dicke: ca. 7,0 cm
- Betongüte: C30/37
- werkseitig fest einbetonierte Gitterträger
- Grundbewehrung: Ø 12 / 15 cm
- Nennbetondeckung oben = 35 mm
- Expositionsklasse XC3 (oben)
- Nennbetondeckung unten = 25 mm
- Expositionsklasse XC1 (unten)
- Rissweite: 0,30

Einzukalkulieren sind folgende Leistungen:
- Transport
- Versetzen mittels Kran
- Ausrichten und Verlegen
- aller erforderlichen Nebenleistungen
- Fugen bei Seilschlaufen mit thixotropem Fugenmörtel verfüllt
- Lagerfugen mit Unterstopfmörtel (z. B. EuroGrout Universalfüller
  oder gleichwertig)

Einbaubereiche: Achsen 1-10 / E-H, 10-11 / F-H, 10-11 / A-B
Menge: 935,000 m²

**04.48 Fertigteil - Elementdecke über Außenbereich, C30/37**
Elementdecke aus Stahlbeton:
- Dicke: ca. 7,0 cm
- Betongüte: C30/37
- werkseitig fest einbetonierte Gitterträger
- Grundbewehrung: Ø 12 / 15 cm
- Nennbetondeckung = 35 mm
- Expositionsklasse XC3
- Rissweite: 0,30

Einzukalkulieren sind folgende Leistungen:
- Transport
- Versetzen mittels Kran
- Ausrichten und Verlegen
- aller erforderlichen Nebenleistungen
- Fugen bei Seilschlaufen mit thixotropem Fugenmörtel verfüllt
- Lagerfugen mit Unterstopfmörtel (z. B. EuroGrout Universalfüller
  oder gleichwertig)

Einbaubereich: Eingangsbereich, ca. Achsen 5-7
Menge: 30,000 m²

**04.49 Ortbeton-Aufbeton für Fertigteil-Elementdecke, C 30/37**
Ortbeton-Aufbeton für Fertigteil-Elementdecke, C 30/37

Ortbeton-Aufbeton C 30/37 einschl. der erfor- derlichen Randschalung der Deckenplatten.
Einheitliche nichtsaugende Schalung, regelmäßige Anordnung der Schalungsstöße, Grate abgeschliffen.
Die Schalung ist in den Einheitspreis mit einzurechnen.
Elementdecken in gesonderter Position.

Deckendicke:  25 cm
Menge: 241,250 m³

**04.50 Zulage parabelförmige Deckenüberhöhung, C 30/37, 20 mm**
Zulage parabelförmige Deckenüberhöhung, C30/37, 20 mm

Die Decke über Erdgeschoss zwischen Achsen B und F wird in einer parabelförmigen Überhöhung in der Höhe von 20 mm ausgeführt.
Ortbeton-Aufbeton C 30/37.

Deckenüberhöhung:  20 mm gem. Angabe Statik
Menge: 210,000 m²

**04.51 Zulage Deckenaussparungen, Größe: bis 2,12 m x 2,12 m**
Zulage Deckenaussparungen, Größe  bis 2,12 m x 2,12 m

Zulage zu der zuvor beschriebenen Stahlbetondecke für die Ausführung von zusätzlicher Schalung an den Aussparungen für den Einbau von Oberlichtern usw. vorgesehen.

B x L =  2,12 m x 2,12 m  2 Stück (OL)
B x L =  1,62 m x 1,62 m  12 Stück (OL)
B x L =  0,80 m x 1,60 m  1 Stück (DA)
Menge: 15,000 Stk

**04.52 Zulage Deckenaussparungen, Größe: bis 0,50 x 0,50 m**
Zulage Deckenaussparungen, Größe bis 0,50 m x 0,50 m

Zulage zu der zuvor beschriebenen Stahlbetondecke für die Ausführung von zusätzlicher Schalung verschiedener Größe, für den Einbau von Lüftern, Rohrdurchführungen usw. vorgesehen.

B x L =  0,50 m x 0,50 m  2 Stück (Lüftung)
B x L =  0,30 m x 0,30 m  5 Stück (Lüftung)
B x L =  0,20 m x 0,20 m  3 Stück (Sanitär)
Menge: 10,000 Stk

**04.53 Zulage Deckenauflager, Höhenausgleich, bis ca. 15 cm**
Zulage Deckenauflager, Höhenausgleich, bis ca. 15 cm

Zulage zu der zuvor beschriebenen Decke, für das Herstellen eines Höhenausgleichs im Bereich des Deckenauflagers in der Umfassungswand zum Bauteil A Turnhalle, einschl. einseitiger Schalung, Ausführung ohne Wärmedämmung.

Höhenausgleich:  bis ca. 15 cm
Menge: 69,000 m

**04.54 Zulage Deckenabstellung, im Außenwandbereich, h = 24 cm**
Zulage Deckenabstellung, im Außenwandbereich, h = 24 cm

Zulage zu der zuvor beschriebenen Stahlbetondecke, für das Herstellen der Deckenabstellung, inkl. Schalung und eingebauten extrudierten Polystyrol-Hartschaumplatten,
ca. 4 cm stark, WLG 040 (außenseitig angebracht).

Deckenstärke:  240 mm
Menge: 120,000 m

**04.55 Fugenband für gleitsicheres Auflager**
Fugenband für gleitsicheres Auflager

Elastomerfugenband im Bereich der Deckenauflager liefern und einbauen.

Abmessung:  B x H =  240 x 10 mm

Richtqualität  Speba-Streifenlager M 10
  oder gleichwertiger  Art

Angebotenes Fabrikat:
Menge: 126,000 m

**04.56 Unterzug UZ 1, Stahlbeton, 24/125 cm**
Unterzug UZ 1, Stahlbeton, 24/125 cm

Stahlbeton C 30/37, BSt 500 A für Unterzug, herstellen.
Schalung und Bewehrung in gesonderter Position.

Breite:  24 cm
Höhe Unterzug:  125 cm
Einzellängen:  18,45 m
Einbauhöhe:  bis 3,75 m über OKRF

Beton:  C 30/37
Fertigung:  Ortbeton
Expositionsklasse (oben): XC3
Feuchtigkeitsklasse: W0
Betondeckung (mm): 35
Expositionsklasse (unten): XC1
Feuchtigkeitsklasse: W0
Betondeckung (mm): 20
Rissweite (mm): 0,30

Einbauort:  Achse 4-8 / H - Pos. 00-H-UZ2
Menge: 18,450 m

**04.57 Unterzug UZ 2, Stahlbeton, 24/125 cm**
Unterzug UZ 2, Stahlbeton, 24/125 cm

Stahlbeton C 30/37, BSt 500 A für Unterzug, herstellen.
Schalung und Bewehrung in gesonderter Position.

Breite:  24 cm
Höhe Unterzug:  125 cm
Einzellängen:  18,45 m
Einbauhöhe:  bis 3,75 m über OKRF

Beton:  C 30/37
Fertigung:  Ortbeton
Expositionsklasse (oben): XC3
Feuchtigkeitsklasse: W0
Betondeckung (mm): 35
Expositionsklasse (unten): XC1
Feuchtigkeitsklasse: W0
Betondeckung (mm): 20
Rissweite (mm): 0,30

Einbauort:  Achse 2-3 / H - Pos. 00-H-UZ1
  Achse 9-10 / H - Pos. 00-H-UZ3
  Achse 11 / A-B - Pos. 00-11-UZ1
  Achse 11 / B-D - Pos. 00-11-UZ2
  Achse 11 / C-E - Pos. 00-11-UZ3
  Achse 11 / D-F - Pos. 00-11-UZ4
Menge: 20,400 m

**04.58 Unterzug UZ 3, Stahlbeton, 24/125 cm**
Unterzug UZ 3, Stahlbeton, 24/125 cm

Stahlbeton C 30/37, BSt 500 A für Unterzug, herstellen.
Schalung und Bewehrung in gesonderter Position.

Breite:  24 cm
Höhe Unterzug:  125 cm
Einzellängen:  6,74 m
Einbauhöhe:  bis 3,75 m über OKRF

Beton:  C 30/37
Fertigung:  Ortbeton
Expositionsklasse (oben): XC3
Feuchtigkeitsklasse: W0
Betondeckung (mm): 35
Expositionsklasse (unten): XC1
Feuchtigkeitsklasse: W0
Betondeckung (mm): 20
Rissweite (mm): 0,30

Einbauort:  Achse 4-8 / H - Pos. 00-H-UZ4
Menge: 6,740 m

**04.59 Unterzug UZ 4, Stahlbeton, 30/70 cm**
Unterzug UZ 4, Stahlbeton, 30/70 cm

Stahlbeton C 30/37, BSt 500 A für Unterzug, herstellen.
Schalung und Bewehrung in gesonderter Position.

Breite:  30 cm
Höhe Unterzug:  70 cm
Einzellängen:  6,74 m
Einbauhöhe:  bis 3,75 m über OKRF

Beton:  C 30/37
Fertigung:  Ortbeton
Expositionsklasse (oben): XC3
Feuchtigkeitsklasse: W0
Betondeckung (mm): 35
Expositionsklasse (unten): XC1
Feuchtigkeitsklasse: W0
Betondeckung (mm): 20
Rissweite (mm): 0,30

Einbauort:  Achse 10-11 / C-D - Pos. 00-DC-UZ1
  Achse 10-11 / D-E - Pos. 00-DC-UZ1
Menge: 18,780 m

**04.60 Unterzug UZ 5, Stahlbeton, 24/125 cm**
Unterzug UZ 5, Stahlbeton, 24/125 cm

Stahlbeton C 30/37, BSt 500 A für Unterzug, herstellen.
Schalung und Bewehrung in gesonderter Position.

Breite:  24 cm
Höhe Unterzug:  125 cm
Einzellängen:  3,21 m
Einbauhöhe:  bis 3,75 m über OKRF

Beton:  C 30/37
Fertigung:  Ortbeton
Expositionsklasse (oben): XC3
Feuchtigkeitsklasse: W0
Betondeckung (mm): 35
Expositionsklasse (unten): XC1
Feuchtigkeitsklasse: W0
Betondeckung (mm): 20
Rissweite (mm): 0,30

Einbauort:  Achse 10-11 / F - Pos. 00-H-UZ4
  Achse 10-11 / G - Pos. 00-H-UZ4
Menge: 6,420 m

**04.61 Schalung, glatt, Stürze, Unterzüge**
Schalung für Stürze, Unterzüge

glatt, aus einheitlich nichtsaugenden Schalungsplatten, regelmäßige Anordnung von Schalungsstößen, inkl. Abfasen der Kanten mit Dreikantleisten, Grate abgeschliffen für spätere malermäßige Oberflächenbehandlung (Teilspachtelung und Anstrich), Schalung dreiseitig.
Menge: 165,044 m²

**04.62 Zulage, Schalung Kleinbauteile**
Zulage, Schalung Kleinbauteile

Schalung für Kleinbauteile in Einzelgrößen mit einem mittlerem Schwierigkeitsgrad als Zulage.
Menge: 5,000 m²

*Hinweis: BETONSTAHL*
BETONSTAHL:

- Bei der Bewehrungsbearbeitung und -verarbeitung sind folgende Arbeitsgänge zu kalkulieren: Schneiden, Biegen, Liefern, Verlegen, örtliches Anpassen (Schneiden, Biegen).
- Die Ortbetonbewehrung wird als Einzelstabbewehrung aus B500A (S) geplant.
- Die gesamte Bewehrungsmengen B500A (S) für Ortbetonbauteile des Neubaus beträgt: ca. 71,4 t.
- Die gesamte Bewehrungsmengen B500A (S) für Fertigbauteile des Neubaus beträgt: ca. 28,0 t.
- Als Unterstützungselemente der Decken und Platten bis h = 25 cm wird gemäß DBV-Merkblatt den Typ BS und BT verwendet.
- Die gesamte Menge an Elemente des Typs BS beträgt ca. 0,9 t und an BT, ca. 0,2 t

**04.63 Betonstahl-Rundstahl B500 A, Stb.-Unterzüge**
Betonstahl-Rundstahl B500 A

Für zuvor beschriebene Stb.-Unterzüge Betonstahl B500A in verschiedenen Durchmessern und Längen, liefern, schneiden, biegen und verlegen.

Durchmesser:  Gewicht:
10 mm  1050,443 kg
12 mm  13,142 kg
14 mm  88,572 kg
16 mm  66,360 kg
20 mm  1160,900 kg

Einbaubereich: Stb.-Unterzüge, Achsen A-H / 1-11
Menge: 2,380 t

**04.64 Betonstahl-Rundstahl B500 A, Stb-Decke, Grundbewehrung obere Lage**
Betonstahl-Rundstahl B500 A

Für zuvor beschriebene Stb.-Unterzüge Betonstahl B500A in verschiedenen Durchmessern und Längen, liefern, schneiden, biegen und verlegen.

Durchmesser:  Gewicht:
12 mm  7456,447 kg

Einbaubereich: Stb.-Decke, Grundbewehrung obere Lage
Menge: 7,460 t

**04.65 Betonstahl-Rundstahl B500 A, Stb.-Decke Randbewehrung und Zulagen oben**
Betonstahl-Rundstahl B500 A

Für zuvor beschriebene Stb.-Unterzüge Betonstahl B500A in verschiedenen Durchmessern und Längen, liefern, schneiden, biegen und verlegen.

Durchmesser:  Gewicht:
12 mm  1039,813 kg
14 mm  468,028 kg
16 mm  27,650 kg

Einbaubereich: Stb.-Decke, Randbewehrung und Zulagen oben
Menge: 1,535 t

**04.66 Betonstahl-Rundstahl B500 A, Stb.-Bodenplatte, Grundbewehrung obere Lage und Randbewehrung**
Betonstahl-Rundstahl B500 A

Für zuvor beschriebene Stb.-Unterzüge Betonstahl B500A in verschiedenen Durchmessern und Längen, liefern, schneiden, biegen und verlegen.

Durchmesser:  Gewicht:
12 mm  4760,624 kg
14 mm  378,730 kg

Einbaubereich: Stb.-Bodenplatte, Grundbewehrung obere Lage und Randbewehrung
Menge: 5,139 t

**04.67 Betonstahl-Rundstahl B500 A, Stb.-Bodenplatte, Grundbewehrung untere Lage und Absta.**
Betonstahl-Rundstahl B500 A

Für zuvor beschriebene Stb.-Unterzüge Betonstahl B500A in verschiedenen Durchmessern und Längen, liefern, schneiden, biegen und verlegen.

Durchmesser:  Gewicht:
12 mm  2280,162 kg

Einbaubereich: Stb.-Bodenplatte, Grundbewehrung untere Lage und Absta.
Menge: 2,280 t

**04.68 Betonstahl-Rundstahl B500 A, Stb.-Randstreifenfundamente, Achsen G-H / 1-11**
Betonstahl-Rundstahl B500 A

Für zuvor beschriebene Stb.-Unterzüge Betonstahl B500A in verschiedenen Durchmessern und Längen, liefern, schneiden, biegen und verlegen.

Durchmesser:  Gewicht:
8 mm  320,098 kg
10 mm  142,773 kg
12 mm  472,291 kg

Einbaubereich: Stb.-Randstreifenfundamente, Achsen G-H / 1-11
Menge: 0,935 t

**04.69 Betonstahl-Rundstahl B500 A, Stb.-Streifenfundamente, Achsen E-H / 1-10**
Betonstahl-Rundstahl B500 A

Für zuvor beschriebene Stb.-Unterzüge Betonstahl B500A in verschiedenen Durchmessern und Längen, liefern, schneiden, biegen und verlegen.

Durchmesser:  Gewicht:
8 mm  219,883 kg
10 mm  159,309 kg
12 mm  516,390 kg

Einbaubereich: Stb.-Streifenfundamente, Achsen E-H / 1-10
Menge: 0,896 t

**04.70 Betonstahl-Rundstahl B500 A, Stb.-Streifenfundamente, Achsen G-H / 1-11**
Betonstahl-Rundstahl B500 A

Für zuvor beschriebene Stb.-Unterzüge Betonstahl B500A in verschiedenen Durchmessern und Längen, liefern, schneiden, biegen und verlegen.

Durchmesser:  Gewicht:
8 mm  267,218 kg
10 mm  247,293 kg
12 mm  734,553 kg

Einbaubereich: Stb.-Streifenfundamente, Achsen G-H / 1-11
Menge: 1,250 t

**04.71 Betonstahl-Rundstahl B500 A, Stb.-Randstreifenfundamente, Achsen A-H / 1-11**
Betonstahl-Rundstahl B500 A

Für zuvor beschriebene Stb.-Unterzüge Betonstahl B500A in verschiedenen Durchmessern und Längen, liefern, schneiden, biegen und verlegen.

Durchmesser:  Gewicht:
8 mm  326,773 kg
10 mm  150,425 kg
12 mm  586,666 kg

Einbaubereich: Stb.-Randstreifenfundamente, Achsen A-H / 1-11
Menge: 1,064 t

**04.72 Betonstahl-Rundstahl B500 A, Stb.-Bodenplatte, Grundbewehrung untere Lage**
Betonstahl-Rundstahl B500 A

Für zuvor beschriebene Stb.-Unterzüge Betonstahl B500A in verschiedenen Durchmessern und Längen, liefern, schneiden, biegen und verlegen.

Durchmesser:  Gewicht:
10 mm  17083,952 kg
12 mm  6159,344 kg

Einbaubereich: Stb.-Bodenplatte, Grundbewehrung untere Lage
Menge: 23,244 t

**04.73 Betonstahl-Rundstahl B500 A, Stb.-Bodenplatte, Grundbewehrung obere Lage**
Betonstahl-Rundstahl B500 A

Für zuvor beschriebene Stb.-Unterzüge Betonstahl B500A in verschiedenen Durchmessern und Längen, liefern, schneiden, biegen und verlegen.

Durchmesser:  Gewicht:
10 mm  20535,797 kg
12 mm  252,751 kg

Einbaubereich: Stb.-Bodenplatte, Grundbewehrung obere Lage
Menge: 20,789 t

**04.74 Betonstahl-Rundstahl B500 A, Stb.-Bodenplatte, Randbewehrung, Abstandshalter und Zulagen**
Betonstahl-Rundstahl B500 A

Für zuvor beschriebene Stb.-Unterzüge Betonstahl B500A in verschiedenen Durchmessern und Längen, liefern, schneiden, biegen und verlegen.

Durchmesser:  Gewicht:
10 mm  778,333 kg
12 mm  3064,950 kg
14 mm  611,534 kg

Einbaubereich: Stb.-Bodenplatte, Randbewehrung, Abstandshalter und Zulagen
Menge: 4,455 t

**04.75 Betonstahl-Rundstahl B500 A, Zulage**
Betonstahl-Rundstahl B500 A, Zulage

Für zuvor beschriebene Stb.-Unterzüge Betonstahl B500A in verschiedenen Durchmessern und Längen, liefern, schneiden, biegen und verlegen.

Einbaubereich: Zulage
Menge: 3,500 t

**04.76 Abstandshalter Unterstützungskörbe DBV-BS-14-B-L, Stb.-Bodenplatte, Grundbewehrung, Randbewehrung, Abstandshalter und Zulagen**
Abstandshalter Unterstützungskörbe DBV-BS-14-B-L, Stb.-Bodenplatte, Grundbewehrung

Abstandshalter -Unterstützungskörbe unterschiedlicher Abmessungen liefern und verlegen. Unterstützungskörbe (Schlangen) gemäß DBV-Merkblatt Produkt: Unterstützungskörbe, Bauart BS (Betonstahl-Schlange) Stabdurchmesser: Ø 14 mm (entspricht "14" in BS-14-B-L)

Bauart: BS-14-B-L (Bauart BS, Bewehrung, Länge L), typischerweise 2000 mm Länge.
Funktion: Lagesicherung der Oberbewehrung in Decken und Bodenplatten, Sicherung der Betondeckung und Nutzhöhe.
Aufstandsart: Auf der unteren Bewehrung, um die Qualität der Betonoberfläche (Sichtbeton) zu gewährleisten.Tragfähigkeit: Bemessungswert der Tragfähigkeit von ca. 0,67 kN/m.
Verlegung: Gemäß Vorgaben der Statik und den Verlegeabständen nach DBV-Merkblatt.
Lieferung: Bündelweise, Stückzahl je Bund (z.B. 10 oder 20 Stück), auf Anfrage.
Hinweis: Die Bezeichnung "L" steht oft für die Länge (z.B. 2000 mm), "B" für Bewehrung und die Zahl "14" für den Stabdurchmesser (14 mm).

Einbaubereich:  Gewicht:
Grundbewehrung  85,974 kg
Randbewehrung  741,566 kg
Menge: 0,900 t

**04.77 Abstandshalter Unterstützungskörbe DBV-BT-14-B-L, Stb.-Decke über EG**
Abstandshalter Unterstützungskörbe DBV-BT14-B-L, Stb-Decke über EG

Abstandshalter -Unterstützungskörbe unterschiedlicher Abmessungen liefern und verlegen. Unterstützungskörbe (Schlangen) gemäß DBV-Merkblatt Produkt: Unterstützungskörbe, Bauart BT (Betonstahl-Träger) Stabdurchmesser: Ø 14 mm (entspricht "14" in BT-14-B-L)

Bauart: BT-14-B-L (Bauart BS, Bewehrung, Länge L), typischerweise 2000 mm Länge.
Funktion: Lagesicherung der Oberbewehrung in Decken und Bodenplatten, Sicherung der Betondeckung und Nutzhöhe.
Aufstandsart: Auf der unteren Bewehrung, um die Qualität der Betonoberfläche (Sichtbeton) zu gewährleisten.Tragfähigkeit: Bemessungswert der Tragfähigkeit von ca. 0,67 kN/m.
Verlegung: Gemäß Vorgaben der Statik und den Verlegeabständen nach DBV-Merkblatt.
Lieferung: Bündelweise, Stückzahl je Bund (z.B. 10 oder 20 Stück), auf Anfrage.
Hinweis: Die Bezeichnung "L" steht oft für die Länge (z.B. 2000 mm), "B" für Bewehrung und die Zahl "14" für den Stabdurchmesser (14 mm).

Einbaubereich:  Gewicht:
Randbewehrung  ca. 200 kg
Menge: 0,200 t

**04.78 Hochpräzisions-Vergussmörtel z. B. EUROGROUT 04**
Hochpräzisions-Vergussmörtel z. B. EUROGROUT 04

Liefern und fachgerechtes Einbringen von schwindfreiem Hochpräzisions-Vergussmörtel, Typ EUROGROUT 04, gemäß Herstellerrichtlinien..

Anwendung: Kraftschlüssiges Vergießen von Maschinenfundamenten, Ankern, Schienenstützpunkten und Fertigteilverbindungen.

Eigenschaften:
Größtkorn: 4 mm
Vergusshöhen: 20 mm bis 100 mm
Druckfestigkeit (24h): > 40 N/mm²
Druckfestigkeit (28d): > 80 N/mm²
Fließeigenschaft: hochfließfähig, selbstnivellierend und quellfähig.
Leistungsumfang: Untergrundvorbereitung (Vornässen bis zur Sättigung), Schalungsbau (wasserdicht), Anmischen des Mörtels mit Zwangsmischer, hohlraumfreies Vergießen und Nachbehandlung.
Menge: 1,000 m³

**04.79 Kleineisenteile, verzinkt**
Kleineisenteile, verzinkt

Kleineisenteile, verzinkt, liefern und nach Angaben der Statik einbauen.
Menge: 100,000 kg

**04.80 Füllbeton als Magerbeton C 12/15**
Füllbeton als Magerbeton C 12/15

Füllbeton als Ortbeton, Magerbeton C 12/15, liefern und einbauen.
Menge: 1,500 m³

**04.81 Zulage, Schalung Kleinbauteile, 15**
Zulage, Schalung Kleinbauteile, 15

Schalung für Kleinbauteile in Einzelgrößen mit einem mittlerem Schwierigkeitsgrad als Zulage.

Größe Aussparung: bis 15/15/25 cm
Menge: 5,000 St

**04.82 Zulage, Schalung Kleinbauteile, 25**
Zulage, Schalung Kleinbauteile, 25

Schalung für Kleinbauteile in Einzelgrößen mit einem mittlerem Schwierigkeitsgrad als Zulage.

Größe Aussparung: bis 25/25/25 cm
Menge: 3,000 St

**04.83 Zulage, Dreikantleisten einlegen**
Zulage, Dreikantleisten einlegen

Zulage für die Einarbeitung von Dreikantleisten zum Abfasen der Kanten aus den zuvor genannten geschalten Betonbauteilen.

Fase: > 1,0 cm
Menge: 500,000 m

**04.84 Zulage, Dehn-/Arbeitsfuge, H = 25 cm**
Zulage, Dehn-/Arbeitsfuge, H = 25 cm

Zulage für die Lieferung und Montage von Dehn- bzw. Arbeitsfugen aus einer konstruktiv verstärkten Dehn- fugenabstellung mit einer integrierten Dehnfugeneinlage aus Hartschaum oder Mineralwolle zur Aufnahme von Bauteilbewegungen.

Hersteller und Typ: '................................'
vom Bieter einzutragen
Menge: 50,000 m

**04.85 Deckenöffnungen provisorisch abdecken, bis 1,00 m²**
Deckenöffnungen provisorisch abdecken, bis 1,00 m²

Deckenöffnungen von unterschiedlicher Größe mit Seekieferplatten abdecken, einschl. der erforderlichen Abstützungen, unverschiebbar und begehbar, inkl. vorhalten, unterhalten und beseitigen.

Öffnungsgröße: bis 1,00 m²
Menge: 8,000 St

**04.86 Deckenöffnungen provisorisch abdecken, bis 4,00 m²**
Deckenöffnungen provisorisch abdecken, bis 4,00 m²

Deckenöffnungen von unterschiedlicher Größe mit Seekieferplatten abdecken, einschl. der erforderlichen Abstützungen, unverschiebbar und begehbar, inkl. vorhalten, unterhalten und beseitigen.

Öffnungsgröße: bis 4,00 m²
Menge: 15,000 St

*Hinweis: SONSTIGES*

**04.87 Montage- und Werkstattplanung**
Montage- und Werkstattplanung

Erstellen, Liefern und Abstimmen  der erforderlichen Werk- und Montageplanungen für die herzustellenden und zu montierenden Bauteile (z. B. Fertigteile usw.) im Maßstab 1:50 bzw. 1:20 in Form von Grundrissen, Schemazeichnungen, einschließlich Berechnungsunterlagen in jeweils 3-facher Ausführung, gemäß den Vorgaben der Ausführungsplanung sowie den einschlägigen Regelwerken der VOB/C.

Leistungsumfang:

- Erarbeitung prüffähiger Werk- und Montagezeichnungen,

- Detail- und Konstruktionszeichnungen inkl. Maß-, Anschluss- und Befestigungsdetails,

- Berücksichtigung statischer, bauphysikalischer und brandschutztechnischer Anforderungen,

- Erstellung von Montageablauf- und Hebeplänen, soweit erforderlich,

- Einreichung der Unterlagen zur Freigabe durch Auftraggeber/Planer/Prüfsachverständige,

- Einarbeitung erforderlicher Korrekturen bis zur Freigabe.

- Statik ist durch den AN nachzuweisen.

Die Werk- und Montageplanung ist Bestandteil der Leistung und vor Montagebeginn der Fachbauleitung zur Kenntnis und Freigabe vorzulegen.
Menge: 1,000 Psch

### Titel 05 Mauerarbeiten

*Hinweis: MAUERARBEITEN - Titelvorbemerkungen*
MAUERARBEITEN - Titelvorbemerkungen

Geltungsbereich / Ausführungsgrundlagen
Für Mauerarbeiten gelten die Bestimmungen der VOB, insbesondere:
- VOB/C - ATV DIN 18330 (Mauerarbeiten)
- ATV DIN 18299 (Allgemeine Regelungen für Bauarbeiten jeder
  Art)

sowie die einschlägigen Normen und Regelwerke in der jeweils gültigen Fassung, insbesondere:

- DIN EN 1996 (Eurocode 6) inkl. Nationalem Anhang,
- DIN 1053-100 / DIN EN 1996-1-1 (soweit einschlägig),
- DIN EN 771 (Mauersteine),
- DIN EN 998-2 (Mauermörtel),
- DIN 4108 / DIN 4109 (soweit relevant für Anschlussdetails),
- DIN 18202 (Toleranzen im Hochbau).

Maßgebend sind die Ausführungspläne, Detailzeichnungen, statische Unterlagen sowie die Leistungsbeschreibung.

Allgemeine Ausführungsanforderungen
Sofern in den Leistungspositionen die Vorgänge "Liefern, Herstellen und Einbauen" nicht gesondert beschrieben sind, gelten diese Leistungen nach den allgemein anerkannten Regeln der Technik als mit umfasst.

Tragende, aussteifende und nichttragende Mauerwerkswände sind gemäß Planung, statischen Vorgaben und den Herstellerrichtlinien auszuführen. Anschlüsse, Verankerungen und Einbindungen (z. B. an Stahlbetonbauteile, Decken, Stützen, Wände) sind nach Ausführungsplanung und den Systemvorgaben herzustellen.

Das Vermauern unterschiedlicher Steinarten innerhalb eines Wandquerschnitts ist nur zulässig, wenn dies ausdrücklich geplant bzw. statisch und bauphysikalisch nachgewiesen ist.

Material / Mörtel / Fugen
Die Ausführung erfolgt mit systemkonformen Baustoffen.

Mörtel ist entsprechend DIN EN 998-2 sowie den Vorgaben des Stein- bzw. Systemherstellers auszuwählen. Bei Dünnbettmauerwerk sind Dünnbettmörtel und Verarbeitung gemäß Herstellervorgaben einzusetzen.

Stoß- und Lagerfugen sind entsprechend dem jeweiligen Mauersystem auszuführen. Tragendes Mauerwerk ist hohlraumfrei und fachgerecht zu vermörteln.

Projektbezogene Vorgaben (Sozialtrakt)
Die tragenden Außenwände des Sozialtrakts werden als Kalksandsteinmauerwerk geplant:
- Wanddicke: 24,0 cm
- Wandhöhe: ca. 3,75 m
- Steine: KS-Plansteine, Festigkeitsklasse 12, Rohdichteklasse 2,2 (z.  B. KS-P 12-2,2)
Mörtel: Dünnbettmörtel gemäß Systemnachweis

Öffnungen / Stürze
Wandöffnungen ohne planmäßige Stahlbetonunterzüge sind gemäß Planung mit Kalksandstein-Flachstürzen zu überdecken.

Die Mindestauflagertiefe beträgt mindestens 17,5 cm, sofern in Zulassung / Herstellervorgaben oder Planung keine größeren Werte gefordert sind. Anforderungen aus Zulassungen und Verarbeitungsrichtlinien (z. B. Übermauerung, Lastabtragung) sind einzuhalten.

Sauberkeit / Schutz / Koordination
Mauerwerksflächen sind während der Ausführung gegen Durchfeuchtung und Verschmutzung zu schützen.

Starke Verschmutzungen sind zeitnah zu entfernen. Besondere Reinigungsverfahren sind vor Ausführung mit der Bauleitung abzustimmen.

Höhenbezugspunkte (z. B. Meterrisse) sind in erforderlicher Anzahl herzustellen bzw. zu übernehmen, soweit dies in der Baustellenorganisation vorgesehen ist.

Nebenleistungen (soweit nicht gesondert ausgeschrieben)
Sofern nicht ausdrücklich als besondere Leistung ausgeschrieben, sind in die Einheitspreise einzukalkulieren:

Einbinden und Verankern von Zwischenwänden sowie Anschlüsse an angrenzende Bauteile,

Herstellen von ebenen Auflagerflächen (z. B. für horizontale Abdichtungen),

Ausgleich von Auflagerflächen gemäß Planung (z. B. Deckenauflager),

Mörtelausgleich in Anschlussbereichen (z. B. Fensterbankauflager), soweit erforderlich.

Entsorgung
Restmaterial, Verschnitt, Verpackungen und Abfälle sind durch den Auftragnehmer gemäß den gesetzlichen Vorschriften ordnungsgemäß zu entsorgen und in die Einheitspreise einzukalkulieren, soweit nicht gesondert ausgeschrieben.

ABRECHNUNGS-HINWEISE

Sofern im Leistungsverzeichnis keine abweichenden Regelungen getroffen werden, erfolgt die Mengenermittlung und Abrechnung gemäß ATV DIN 18330, Abschnitt 0.5, in der jeweils gültigen Fassung.

Öffnungen werden gemäß den Abrechnungsregeln der ATV DIN 18330 behandelt (Übermessungs- bzw. Abzugsregeln).

*Hinweis: BAUTEIL A Turnhalle*

**05.1 Kalksandsteinmauerwerk, Innenwand, 24,0 cm**
Kalksandsteinmauerwerk, Innenwand, 24,0 cm

Kalksandstein, als aufgehendes Mauerwerk der Innenwände, herstellen gemäß DIN 1053-1 mit vermörtelter Stoßfuge, bis zu einer Höhe von 2,75 m. Einschl. vollflächiges Schließen aller Fugen und Griffleisten nach jeder Schicht. Großformatige Steine sind auch in Nebenangeboten nicht zugelassen, wegen erhöhter Rissgefahr.

Steinart: Kalksandstein
Steinsorte: Vollstein, Planstein
Steinfestigkeitsklasse: 12
Rohdichteklasse: 2,2
Mörtelgruppe: M10 Dünnbettmörtel
Wandstärke: 24,0 cm
Wandhöhe: bis ca. 2,75 m
Bereich: EG

Hersteller/Typ: '.....................................'
vom Bieter einzutragen
Menge: 100,015 m²

**05.2 Zulage Öffnungen**
Zulage Öffnungen

Zulage für das Anlegen von Öffnungen in dem KS-Mauerwerk aus Vorposition, Öffnungsgröße ca. 10 x 10 cm. Die Öffnungen sind vorzuhalten für die gesamte Rohbauphase als provisorischer Wasserablauf aus Niederschlägen. Nach Abdichten der Dachfläche sind die Öffnungen wieder auszumauern.
Menge: 8,000 Stk

**05.3 Wandfuß, KS-ISO-Kimmsteine, 24,0 cm**
Wandfuß, KS-ISO-Kimmsteine, 24,0 cm

Kalksandsteinmauerwerk, wie zuvor beschrieben, aus KS-ISO-Kimmsteinen 2.0-1,2, als erste Schicht und als Ausgleichschicht sowie zur Überbrückung von Wärme- brücken, als Fundamentaufmauerung herstellen. Fugen müssen vollflächig und vollfugig ausgemörtelt werden zur Aufnahme der vertikalen und horizontalen Isolierung.
Alle Löcher der Steine sind vollständig zu schließen.

Wandstärke: 24,0 cm
Menge: 90,720 m

**05.4 Anarbeiten beidseitig an Stahlbetonstützen, Zulage**
Anarbeiten beidseitig an Stahlbetonstützen, Zulage, Normalstützen

Zulage zu dembeschriebenen Mauerwerk für die Anarbeitung an Stahlbetonstützen.
Mauerwerksverankerung: gem Angabe Statik.
(Abrechnung nach lfdm Stützenlänge)
Menge: 49,500 m

**05.5 Anarbeiten an Stahlbetonstützen, Zulage**
Anarbeiten an Stahlbetonstützen, Zulage, Eckstützen

Zulage zu dem beschriebenen Mauerwerk für die Anarbeitung an Stahlbetonstützen.
Mauerwerksverankerung: gem Angabe Statik.
Menge: 10,000 m

**05.6 Wandöffnungen anlegen, Größe 2500 x 2750 mm**
Wandöffnungen anlegen, Größe 2500 x 2750 mm

Wandöffnungen in KS-Mauerwerk beim Aufmauern anlegen, Leibungen aufmauern, inkl. Angleichung der Sturzauflager.

Öffnungsgröße: 2500 x 2750 mm
Wandstärke:  240 mm

Einbauort:  Geräteraumtüren Turnhalle
Menge: 2,000 Stk

**05.7 Wandöffnungen anlegen, Größe 1350 x 2750 mm**
Wandöffnungen anlegen, Größe 1350 x 2750 mm

Wandöffnungen in KS-Mauerwerk beim Aufmauern anlegen, Leibungen aufmauern, inkl. Angleichung der Sturzauflager.

Öffnungsgröße: 1350 x 2750 mm
Wandstärke:  240 mm

Einbauort:  Hallen-Eingangstüren Turnhalle
Menge: 2,000 Stk

**05.8 Wandöffnungen anlegen, Größe 1500 x 1600 mm**
Wandöffnungen anlegen, Größe 1500 x 1600 mm

Wandöffnungen in KS-Mauerwerk beim Aufmauern anlegen, Leibungen aufmauern, inkl. Angleichung der Sturzauflager.

Öffnungsgröße: 1500 x 1600 mm
Wandstärke:  240 mm

Einbauort:  Regieraum-Fenster Turnhalle
Menge: 2,000 Stk

**05.9 Wandnischen anlegen, 1000 x 900 mm**
Wandnischen anlegen, Größe 1000 x 900 mm, Bedienfeld

Wandnische in porosiertem KS-Mauerwerk beim Aufmauern anlegen, Leibungen aufmauern, inkl. Angleichung der Sturzauflager.

Öffnungsgröße: 1000 x 900 mm
Wandstärke:  240 mm
Nischentiefe: bis120 mm (für Bedienfeld)
Menge: 2,000 Stk

*Hinweis: BAUTEIL B Funktionsgebäude*

**05.10 Kalksandsteinmauerwerk, Außenwände, 24 cm**
Kalksandsteinmauerwerk, 24 cm

Außenmauerwerk der Außenwände aus Kalksandsteinen als Vollsteine herstellen, KS-P 12-2,2/M10 (DM), mit Dünnbettmörtel MG II a, (vollflächiges Schließen aller Fugen und Griffleisten nach jeder Schicht).

Großformatige Steine sind auch in Nebenangeboten nicht zugelassen wegen erhöhter Rissgefahr!

Wandstärke:  24 cm
Wandhöhe:  bis 3,75 m über OKRF

Angebotenes Fabrikat:
Menge: 371,400 m²

**05.11 Zulage Öffnungen**
Zulage Öffnungen

Zulage für das Anlegen von Öffnungen in dem KS-Mauerwerk aus Vorposition, Öffnungsgröße ca. 10 x 10 cm. Die Öffnungen sind vorzuhalten für die gesamte Rohbauphase als provisorischer Wasserablauf aus Niederschlägen. Nach Abdichten der Dachfläche sind die Öffnungen wieder auszumauern.
Menge: 14,000 Stk

**05.12 Wandfuß, KS-ISO-Kimmsteine, 24,0 cm**
Wandfuß, KS-ISO-Kimmsteine, 24,0 cm

Kalksandsteinmauerwerk, wie zuvor beschrieben, aus KS-ISO-Kimmsteinen 2.0-1,2, als erste Schicht und als Ausgleichschicht sowie zur Überbrückung von Wärme- brücken, als Fundamentaufmauerung herstellen. Fugen müssen vollflächig und vollfugig ausgemörtelt werden zur Aufnahme der vertikalen und horizontalen Isolierung.
Alle Löcher der Steine sind vollständig zu schließen.

Wandstärke: 24,0 cm
Menge: 240,000 m

**05.13 Kalksandsteinmauerwerk, Innenwände, 24 cm**
Kalksandsteinmauerwerk, 24 cm

Innennmauerwerk der Innenwände aus Kalksandsteinen als Vollsteine herstellen, KS-P 12-2,2/M10 (DM), mit Dünnbettmörtel MG II a, (vollflächiges Schließen aller Fugen und Griffleisten nach jeder Schicht).

Großformatige Steine sind auch in Nebenangeboten nicht zugelassen wegen erhöhter Rissgefahr!

Wandstärke:  24 cm
Wandhöhe:  bis 3,75 m über OKRF

Angebotenes Fabrikat:
Menge: 600,664 m²

**05.14 Zulage Öffnungen**
Zulage Öffnungen

Zulage für das Anlegen von Öffnungen in dem KS-Mauerwerk aus Vorposition, Öffnungsgröße ca. 10 x 10 cm. Die Öffnungen sind vorzuhalten für die gesamte Rohbauphase als provisorischer Wasserablauf aus Niederschlägen. Nach Abdichten der Dachfläche sind die Öffnungen wieder auszumauern.
Menge: 12,000 Stk

**05.15 Wandfuß, KS-ISO-Kimmsteine, 24,0 cm**
Wandfuß, KS-ISO-Kimmsteine, 24,0 cm

Kalksandsteinmauerwerk, wie zuvor beschrieben, aus KS-ISO-Kimmsteinen 2.0-1,2, als erste Schicht und als Ausgleichschicht sowie zur Überbrückung von Wärme- brücken, als Fundamentaufmauerung herstellen. Fugen müssen vollflächig und vollfugig ausgemörtelt werden zur Aufnahme der vertikalen und horizontalen Isolierung.
Alle Löcher der Steine sind vollständig zu schließen.

Wandstärke: 24,0 cm
Menge: 342,000 m

**05.16 Deckenanschluß nichttragende Wände**
Deckenanschluss nichttragende Wände

Deckenanschluss für nichttragende Wände aus Mineralwolle  zur Vermeidung von Lasteintragung aus der Decke liefern und und nach Herstellervorschrift einbauen.

Material:  Mineralwolle WLG 040
Dicke:  ca. 10 mm
Breite:  240 mm
Baustoffklasse: A1

Angebotenes Fabrikat:
Menge: 75,000 m

**05.17 Stumpfstoßtechnik, Zulage**
Stumpfstoßtechnik, Zulage

Zulage für die Anbindung von Außen- und Innenwänden verschiedener Wandstärken in Stumpfstoßtechnik, mittels Flachankern aus V4A-Stahl (zur Vermeidung von Verletzungen während der Bauphase sind die Flachanker bis zur Ausführung der Stöße flach an die Wand nach oben oder unten zu biegen).

Wandstärke:  von 115 mm bis 240 mm
Menge: 150,000 m

**05.18 Kleinformatiges Mauerwerk als Ausgleich**
Kleinformatiges Mauerwerk als Ausgleich

Außenmauerwerk wie beschrieben, nur in Kleinformaten als Höhenausgleich.

Wandstärke: 24 cm
auszugleichende Höhe: ca. 5 - 15 cm
Menge: 150,000 m

**05.19 Wandöffnungen anlegen, Grösse: 2500 x 2750 mm, Türen**
Wandöffnungen anlegen, Grösse: 2500 x 2750 mm, Türen

Wandöffnungen in Kalksandsteinmauerwerk wie beschrieben beim Aufmauern anlegen, Leibungen aufmauern, Öffnung mit Sturzträger überdecken (Stürze in gesonderter Position), inkl. Angleichung der Sturzauflager.

Öffnungsgröße: 2500 x 2750 mm
Wandstärke:  240 mm

Einbauort:  Sozialtrakt
Menge: 2,000 Stk

**05.20 Wandöffnungen anlegen, Grösse: 1260 x 2135 mm, Türen**
Wandöffnungen anlegen, Grösse: 1260 x 2135 mm, Türen

Wandöffnungen in Kalksandsteinmauerwerk wie beschrieben beim Aufmauern anlegen, Leibungen aufmauern, Öffnung mit Sturzträger überdecken (Stürze in gesonderter Position), inkl. Angleichung der Sturzauflager.

Öffnungsgröße: 1260 x 2135 mm
Wandstärke:  240 mm

Einbauort:  Sozialtrakt
Menge: 3,000 Stk

**05.21 Wandöffnungen anlegen, Grösse: 1010 x 2135 mm, Türen**
Wandöffnungen anlegen, Grösse: 1010 x 2135 mm, Türen

Wandöffnungen in Kalksandsteinmauerwerk wie beschrieben beim Aufmauern anlegen, Leibungen aufmauern, Öffnung mit Sturzträger überdecken (Stürze in gesonderter Position), inkl. Angleichung der Sturzauflager.

Öffnungsgröße: 1010 x 2135 mm
Wandstärke:  240 mm

Einbauort:  Sozialtrakt
Menge: 8,000 Stk

**05.22 Wandöffnungen anlegen, Größe ab 0,5 m² - 1,00 m²**
Wandöffnungen anlegen, Größe ab 0,5 m² bis 1,00 m², (Durchbrüche Lüftung, Heizung, Sanitär, Elektro)

Wandöffnungen in Kalksandsteinmauerwerk beim Aufmauern anlegen, Leibungen aufmauern, Öffnung mit Sturzträger überdecken (Stürze in gesonderter Position), inkl. Angleichung der Sturzauflager.

Öffnungsgröße: ab 0,50 m² - bis 1,00 m²
Wandstärke:  240 mm
Menge: 3,000 Stk

**05.23 Wandöffnungen anlegen, Größe 0,1 bis 0,5 m²**
Wandöffnungen anlegen, Größe 0,1 bis 0,5 m², Durchbrüche Lüftung, Heizung, Sanitär)

Wandöffnungen in Kalksandsteinmauerwerk beim Aufmauern anlegen, Leibungen aufmauern, Öffnung mit Sturzträger überdecken (Stürze in gesonderter Position), inkl. Angleichung der Sturzauflager.

Öffnungsgröße: 0,10 bis  0,5 m²
Wandstärke:  240 mm
Menge: 8,000 Stk

**05.24 Wandöffnungen anlegen, Größe bis 0,1m²**
Wandöffnungen anlegen, Größe bis 0,1 m², Durchbrüche Lüftung, Heizung, Sanitär, Elektro)

Wandöffnungen in Kalksandsteinmauerwerk beim Aufmauern anlegen, Leibungen aufmauern, Öffnung mit Sturzträger überdecken (Stürze in gesonderter Position), inkl. Angleichung der Sturzauflager.

Öffnungsgröße: bis 0,10 m²
Wandstärke:  240 mm
Menge: 30,000 Stk

**05.25 Wandöffnungen anlegen, Größe 0,1 bis 0,5 m²**
Wandöffnungen anlegen, Größe 0,1 bis 0,5 m², Durchbrüche Lüftung, Heizung, Sanitär)

Wandöffnungen in Kalksandsteinmauerwerk beschrieben beim Aufmauern anlegen, Leibungen aufmauern, Öffnung mit Sturzträger überdecken (Stürze in gesonderter Position), inkl. Angleichung der Sturzauflager.

Öffnungsgröße: 0,10 bis  0,5 m²
Wandstärke:  175 mm
Menge: 6,000 Stk

**05.26 Wandöffnungen anlegen,bis 0,1 m²**
Wandöffnungen anlegen, Größe bis 0,1 m², Durchbrüche Lüftung, Heizung, Sanitär)

Wandöffnungen in Kalksandsteinmauerwerk beschrieben beim Aufmauern anlegen, Leibungen aufmauern, Öffnung mit Sturzträger überdecken (Stürze in gesonderter Position), inkl. Angleichung der Sturzauflager.

Öffnungsgröße: bis 0,1 m²
Wandstärke:  175 mm
Menge: 30,000 St

**05.27 Wandöffnungen schließen, Größe 0,5 - 1,00 m²**
Wandöffnungen schließen nach Installation Lüftunmg/Heizung/Sanitär/Elektro, Größe 0,5- 1,00 m²

Wandöffnungen in Kalksandsteinmauerwerk fachgerecht schließen

Öffnungsgröße: 0,5 bis  1,00 m²
Wandstärke:  240 mm
Menge: 3,000 St

**05.28 Wandöffnungen schließen, Größe 0,1 bis 0,5 m²**
Wandöffnungen schließen nach Installation Lüftunmg/Heizung/Sanitär/Elektro, Größe 0,1 bis 0,5 m²

Wandöffnungen in Kalksandsteinmauerwerk fachgerecht schließen

Öffnungsgröße: 0,10 bis  0,5 m²
Wandstärke:  240 mm
Menge: 8,000 Stk

**05.29 Wandöffnungen schließen, Größe bis 0,1m²**
Wandöffnungen schließen nach Installation Lüftunmg/Heizung/Sanitär/Elektro, Größe bis 0,1 m²

Wandöffnungen in Kalksandsteinmauerwerk nach Freigabe Elektro/HLS fachgerecht schließen

Öffnungsgröße: bis 0,10 m²
Wandstärke:  240 mm
Menge: 30,000 Stk

**05.30 Wandöffnungen schließen, Größe 0,1 bis 0,5 m²**
Wandöffnungen schließen, nach Installation Lüftunmg/Heizung/Sanitär/Elektro, Größe von  0,1 m² bis 0,5 m²

Wandöffnungen in Kalksandsteinmauerwerk nach Freigabe Elektro/HLS fachgerecht schließen

Öffnungsgröße: 0,1 bis  0,5 m²
Wandstärke:  175 mm
Menge: 6,000 St

**05.31 Wandöffnungen schließen, bis 0,1 m²**
Wandöffnungen schließen nach Installation Lüftunmg/Heizung/Sanitär/Elektro, Größe bis 0,1 m²

Wandöffnungen in Kalksandsteinmauerwerk nach Freigabe Elektro/HLS fachgerecht schließen

Öffnungsgröße: bis 0,1 m²
Wandstärke:  175 mm
Menge: 30,000 St

**05.32 KS-Flachsturz (h=113, t=240)**
KS-Flachsturz (h=113, t=240)

Öffnung überdecken mit KS-Flachsturz nach allgemein bauaufsichtlicher Zulassung Z-17.1-978, Typenstatik, tragend im Innenbereich, Ausführung gemäß Zeichnung und Einzelbeschreibung für späteren Putzauftrag. Die Stoßfugen der KS-Sturz-Übermauerung (Druckzone) sind zu vermörteln.

Es dürfen mehrere KS-Flachstürze nebeneinander verlegt werden, wenn diese in der Summe der Wanddicke entsprechen.

Auflagerung in Dünnbettmörtel DM oder Normalmauermörtel Mörtelgruppe NM III nach DIN 18580 oder DIN EN 998-2 in Verbindung mit DIN 20000-412.

Die Verarbeitungshinweise sind zu beachten.

Mindestauflagertiefe: a = 115 mm
Sturzhöhe: h = 113 mm
Wanddicke: t = 240 mm
Lichte Rohbaubreite der Öffnung LW (max. 2,77 m)

Angebotenes Fabrikat:
Menge: 33,710 m

**05.33 Zulage Öffnungen**
Zulage Öffnungen

Zulage für das Anlegen von Öffnungen in dem Mauerwerk aus Vorposition, Öffnungsgröße ca. 10 x 10 cm. Die Öffnungen sind vorzuhalten für die gesamte Rohbauphase als provisorischer Wasserablauf aus Niederschlägen. Nach Abdichten der Dachfläche sind die Öffnungen wieder auszumauern.
Menge: 20,000 Stk

**05.34 Zulage Kalksandstein-Sichtmauerwerk**
Zulage Kalksandstein-Sichtmauerwerk,

Zulage zum dembeschriebenen Kalksandsteinmauerwerk  für die Herstellung von einseitigem Sichtmauerwerk einschl. Herstellen des Fugenglattstrichs.

Angeb. Fabrikat:

Einbauort:  Sportgeräteräume
  Außengeräteraum
Menge: 316,585 m²

### Titel 06 Zimmererarbeiten

*Hinweis: ZIMMERERARBEITEN - Titelvorbemerkungen*
ZIMMERERARBEITEN - Titelvorbemerkungen

BESONDERE HINWEISE

Geltungsbereich / Ausführungsgrundlagen
Für Zimmerer- und Holzbauarbeiten gelten die Bestimmungen der VOB, insbesondere:
- VOB/C - ATV DIN 18334 (Zimmer- und Holzbauarbeiten)
- ATV DIN 18299 (Allgemeine Regelungen für Bauarbeiten jeder
  Art)

sowie die einschlägigen Normen und Regelwerke in der jeweils gültigen Fassung, insbesondere:

- DIN EN 1995-1-1 (Eurocode 5) inkl. Nationalem Anhang,
- DIN EN 14080 (Brettschichtholz),
- DIN EN 338 / DIN EN 14081 (Konstruktionsvollholz),
- DIN 68800 (Holzschutz),
- DIN 1052 (soweit im Bestand / Detailregelungen noch
  einschlägig),
- Herstellervorgaben und Systemzulassungen (z. B. ETA), soweit
  erforderlich.

Maßgebend sind die Ausführungspläne, Detailzeichnungen, statische Unterlagen sowie die Leistungsbeschreibung.

Werk- und Montageplanung / Prüfunterlagen
Der Auftragnehmer hat - soweit vertraglich geschuldet - auf Grundlage der Ausführungsplanung die erforderliche Werk- und Montageplanung (z. B. Abbundpläne, Montageabläufe, Verbindungsmittelpläne) zu erstellen.

Sofern eine prüfpflichtige Konstruktion vorliegt, sind die Unterlagen rechtzeitig vor Ausführung dem zuständigen Prüfingenieur / Prüfstatiker zur Prüfung vorzulegen.

Koordination / Schnittstellen
Der Auftragnehmer hat seine Leistungen mit der Bauleitung sowie den angrenzenden Gewerken (insbesondere Dachabdichtung, Dachdeckung, Klempnerarbeiten, Fassadenanschlüsse) abzustimmen.

Erforderliche Aussparungen, Anschlüsse, Befestigungs- und Anschlussdetails sind gemäß Planung auszuführen.

Verbindungsmittel / Korrosionsschutz
Alle Verbindungsmittel, Befestigungen, Abhängungen, Abstandshalter und Metallbauteile sind entsprechend den statischen und konstruktiven Anforderungen auszuführen.

Metallteile sind entsprechend der Beanspruchung und Nutzung mit geeignetem Korrosionsschutz auszuführen (z. B. Verzinkung / Edelstahl), soweit in den Positionen nicht anders geregelt.

Holzschutz
Der Holzschutz ist gemäß DIN 68800 auszuführen. Es gilt grundsätzlich der bauliche Holzschutz.

Ein chemischer Holzschutz ist nur auszuführen, soweit dieser nach Planung oder DIN 68800 erforderlich ist bzw. ausdrücklich ausgeschrieben wird.

Schnittflächen bei werkseitig behandelten Hölzern sind gemäß Herstellervorgaben nachzubehandeln.

Dokumentation / Nachweise
Auf Verlangen sind folgende Unterlagen vorzulegen:
- Nachweise zu Holzprodukten (z. B. Festigkeitsklasse,
  CE-Kennzeichnung),
- Produktdatenblätter und Zulassungen (ETA) für
  Verbindungsmittel / Systeme,
- ggf. Fachunternehmererklärungen, soweit gefordert,
- prüffähige Holzliste bzw. Stückliste, soweit für Abrechnung /
  Nachweis erforderlich.

Entsorgung / Baustellenordnung
Restmaterial, Verschnitt, Verpackungen und Abfälle sind durch den Auftragnehmer gemäß den gesetzlichen Vorschriften ordnungsgemäß zu entsorgen und in die Einheitspreise einzukalkulieren, soweit nicht gesondert ausgeschrieben.

ABRECHNUNGS-HINWEISE

Sofern im Leistungsverzeichnis keine abweichenden Regelungen getroffen werden, erfolgt die Mengenermittlung und Abrechnung gemäß ATV DIN 18334, Abschnitt 0.5, in der jeweils gültigen Fassung.

**06.1 Holz-Satteldachbinder aus Brettschichtholz (BSH), GL28c, ohne Abbund**
Holz-Satteldachbinder aus Brettschichtholz (BSH), GL28c, ohne Abbund

Liefern, herstellen und montagefertig bereitstellen von Satteldachbindern aus Brettschichtholz (BSH) gemäß VOB/C DIN 18334, einschließlich aller erforderlichen Neben-, Hilfs- und Schutzleistungen.

Material:
- Brettschichtholz GL28c gemäß DIN EN 14080,
- Holzsortierung und Lamellenaufbau gemäß statischen
  Erfordernissen und Werkplanung,
- Herstellung unter kontrollierten werkseitigen Bedingungen.

Geometrie und Abmessungen:
Brettschichtholz (BSH):  GL28c
Binderlänge:  22,54 m
Querschnittsbreite:  0,22 m
Binderhöhe am Auflager: 1,30 m
Binderhöhe am First:  2,30 m
Höhe im Auflagerbereich: hmin = 84 cm.
Oberfläche:  Auslese-Qualität
Dachneigung:  Satteldach mit ca. 5,00 % Gefälle
Einbauhöhe:  8,25 m ü. OKRF
Maßtoleranzen gemäß DIN EN 14080 und DIN 18334.

Konstruktive Ausbildung:
- Aussparung im Bereich ca. 1,70 m vom Auflager für den
  aufliegenden Balken des Dachüberstandes,
  Höhe der Aussparung = 20 cm,
- Ausklinkung im Auflagerbereich mit einer Höhe von 26 cm,
- Maß- und formgenaue Ausführung aller Aussparungen,
  Ausklinkungen und Anschlüsse gemäß Werk- und
  Montageplanung.
- Ausbildung sämtlicher Anschlüsse gemäß genehmigter Werk-
  und Montageplanung sowie statischer Vorgaben.

Oberfläche und Ausführung:
- Ausführung in Sichtqualität - Sichtklasse Si für sichtbar
  verbleibende Dachbinder:
- gehobelte, gleichmäßige Oberflächen,
- optisch homogenes Erscheinungsbild,
- frei von unzulässigen Rissen, Ausbrüchen, Harzaustritten,
  Verunreinigungen und starken Verfärbungen,
- Kanten allseitig gefast (ca. 3-5 mm),
- zulässige optische Merkmale gemäß DIN EN 14080 und den
  anerkannten Regeln des Zimmererhandwerks.

Oberfläche und Holzschutz:
- Holzfeuchte gemäß den normativen Anforderungen,
- baulicher Holzschutz gemäß DIN 68800,
- eine weitergehende Oberflächenbehandlung (z. B. Lasur,
  Anstrich, Beschichtung) ist nicht Bestandteil dieser Position und
  erfolgt bauseits, sofern nicht gesondert ausgeschrieben.

Leistungsumfang:
- Herstellung der Dachbinder inklusive aller erforderlichen
  Bearbeitungen,
- Kennzeichnung der Bauteile zur eindeutigen Zuordnung gemäß
  Montagefolge,
- Lieferung frei Verwendungsstelle auf der Baustelle,

Montage erfolgt in gesonderter Position, sofern nicht anders ausgeschrieben.

Abrechnung nach Stück (St.).
Anzahl Insgesamt: 8 Stck.

Einbauort:  in den Achsen  2, 3, 4, 5, 6, 7, 8, 9
Menge: 8,000 Stk

**06.2 Montage der Holz-Satteldachbinder aus Brettschichtholz (BSH),**
Montage der Holz-Satteldachbinder aus Brettschichtholz (BSH)

Montage der Holz-Satteldachbinder mit Abbund und Kleineisenteilen, inkl. Ausbildung der Stützenkopf-Gabel- lagerung, die Gestellung und Vorhaltung der notwendigen Hebezeuge und Montagehilfsmittel zur Sicherung der gültigen Unfallverhütungsvorschriften sind einzukalkulieren.

Einzukalkulieren sind folgende Einbauteile bzw. folgende Verbindungs- und Verstärkungsmittel:

1. Satteldachbinder - Ausklinkungsverstärkung:
 Im Bereich der Ausklinkung, 6 cm vom Auflagerkante entfernt,  zur Verstärkung: Holzschrauben 3 x Ø12,0 x 480, Vollgewinde,  Senkkopf, verzinkt z.B. Würth ASSY plus VG4 CSMP, 12,0x480  o. glw. Pro Ausklinkung: 3 Stück., Insgesamt: 48 Stück.

1. Satteldachbinder - Auflagerquerdruckverstärkung:
 Im Auflagerbereich zur Verstärkung: Holzschrauben 6 x Ø12,0  x 480, Vollgewinde, Senkkopf, verzinkt z.B. Würth ASSY plus  VG4 CSMP, 12,0x480 o. glw. Pro Auflager: 6 Stück. Insgesamt:  96 Stück.

1. Druckverteilungsplatte S235, 320/240/20:
 siehe Einbauteile Beteonfertigteilelemente

Einbauhöhe:  ca. 8,25 m über OKRF

Einbauort:  in den Achsen 2, 3, 4, 5, 6, 7, 8, 9
Menge: 8,000 Stk

**06.3 Holzbalken-Einfeldträger mit Kragarm aus Brettschichtholz (BSH), GL24h, ohne Abbund**
Holzbalken-Einfeldträger mit Kragarm aus Brettschichtholz (BSH), GL24h, ohne Abbund

Liefern, herstellen und montagefertig bereitstellen von Holzbalken-Einfeldträgern aus Brettschichtholz (BSH) gemäß VOB/C DIN 18334, einschließlich aller erforderlichen Neben-, Hilfs- und Schutzleistungen.

Material:
- Brettschichtholz GL24h gemäß DIN EN 14080,
- Holzsortierung und Lamellenaufbau gemäß statischen
  Erfordernissen und Werkplanung,
- Herstellung unter kontrollierten werkseitigen Bedingungen.

Geometrie und Abmessungen:
Brettschichtholz (BSH):  GL24h
Binderlänge:  gem. Angabe Statik
Querschnittsbreite:  0,22 m
Höhe: 0,20 m
Oberfläche:  Auslese-Qualität
Maßtoleranzen gemäß DIN EN 14080 und DIN 18334.

Konstruktive Ausbildung:
- Maß- und formgenaue Ausführung aller Aussparungen,
  Ausklinkungen und Anschlüsse gemäß Werk- und
  Montageplanung.
- Ausbildung sämtlicher Anschlüsse gemäß genehmigter Werk-
  und Montageplanung sowie statischer Vorgaben.

Oberfläche und Ausführung:
- Ausführung in Sichtqualität - Sichtklasse Si für sichtbar
  verbleibende Dachbinder:
- gehobelte, gleichmäßige Oberflächen,
- optisch homogenes Erscheinungsbild,
- frei von unzulässigen Rissen, Ausbrüchen, Harzaustritten,
  Verunreinigungen und starken Verfärbungen,
- Kanten allseitig gefast (ca. 3-5 mm),
- zulässige optische Merkmale gemäß DIN EN 14080 und den
  anerkannten Regeln des Zimmererhandwerks.

Oberfläche und Holzschutz:
- Holzfeuchte gemäß den normativen Anforderungen,
- baulicher Holzschutz gemäß DIN 68800,
- eine weitergehende Oberflächenbehandlung (z. B. Lasur,
  Anstrich, Beschichtung) ist nicht Bestandteil dieser Position und
  erfolgt bauseits, sofern nicht gesondert ausgeschrieben.

Leistungsumfang:
- Herstellung der Dachbinder inklusive aller erforderlichen
  Bearbeitungen,
- Kennzeichnung der Bauteile zur eindeutigen Zuordnung gemäß
  Montagefolge,
- Lieferung frei Verwendungsstelle auf der Baustelle,

Montage erfolgt in gesonderter Position, sofern nicht anders ausgeschrieben.

Abrechnung nach Stück (St.).
Anzahl Insgesamt: 16 Stck.

Einbauort:  in den Achsen  2, 3, 4, 5, 6, 7, 8, 9
Menge: 16,000 Stk

**06.4 Montage der Holzbalken-Einfeldträger mit Kragarm aus Brettschichtholz (BSH),**
Montage der Holzbalken-Einfeldträger aus Brettschichtholz (BSH)

Montage der Holzbalken-Einfeldträger mit Abbund und Kleineisenteilen, inkl. die Gestellung und Vorhaltung der notwendigen Hebezeuge und Montagehilfsmittel zur Sicherung der gültigen Unfallverhütungsvorschriften sind einzukalkulieren.

Einzukalkulieren sind folgende Einbauteile bzw. folgende Verbindungs- und Verstärkungsmittel:

1. Befestigung des Dachüberstand-Balkens:
 Im Auflagerbereich (über Stütze) Holzschrauben 2 x Ø10,0 x  300, Vollgewinde, Senkkopf, verzinkt z.B. Würth ASSY plus  VG4 CS, 10,0x300 o. glw. Balkenende über Dachbinder:
 Holzschrauben 1 x Ø10,0 x 300, Vollgewinde, Senkkopf,  verzinkt, Pro Balken: 3 Stück. Insgesamt: 48 Stück.

Einbauort:  in den Achsen 2, 3, 4, 5, 6, 7, 8, 9
Menge: 16,000 Stk

**06.5 Kippstabilisierung - Einfeldträger quer zu Dachbindern aus Brettschichtholz (BSH), GL24h, ohne Abbund**
Kippstabilisierung - Einfeldträger quer zu Dachbindern aus Brettschichtholz (BSH), GL24h, ohne Abbund

Liefern, herstellen und montagefertig bereitstellen von Einfeldträgern quer zu Dachbindern aus Brettschichtholz (BSH) gemäß VOB/C DIN 18334, einschließlich aller erforderlichen Neben-, Hilfs- und Schutzleistungen.

Material:
- Brettschichtholz GL24h gemäß DIN EN 14080,
- Holzsortierung und Lamellenaufbau gemäß statischen
  Erfordernissen und Werkplanung,
- Herstellung unter kontrollierten werkseitigen Bedingungen.

Geometrie und Abmessungen:
Brettschichtholz (BSH):  GL24h
Binderlänge:  4,845 m
Querschnittsbreite:  0,220 m
Höhe: 0,260 m
Oberfläche:  Auslese-Qualität
Maßtoleranzen gemäß DIN EN 14080 und DIN 18334.

Konstruktive Ausbildung:
- Maß- und formgenaue Ausführung aller Aussparungen,
  Ausklinkungen und Anschlüsse gemäß Werk- und
  Montageplanung.
- Ausbildung sämtlicher Anschlüsse gemäß genehmigter Werk-
  und Montageplanung sowie statischer Vorgaben.

Oberfläche und Ausführung:
- Ausführung in Sichtqualität - Sichtklasse Si für sichtbar
  verbleibende Dachbinder:
- gehobelte, gleichmäßige Oberflächen,
- optisch homogenes Erscheinungsbild,
- frei von unzulässigen Rissen, Ausbrüchen, Harzaustritten,
  Verunreinigungen und starken Verfärbungen,
- Kanten allseitig gefast (ca. 3-5 mm),
- zulässige optische Merkmale gemäß DIN EN 14080 und den
  anerkannten Regeln des Zimmererhandwerks.

Oberfläche und Holzschutz:
- Holzfeuchte gemäß den normativen Anforderungen,
- baulicher Holzschutz gemäß DIN 68800,
- eine weitergehende Oberflächenbehandlung (z. B. Lasur,
  Anstrich, Beschichtung) ist nicht Bestandteil dieser Position und
  erfolgt bauseits, sofern nicht gesondert ausgeschrieben.

Leistungsumfang:
- Herstellung der Dachbinder inklusive aller erforderlichen
  Bearbeitungen,
- Kennzeichnung der Bauteile zur eindeutigen Zuordnung gemäß
  Montagefolge,
- Lieferung frei Verwendungsstelle auf der Baustelle,

Montage erfolgt in gesonderter Position, sofern nicht anders ausgeschrieben.

Abrechnung nach Stück (St.).
Anzahl Insgesamt: 27 Stck.

Einbauort:  gemäß Angabe Statik
Menge: 27,000 Stk

**06.6 Montage der Einfeldträger quer zu Dachbindern aus Brettschichtholz (BSH),**
Montage der Einfeldträger quer zu Dachbindern aus Brettschichtholz (BSH)

Montage der Einfeldträger quer zu Dachbindern mit Abbund und Kleineisenteilen, inkl. die Gestellung und Vorhaltung der notwendigen Hebezeuge und Montagehilfsmittel zur Sicherung der gültigen Unfallverhütungsvorschriften sind einzukalkulieren.

Einzukalkulieren sind folgende Einbauteile bzw. folgende Verbindungs- und Verstärkungsmittel:

1. Anschluss Kippstabilisierungsbalken an Dachbinder
 Stabdübel: 2x2 Stabdübel Ø12, L = 240 mm, S235, Je Balken:
 8 Stck. Insgesamt: 27 x 8 = 216 Stck.
 Gewindestange: 2 x Gewindestange M12, 5.6, L = 275 mm,
 S235, Insgesamt: 24 x 2 = 48 Stck.
 Anschlussblech: Blech 1: b/h/t = 195/190/12 mm, S235,
 Blech 2: b/h/t = 140/190/12 mm, S235
 beidseitige Kehlnaht, Schweißnahtdicke: a = 5 mm
 2x Bohrung Ø 14 mm; 4x Bohrung Ø12 mm
 Je Balken: 2 Stck., Insgesamt: 27 x 2 = 54 Stck.

Einbauort:  gem. Angabe Statik
Menge: 27,000 Stk

**06.7 Vorkomprimiertes Fugenband, Stützenkopf**
Vorkomprimiertes Fugenband, Stützenkopf

Fugenraum zwischen Stahlbeton-Stützenkopf und Holzbinder mit vorkomprimiertem Fugenband (für Fugenbreite von mind. 0,5 - 1 cm geeignet) ausbilden, Kompressionsband winddicht und schlagregenfest. Eine Verleistung oder Silikonabdichtung wird nicht  ausgeführt.

Fugenbreite:  bis 1 cm
Farbe:  schwarz oder grau

Einbauort:  Stützenkopf

Stütze bündig (außen und innen), ca. 8,26 m über OKRF
Menge: 19,200 m

**06.8 Vorkomprimiertes Fugenband, Fugenbreite: 1 cm**
Vorkomprimiertes Fugenband, Fugenbreite: ca. 1 cm

Liefern und Einbauen eines vorkomprimierten Fugenbandes über die gesamte Hallenlänge über dem Fensteranschluss, Kompressionsband winddicht und schlagregenfest. Eine Verleistung oder Silikonabdichtung wird nicht ausgeführt.

Farbe:  schwarz oder grau

Einbauort:  über dem Fensteranschluss
Menge: 91,000 m

**06.9 Trapezblechtragkonstruktion als Durchlauf- und Einfeldträger**
Trapezblechtragkonstruktion als Durchlauf- und Einfeldträger

Liefern, herstellen, verlegen und befestigen von tragenden Trapezblechprofilen als 2-Feld-Durchlaufträger und 1-Feld-Träger, versetzt angeordnet, einschließlich Werk- und Montageplanung sowie aller erforderlichen Nebenleistungen, gemäß VOB/C DIN 18338 und den anerkannten Regeln der Technik.

Konstruktives System:
- Ausbildung als 2-Feld-Durchlaufträger mit symmetrischer
  Feldlänge
  Feldlänge: 5,065 m,
  Gesamtlänge: 10,13 m,
- zusätzlich Ausbildung von 1-Feld-Trägern im Randbereich,
- Trapezblechtafeln versetzt angeordnet,
- Verlegung gem. Angabe Statik,
- Befestigung in jedem anliegenden Gurt der Unterkonstruktion.

Material / Profil:
- Trapezblechprofil: FISCHER 135/310A oder gleichwertig,
- Materialqualität gemäß Herstellerangaben,
- Herstellung und Ausführung entsprechend den statischen
  Anforderungen.

Blechdicken und Einsatzbereiche:
- t = 1,00 mm für Trapezbleche über 2 Felder (Durchlaufträger),
  Menge: ca. 1.000 m²,
- t = 1,50 mm für Trapezbleche über 1 Feld (Randfelder),
  Menge: ca. 130 m².

Korrosionsschutz / Korrosionsklassen:
- Ausführung der Trapezblechprofile mit Korrosionsschutz gemäß
  DIN EN ISO 12944,

Korrosivitätskategorie:
- C4 (hoch) für Bereiche mit erhöhter Feuchtebelastung (z. B.
  Sporthallen, Schwimm- oder Mehrzweckhallen),
- Auswahl der Beschichtung (z. B. Verzinkung, organische
  Beschichtung) entsprechend der geforderten Korrosionsklasse,
- Befestigungsmittel (Schrauben, Klemmen, Verbinder) mit
  gleichwertigem oder höherem Korrosionsschutz.

Stöße / Überdeckungen:
- Zur Gewährleistung einer möglichst gleichmäßigen Belastung der  Dachbinder sind die Stöße der Trapezblechtafeln versetzt
  anzuordnen,
- alternativ sind stirnseitig statisch wirksame Überdeckungen
  (biegesteifer Stoß) auszuführen,
- Ausführung der Stöße gemäß statischen Erfordernissen und
  Herstellerangaben.

Befestigung:
- Mechanische Befestigung in jedem anliegenden Gurt der
  Tragkonstruktion,
- Art, Anzahl und Anordnung der Befestigungsmittel gemäß
  statischer Berechnung und Werkplanung,
- Lieferung und Montage aller erforderlichen Befestigungsmittel in  der ausgeschriebenen Leistung enthalten.

Werk- und Montageplanung
- Erstellung der vollständigen Werk- und Montageplanung
  (W+M-Planung) durch den Auftragnehmer,
- einschließlich Detailplanung der Lagerung, Befestigungen, Stöße
  und Anschlüsse,
- Vorlage der W+M-Planung durch den Auftragnehmer zur
  Prüfung beim Prüfingenieur für Standsicherheit,
- Ausführung der Arbeiten erst nach geprüfter und freigegebener
  Planung.

Leistungsumfang:
- Lieferung der Trapezblechprofile,
- Korrosionsschutz gemäß ausgeschriebener Korrosionsklasse,
- Erstellung der Werk- und Montageplanung einschließlich
  statischer Nachweise,
- Verlegung, Ausrichtung und Befestigung der Trapezbleche,
- Ausbildung aller Stöße, Überdeckungen und Anschlüsse,
- sämtliche Nebenleistungen, Hilfsarbeiten und Befestigungsmittel.

Abrechnung: nach Quadratmeter (m²) verlegter Trapezblechfläche, getrennt nach Blechdicken t = 1,00 mm und t = 1,50 mm.

Einbauort: Satteldach
Menge: 1130,000 m

**06.10 Montage der Stahltrapezprofilen**
Trapezblechbefestigung:

Einzukalkulieren sind folgende Einbauteile bzw. folgende Verbindungs- und Verstärkungsmittel:

Befestigung Trapezblech an die Fertigteil-Giebelwände:
(Stahleinbauschienen) Bohrschrauben Ø6,3 x 19, Dichtscheibe S16
Insgesamt: befestigt in jeder Sicke je 31 cm, ca. 640 Stck. z.B. Würth Piasta 6.0 x 90, Dichtscheibe S14 o. glw.

Befestigung des Trapezbleches an BSH Binder:
Bohrschrauben Ø6.0 x 90, Holzgewinde, Dichtscheibe Ø14
Insgesamt: befestigt in jeder Sicke je 31 cm, ca. 640 Stck.
z.B. Würth Piasta 6.0 x 90, Dichtscheibe S14 o. glw.
Menge: 1130,000 m

**06.11 Gelenkausbildungen der Trapezprofilen, Zulage**
Menge: 176,000 Stk

**06.12 Verbindungsmittel, Trauf-Randbohle zwischen Holzbindern aus Brettschichtholz**
Verbindungsmittel, Trauf-Randbohle zwischen Holzbindern aus Brettschichtholz

Liefern und Einbauen von BMF-Winkelverbinder 105 mit Rippe zur Dachaussteifung und Stabilisierung. Winkelverbinder je Schenkel mit BMF-Kammnägeln 4 x 75 mm voll ausgenagelt nach Statik.

Anschlussart I, II, III
Menge: 18,000 Stk

**06.13 Verbindungsmittel, Trauf-Randbohle zwischen Holzbindern aus Brettschichtholz**
Verbindungsmittel, Trauf-Randbohle zwischen Holzbindern aus Brettschichtholz

Liefern und Einbauen von BMF-Winkelverbindern 905 mit Rippe zur Dachaussteifung und Stabilisierung. Winkelverbinder je Schenkel mit BMF-Kammnägeln 4 x 60 mm voll ausgenagelt nach Statik.

Anschlussart IV
Menge: 18,000 Stk

**06.14 Windrispenbänder, 60 x 2,0 mm**
*** Bedarfsposition ohne GB
Windrispenbänder, 60 x 2,0 mm

Windrispenband aus feuerverzinktem Stahlblech zur Aussteifung der Dachkonstruktion, inkl. der Verankerung im Randbereich. Das Windrispenband wird durch die zuvor beschriebene Schalung auf die Pfetten bzw. Binder in jedem Kreuzungspunkt und Fußpunkt mit Kammnägeln 4,0 x 60 mm genagelt.

Querschnitt:  60 x 2,0 mm
Menge: 50,000 m

**06.15 Windrispenbänder, 40 x 2,0 mm**
*** Bedarfsposition ohne GB
Windrispenbänder, 40 x 2,0 mm

Windrispenband aus feuerverzinktem Stahlblech zur Aussteifung der Dachkonstruktion, inkl. der Verankerung im Randbereich. Das Windrispenband wird durch die zuvor beschriebene Schalung auf die Pfetten bzw. Binder in jedem Kreuzungspunkt und Fußpunkt mit Kammnägeln 4,0 x 40 mm genagelt.

Querschnitt:  40 x 2,0 mm
Menge: 50,000 m

**06.16 Windrispenbänder, 80 x 2,0 mm**
*** Bedarfsposition ohne GB
Windrispenbänder, 80 x 2,0 mm

Windrispenband aus feuerverzinktem Stahlblech zur Aussteifung der Dachkonstruktion, inkl. der Verankerung im Randbereich. Das Windrispenband wird durch die zuvor beschriebene Schalung auf die Pfetten bzw. Binder in jedem Kreuzungspunkt und Fußpunkt mit Kammnägeln 4,0 x 60 mm genagelt.

Querschnitt:  80 x 2,0 mm
Menge: 50,000 m

**06.17 Sonstige Kleineisenteile, verzinkt,**
Sonstige Kleineisenteile, verzinkt,

und Befestigungsmittel liefern und nach Angabe der Statik einbauen.
Menge: 50,000 kg

**06.18 Deckenöffnungen provisorisch abdecken**
Deckenöffnungen provisorisch abdecken

Deckenöffnungen verschiedener Größen mit Seekieferplatten abdecken, einschl. der erforderlichen Abstützung, unverschiebbar, begehbar, inkl. vorhalten, unterhalten und beseitigen.

Öffnungsgrößen
Größe:  bis. 2,00 m x 2,00 m  15 Stück

Vorhaltedauer:  für Bauzeit 3 Monate
Menge: 37,880 m²

**06.19 Füllhölzer liefern und montieren**
*** Bedarfsposition ohne GB
Füllhölzer liefern und montieren

als Vollholz NH S 10 - MS 10, Querschnitt bis 15/20 cm, in verschieden Längen liefern und im Außenbereich zwischen den Holzbindern montieren.
Menge: 73,530 m

**06.20 Ortgang-Randbohle (mechanische Fixierung)**
Ortgang-Randbohle (mechanische Fixierung)

Liefern und fachgerecht einbauen einer Ortgang-Randbohle als Anschlag / Randabschluss für die Wärmedämmung, einschließlich aller erforderlichen Nebenleistungen, gemäß VOB/C DIN 18334 (Zimmer- und Holzbauarbeiten) sowie den anerkannten Regeln der Technik.

Ausführung:
- Randbohle aus Nadelholz (z. B. Konstruktionsvollholz),
- Holzschutz gemäß DIN 68800 (baulicher Holzschutz; chemischer
  Holzschutz nur soweit erforderlich bzw. ausgeschrieben),
- mechanische Befestigung am tragenden Untergrund gemäß
  statischen und konstruktiven Erfordernissen,
- einschließlich aller erforderlichen Befestigungsmittel (z. B.
  Schrauben / Dübel / Winkelverbinder),
- einschließlich erforderlicher Zuschnitte, Bohrungen, Anpassungen  sowie Ausbildung der Stoß- und Anschlussbereiche.

Abmessungen:
Höhe: 200 mm
Breite: 150 mm
Einbaudicke Wärmedämmung: 250 mm
Menge: 52,000 m

**06.21 Trauf-Randbohle (mechanische Fixierung)**
Trauf-Randbohle (mechanische Fixierung)

Liefern und fachgerecht einbauen einer Trauf-Randbohle als Anschlag / Randabschluss für die Wärmedämmung, einschließlich aller erforderlichen Nebenleistungen, gemäß VOB/C DIN 18334 (Zimmer- und Holzbauarbeiten) sowie den anerkannten Regeln der Technik.

Ausführung:
- Randbohle aus Nadelholz (z. B. Konstruktionsvollholz),
- Holzschutz gemäß DIN 68800 (baulicher Holzschutz; chemischer
  Holzschutz nur soweit erforderlich bzw. ausgeschrieben),
- mechanische Befestigung am tragenden Untergrund gemäß
  statischen und konstruktiven Erfordernissen,
- einschließlich aller erforderlichen Befestigungsmittel (z. B.
  Schrauben / Dübel / Winkelverbinder),
- einschließlich erforderlicher Zuschnitte, Bohrungen, Anpassungen  sowie Ausbildung der Stoß- und Anschlussbereiche.

Abmessungen:
Höhe: 200 mm
Breite: 150 mm
Einbaudicke Wärmedämmung: 250 mm

Besondere Anforderung (Bauphase / Entwässerung):
Zur Sicherstellung einer geordneten Ableitung von Niederschlagswasser während der Bauphase ist die Trauf-Randbohle in Abständen von max. 6,00 m zu unterbrechen bzw. mit geeigneten Öffnungen auszuführen.
Die Ausbildung der Unterbrechungen erfolgt so, dass die Funktion als Anschlag für die Wärmedämmung dauerhaft erhalten bleibt.
Menge: 93,000 m

**06.22 Trauf-Randbohle zwischen Holzbindern aus Brettschichtholz (mechanische Fixierung)**
Trauf-Randbohle zwischen Holzbindern aus Brettschichtholz (mechanische Fixierung)

Liefern und fachgerecht einbauen einer Trauf-Randbohle als Anschlag / Randabschluss für die Wärmedämmung, einschließlich aller erforderlichen Nebenleistungen, gemäß VOB/C DIN 18334 (Zimmer- und Holzbauarbeiten) sowie den anerkannten Regeln der Technik.

Ausführung:
- Randbohle aus Nadelholz (z. B. Konstruktionsvollholz),
- Holzschutz gemäß DIN 68800 (baulicher Holzschutz; chemischer
  Holzschutz nur soweit erforderlich bzw. ausgeschrieben),
- mechanische Befestigung am tragenden Untergrund gemäß
  statischen und konstruktiven Erfordernissen,
- einschließlich aller erforderlichen Befestigungsmittel (z. B.
  Schrauben / Dübel / Winkelverbinder),
- einschließlich erforderlicher Zuschnitte, Bohrungen, Anpassungen  sowie Ausbildung der Stoß- und Anschlussbereiche.

Abmessungen:
Höhe: 200 mm
Breite: 150 mm
Einbaudicke Wärmedämmung: 250 mm

Besondere Anforderung (Bauphase / Entwässerung):
Zur Sicherstellung einer geordneten Ableitung von Niederschlagswasser während der Bauphase ist die Trauf-Randbohle in Abständen von max. 6,00 m zu unterbrechen bzw. mit geeigneten Öffnungen auszuführen.
Die Ausbildung der Unterbrechungen erfolgt so, dass die Funktion als Anschlag für die Wärmedämmung dauerhaft erhalten bleibt.

Einbauort:  zwischen Holzbindern aus BSH
Menge: 87,300 m

**06.23 Randbohle - Funktionsgebäude (mechanische Fixierung)**
Randbohle - Funktionsgebäude (mechanische Fixierung)

Liefern und fachgerecht einbauen einer Randbohle als Anschlag / Randabschluss für die Wärmedämmung, einschließlich aller erforderlichen Nebenleistungen, gemäß VOB/C DIN 18334 (Zimmer- und Holzbauarbeiten) sowie den anerkannten Regeln der Technik.

Ausführung:
- Randbohle aus Nadelholz (z. B. Konstruktionsvollholz),
- Holzschutz gemäß DIN 68800 (baulicher Holzschutz; chemischer
  Holzschutz nur soweit erforderlich bzw. ausgeschrieben),
- mechanische Befestigung am tragenden Untergrund gemäß
  statischen und konstruktiven Erfordernissen,
- einschließlich aller erforderlichen Befestigungsmittel (z. B.
  Schrauben / Dübel / Winkelverbinder),
- einschließlich erforderlicher Zuschnitte, Bohrungen, Anpassungen  sowie Ausbildung der Stoß- und Anschlussbereiche.

Abmessungen:
Höhe: 200 mm
Breite: 150 mm
Einbaudicke Wärmedämmung: 250 mm

Besondere Anforderung (Bauphase / Entwässerung):
Zur Sicherstellung einer geordneten Ableitung von Niederschlagswasser während der Bauphase ist die Trauf-Randbohle in Abständen von max. 6,00 m zu unterbrechen bzw. mit geeigneten Öffnungen auszuführen.
Die Ausbildung der Unterbrechungen erfolgt so, dass die Funktion als Anschlag für die Wärmedämmung dauerhaft erhalten bleibt.
Menge: 94,000 m

**06.24 Randbohle 2 % Gefälle - Funktionsgebäude (mechanische Fixierung)**
Randbohle 2 % Gefälle - Funktionsgebäude (mechanische Fixierung)

Liefern und fachgerecht einbauen einer Trauf-Randbohle als Anschlag / Randabschluss für die Wärmedämmung, einschließlich aller erforderlichen Nebenleistungen, gemäß VOB/C DIN 18334 (Zimmer- und Holzbauarbeiten) sowie den anerkannten Regeln der Technik.

Ausführung:
- Randbohle aus Nadelholz (z. B. Konstruktionsvollholz),
- Holzschutz gemäß DIN 68800 (baulicher Holzschutz; chemischer
  Holzschutz nur soweit erforderlich bzw. ausgeschrieben),
- mechanische Befestigung am tragenden Untergrund gemäß
  statischen und konstruktiven Erfordernissen,
- einschließlich aller erforderlichen Befestigungsmittel (z. B.
  Schrauben / Dübel / Winkelverbinder),
- einschließlich erforderlicher Zuschnitte, Bohrungen, Anpassungen  sowie Ausbildung der Stoß- und Anschlussbereiche.

Abmessungen:
Höhe: 200 mm bis 450 mm
Breite: 150 mm
Einbaudicke Wärmedämmung: 250 mm
Menge: 23,900 m

**06.25 Horizontale Abdichtung gegen Feuchtigkeit (kapillar aufsteigende Feuchte), Bauteildicke d = 15,0 cm**
Horizontale Abdichtung gegen Feuchtigkeit (kapillar aufsteigende Feuchte), Bauteildicke d = 15,0 cm

Liefern und einbauen einer horizontalen Abdichtung gegen Feuchtigkeit als Trenn- und Sperrschicht auf Stahlbetonbauteilen, gemäß VOB/C DIN 18336 sowie den Anforderungen der DIN 18533, soweit einschlägig, inkl. aller Nebenleistungen.

Ausführung:
- Abdichtung einlagig aus Polymerbitumenbahn (z. B.
  Schweißbahn oder kaltselbstklebende Bahn),
- vollflächig verlegt (je nach System im Mörtelbett / im Klebebett /
  verschweißt),
- Stoßausbildung gemäß Systemvorgaben,
- Überdeckungen an Längs- und Querstößen gemäß
  Herstellervorgaben (i. d. R. = 8-10 cm),
- fachgerechte Ausbildung der Anschlüsse, Überlappungen und
  Randabschlüsse.

Untergrund:
- tragfähig, sauber, frei von haftungsmindernden Stoffen,
- ggf. erforderliche Voranstriche / Grundierungen systemkonform.

Bauteil: Randbohle / Bauteilstärke: 15,0 cm

Hersteller und Typ: '................................'
vom Bieter einzutragen
Menge: 120,000 m

**06.26 Zulage Bohrungen herstellen, Giebelwände**
*** Bedarfsposition ohne GB
Zulage Bohrungen herstellen, Giebelwände

Zulage für das Herstellen von Bohrungen im Giebelwandbereich,
seitlich zur Aufnahme der Trauf-Randbohle aus BSH.

Einbauort:  in den Achsen 1 und 10
Menge: 4,000 Stk

**06.27 Durchführung Dachkonstruktion (Schalung)**
*** Bedarfsposition ohne GB
Durchführung Dachkonstruktion (Schalung)

herstellen, Durchmesser bis 25 cm.
Menge: 4,000 Stk

**06.28 Werkplanung**
Werkplanung

W+M-Planung für die Dachbinder, Binder-Aussteifung,  Holzbalken-Einfeldträger mit Kragarm, Trapezblech bzw. die notwendigen Stahlbauteile ist durch den AN (Holzbau) zu erbringen. Die W+M-Planung ist durch den AN zur Prüfung beim Prüfingenieur für Standsicherheit zu Prüfung vorzulegen.
Menge: 1,000 Psch

### Titel 07 Abdichtungsarbeiten

*Hinweis: ABDICHTUNG GEGEN WASSER*
ABDICHTUNG GEGEN WASSER - BESONDERE HINWEISE

Geltungsbereich und Ausführungsgrundlagen
Für Abdichtungsarbeiten gelten die Bestimmungen der VOB, insbesondere VOB Teil C - ATV DIN 18336 (Abdichtungsarbeiten) sowie die einschlägigen Normen und Regelwerke in der jeweils gültigen Fassung, soweit im Leistungsverzeichnis oder in den Besonderen Vertragsbedingungen (BVB/BTV) nichts Abweichendes geregelt ist.

Je nach Anwendungsfall gelten ergänzend insbesondere:

- DIN 18531 (Abdichtung von Dächern sowie von Balkonen,
  Loggien und Laubengängen - soweit zutreffend),

- DIN 18533 (Abdichtung von erdberührten Bauteilen),

- DIN 18534 (Abdichtung von Innenräumen),

- sowie die jeweiligen Herstellerrichtlinien und Systemzulassungen
  (z. B. ETA / abP), soweit erforderlich.

Maßgebend sind die Planunterlagen, Detailzeichnungen sowie die Leistungsbeschreibung.

Koordination / Schnittstellen zu anderen Gewerken
Der Auftragnehmer hat die Ausführung seiner Leistungen in Abstimmung mit der Bauleitung und den angrenzenden Gewerken zu koordinieren. Insbesondere sind die technischen Randbedingungen und Zeitabläufe folgender Gewerke zu berücksichtigen:

- Gerüstbauarbeiten,

- Erdarbeiten,

- Mauerarbeiten,

- Beton- und Stahlbetonarbeiten,

- Estricharbeiten,

- Fliesen- und Plattenarbeiten,

- Sanitär-/Abwasserinstallation,

- ggf. Wärmedämmverbundsysteme (WDVS) und
  Fassadenarbeiten.

Allgemeine Anforderungen an die Ausführung
Die Abdichtungsarbeiten sind als Systemleistung auszuführen. Materialien und Komponenten sind innerhalb eines Abdichtungssystems aufeinander abzustimmen und gemäß den Herstellervorgaben einzubauen.

Vor Beginn der Abdichtungsarbeiten hat der Auftragnehmer den Untergrund auf Eignung zu prüfen (z. B. Festigkeit, Ebenheit, Sauberkeit, Trockenheit, Haftfähigkeit). Festgestellte Mängel oder Abweichungen sind der Bauleitung unverzüglich anzuzeigen.

Nebenleistungen / Kostenabgrenzung
Sofern im Leistungsverzeichnis nicht gesondert ausgewiesen, sind mit den Einheitspreisen abgegolten:

- erforderliche Zuschnitte, Zwickel-, Rest- und Ergänzungsstücke,

- Herstellen von Anschlüssen, Überlappungen, Durchdringungen
  und Detailausbildungen,

- Schutzmaßnahmen für angrenzende Bauteile zur Vermeidung
  von Verschmutzung oder Beschädigung,

- systembedingte Grundierungen und Voranstriche,

- erforderliche Wartezeiten zwischen einzelnen Lagen gemäß
  Herstellervorgaben,

- Reinigen und Vorbereiten der Flächen im unmittelbaren
  Arbeitsbereich.

Zwischenlagerkosten werden nicht gesondert vergütet, sofern nicht ausdrücklich als besondere Leistung ausgeschrieben.

Abfallbeseitigung / Entsorgung
Eigenes Restmaterial, Verschnitt, Bruchstücke, Verpackungsmaterial u. ä. sind durch den Auftragnehmer gemäß den gesetzlichen Vorschriften ordnungsgemäß zu entsorgen und in den Einheitspreisen enthalten.

Die einschlägigen Vorschriften zur Entsorgung von Abfällen, insbesondere von ggf. gefährlichen Abfällen, sind zu beachten.

Werden Container bauseits bereitgestellt, erfolgt die Nutzung nach Maßgabe der Baustellenordnung bzw. nach Abstimmung mit der Bauleitung.

Das Einbringen von Abfällen in Arbeitsräume, Gräben oder Baugruben ist untersagt.

Besondere Hinweise - Abdichtung gegen Bodenfeuchte / nicht drückendes Wasser
Sofern Abdichtungen gegen Bodenfeuchte bzw. nicht drückendes Wasser auszuführen sind, gelten die Anforderungen der DIN 18533 (Wassereinwirkungsklassen, Rissklassen, Nutzungsklassen), soweit einschlägig.

Die Lage von Nahtstellen bzw. Übergängen zwischen waagerechten und senkrechten Abdichtungsflächen ist gemäß Planunterlagen auszuführen. Sofern die Lage aus den Unterlagen nicht eindeutig hervorgeht, ist diese vor Ausführung mit dem Auftraggeber bzw. der Bauleitung abzustimmen.

Ausführung von Beschichtungen / mehrlagige Abdichtungen
Bei mehrlagigen Abdichtungssystemen (z. B. bituminöse Dickbeschichtungen, PMBC, Reaktionsharze) sind die einzelnen Lagen gemäß Herstellervorgaben in getrennten Arbeitsgängen auszuführen. Das Aufbringen mehrerer Lagen in einem Arbeitsgang ist unzulässig.

Dokumentation / Nachweise
Auf Verlangen sind Nachweise über verwendete Produkte und Systeme (z. B. Datenblätter, ETA/abP, Systemfreigaben) sowie Dokumentationen über die Ausführung (z. B. Schichtdickenkontrollen bei PMBC) vorzulegen.

*Hinweis: BAUTEIL A Turnhalle*

**07.1 Rohfußboden reinigen**
Rohfußboden reinigen

Reinigen der Betonfußbodenflächen von groben Verschmut- zungen, Beton- und Mörtelresten und Staub sowie Beseitigen des angefallenen Schmutzes, inkl. Deponiegebühren.
Menge: 1050,000 m²

**07.2 Voranstrich, kaltflüssig**
Voranstrich, kaltflüssig

Einmaliger Voranstrich auf kaltflüssiger Bitumenbasis, auf trockenem Untergrund, Betonfussboden, aufbringen, inkl. umlaufend ca. 10 cm hoher Aufkantung.
Verarbeitung nach Produktinformation des Herstellers und den anerkannten Regeln des Dachdeckerhandwerks.

Hersteller und Typ: '................................'
vom Bieter einzutragen
Menge: 1100,000 m²

**07.3 Abdichtung gegen aufstauendes Sickerwasser**
Abdichtung gegen aufstauendes Sickerwasser

Abdichtung gegen aufstauendes Sickerwasser, auszuführen als Feuchte- und wasserdrucklose Abdichtung gemäß den einschlägigen Bestimmungen der VOB/C - ATV DIN 18336 (Abdichtungsarbeiten) sowie den für erdberührte Bauwerke geltenden Normen der DIN 18533 "Abdichtung von Bauteilen gegen Wasser” in der jeweils gültigen Fassung, soweit im Leistungsverzeichnis oder in den Besonderen Vertragsbedingungen (BVB/BTV) nichts Abweichendes geregelt ist.

Leistungsumfang
Lieferung und fachgerechter Einbau einer Polymerbitumen-Schweißbahn in geeigneter Systemqualität für die Abdichtung gegen aufstauendes Sickerwasser.

Die Abdichtung ist wannenartig auszuführen mit einer ausreichenden Überdeckung in Breite und Höhe gemäß den statischen und bauphysikalischen Erfordernissen.

Material und System
Polymerbitumen-Schweißbahn geeigneter Systemtyp (z. B. PYE-G oder gleichwertig) mit nachgewiesener Eignung zur Abdichtung gegen aufstauendes Sickerwasser, Systemzulassung bzw. bauordnungsrechtliche Zulassung (z. B. ETA/abP), in der für diese Beanspruchung erforderlichen Stärke und Schichtaufbau.

Ausführung
Die Abdichtung ist gemäß den Herstellerinformationen, Systemanleitungen und den anerkannten Regeln des Bauhandwerks fachgerecht auszuführen.

Überlappung der Bahnen: mind. 10 % der Bahnbreite, heiß verschweißt oder durch geeignete Fügetechnik verbunden, entsprechend den Systemvorgaben des Herstellers.

Die Abdichtung ist wannenartig auszubilden, mindestens 25 cm über die Oberkante fertigen Sportbodens (OK Sportboden) bzw. Oberkante Fußboden (OK FFB) in die Wand hochzuführen und dort ordnungsgemäß mit den Wandabdichtungen zu verbinden.

Übergänge, Durchdringungen und Anschlüsse sind sachgerecht, dicht und dauerhaft auszubilden.

Untergrundvorbereitung
Vor Einbau der Abdichtung ist der Untergrund zu prüfen und allseitig vorzubereiten: tragfähig, eben, sauber, frei von Abbröckelungen, scharfkantigen Teilen und nicht tragfähigen Belägen.

Notwendige Ausgleichsmörtel, Ausgleichsschichten oder Putzvoranstriche sind entsprechend den Herstellerangaben einzubauen.

Schadstellen, Risse oder Fehlstellen im Untergrund sind vor Abdichtung fachgerecht auszubessern.

Schnittstellen und Koordination
Die Ausführung der Abdichtung ist mit angrenzenden Gewerken (z. B. Mauerwerk, Beton, Estrich, Bodenbelagsarbeiten) zu koordinieren.

Detaillösungen sind vor Ort mit der Bauleitung abzustimmen, falls nicht eindeutig aus der Planung ersichtlich.

Dokumentation und Nachweise
Auf Anforderung sind Nachweise über verwendete Produkte (z. B. technische Datenblätter, Systemzulassungen, Herstelleranleitungen) sowie die dokumentierte Ausführung (z. B. Schweißnahtprüfungen, Prüfprotokolle) vorzulegen.

Hinweise / rechtlicher Kontext
Die Ausführung nach DIN 18195 ist nicht mehr Stand der Technik; für erdberührte Bauteile sind die Regelwerke der DIN 18533 maßgeblich.

Diese Leistungsbeschreibung ist mit den geltenden Vorschriften der Bauordnung, den anerkannten Regeln der Technik (insb. ATV/VOB, DIN-Normen, DIBt-Zulassungen) und den Systemvorgaben der Hersteller in Einklang zu bringen.

Hersteller und Typ: '................................'
vom Bieter einzutragen
Menge: 1100,000 m²

**07.4 Zulage Gerätehülsen abdichten,**
Zulage Gerätehülsen abdichten,

Zulage zu den zuvor beschriebenen Positionen für das Abdichten an Gerätehülsen mit rundem und quadratischem Querschnitt.
Verarbeitung nach Produktinformation des Herstellers und den anerkannten Regeln des Dachdeckerhandwerks.

Durchmesser:  bis ca. 250 mm
Menge: 32,000 Stk

**07.5 Horizontale Wand-Abdichtung (Sperrbahn) nach DIN 15833 - W1.1-E / W1.2-E**
Horizontale Wand-Abdichtung (Sperrbahn) nach DIN 18533 - W1.1-E / W1.2-E

Horizontale Abdichtung (Sperrbahn) im Mauerwerk gegen kapillar aufsteigende Feuchtigkeit im Sockel-/Wandbereich, als Bestandteil der Abdichtung erdberührter Bauteile gemäß VOB/C ATV DIN 18336 (Abdichtungsarbeiten) sowie DIN 18533 "Abdichtung von erdberührten Bauteilen", in der jeweils gültigen Fassung.

Wassereinwirkungsklasse:
- W1.1-E (Bodenfeuchte und nicht drückendes Wasser) bzw.
- W1.2-E (aufstauendes Sickerwasser), gemäß Planung /
  Abdichtungskonzept.

Leistungsumfang
Liefern und einbauen einer einlagigen bituminösen Sperrbahn als waagerechte Abdichtung im Mauerwerk zur Unterbindung kapillar aufsteigender Feuchtigkeit, einschließlich aller erforderlichen Nebenleistungen.

Material
- Bituminöse Sperrbahn G 200 DD (oder gleichwertig),
- geeignet als horizontale Abdichtung im Mauerwerk gemäß DIN
  18533,
- Systemverträglichkeit mit der vertikalen Abdichtung ist
  sicherzustellen.

Ausführung
- Verlegung lose im Mörtelbett auf tragfähigem, ebenem
  Untergrund,
- Stöße mit mind. 20 cm Überdeckung, dicht und faltenfrei,
- Ausbildung von Anschlüssen, Ecken und Wandenden gemäß DIN  18533 und den Systemvorgaben,
- sorgfältige Ausführung zur Sicherstellung einer durchgängigen
  Abdichtungsebene,
- Schutz der Abdichtung gegen Beschädigung bis zur
  Überdeckung durch das aufgehende Mauerwerk.

Wandstärke d = 24,0 cm

Hersteller und Typ: '................................'
vom Bieter einzutragen
Menge: 90,000 m

**07.6 Abdichtung, erdberührte Betonfertigteile im Außenbereich (DIN 18533 / VOB/C DIN 18336)**
Abdichtung, erdberührte Betonfertigteile im Außenbereich (DIN 18533 / VOB/C DIN 18336)

Abdichtung der Außenflächen erdberührter Betonfertigteile (Wand- und Anschlussbereiche) gegen Bodenfeuchte und nicht drückendes Wasser bzw. aufstauendes Sickerwasser gemäß VOB/C ATV DIN 18336 (Abdichtungsarbeiten) sowie DIN 18533 "Abdichtung von erdberührten Bauteilen", jeweils in gültiger Fassung.

Wassereinwirkungsklasse: W1.1-E / W1.2-E gemäß Planung.
Untergrund: Betonfertigteile, außen, erdberührt.

Leistungsumfang
Liefern und ausführen einer zweilagigen, rissüberbrückenden Abdichtung als Systemleistung, einschließlich aller erforderlichen Nebenleistungen, insbesondere Untergrundvorbereitung, Grundierung, Spachtelung, Detailausbildung an Ecken, Anschlüssen und Durchdringungen.

Ausführung / Arbeitsschritte
Untergrundvorbereitung
- Wandflächen von losen Bestandteilen, Zementschlämme, Staub,
  Schalölresten und Verunreinigungen reinigen.
- Untergrund muss tragfähig, ausreichend eben, frostfrei sowie frei  von haftmindernden Stoffen sein.
- Fehlstellen, Kiesnester und Ausbrüche sind fachgerecht zu
  schließen.

Grundierung
- Auftrag einer systemzugehörigen Grundierung als Haftvermittler
  gemäß Herstellervorgaben.

Spachtelung / Kratzspachtelung
- Im ersten Arbeitsgang eine systemzugehörige Spachtelung /
  Kratzspachtelung zur Poren- und Fehlstellenfüllung aufbringen.

Abdichtungsschicht (2-lagig)
- Nach ausreichender Abtrocknung bzw. gemäß Systemvorgaben
  (ggf. "nass in nass") eine zweite Abdichtungslage aufbringen.
- Die Abdichtung ist gleichmäßig, hohlraumfrei und ohne
  Fehlstellen auszuführen.

Spritzbewurf (nur bei Putzflächen / Haftbrücke)
- Spritzbewurf als Haftbrücke nur bei nachfolgendem Putzauftrag
  und nur auf erhärteter Abdichtungsschicht vollflächig aufbringen,  sofern systembedingt erforderlich.

Detailausbildung
- Senkrechte Ecken sowie der Übergangsbereich zwischen
  Fundament / Bodenplatte und aufgehendem Betonfertigteil sind
  durch Ausbildung einer Hohlkehle (Schenkellänge ca. 5 cm) mit
  systemzugehörigem Material zu verstärken.
- Durchdringungen (z. B. Rohrdurchführungen) sind gemäß DIN
  18533 und Systemvorgaben fachgerecht, dauerhaft dicht und
  nutförmig anzuschließen.

Schichtdicke / Qualitätsanforderung
- Mindest-Trockenschichtdicke der Abdichtung: = 5 mm (gesamt).
- Ausführung gemäß Herstellervorgaben; ggf. erforderliche
  Schichtdickenkontrolle ist einzukalkulieren.

Abdichtungshöhe
Aufbringen der Abdichtung von OK Fundament / OK Bodenplatte bis mindestens 50 cm über OK Gelände bzw. OK FFB (maßgebend ist die jeweils höhere Bezugshöhe), gemäß Planung.

Systemvorgaben / Fabrikat
Grundierung, Spachtelung, Abdichtung und Spritzbewurf müssen von einem Hersteller geliefert werden und als System aufeinander abgestimmt sein.
Die Verarbeitung hat gemäß den Anwendungsvorschriften des Herstellers sowie den anerkannten Regeln der Technik zu erfolgen.

Richtfabrikat (oder gleichwertig)

Grundierung:
EUROLAN TG 2 oder weber.prim 801, Fa. Weber, oder gleichwertig
Hersteller und Typ: '................................'
vom Bieter einzutragen

Abdichtung:
SUPERFLEX D 2, Fa. Weber, oder gleichwertig
Hersteller und Typ: '................................'
vom Bieter einzutragen

Spritzbewurf (falls erforderlich):
SUPERFLEX AS Fix, Fa. Weber, oder gleichwertig
Hersteller und Typ: '................................'
vom Bieter einzutragen
Menge: 94,500 m²

**07.7 Hohlkehle Wand-Fundament**
Hohlkehle Wand-Fundament

Wand-Sohlenanschluß, Innenecken und Fugen / Übergänge zu nichtmineralischen Bauteilen mit einem hochwertigen und einer rissüberbrückenden mineralischen Dichtungsschlämme (MDS), überarbeiten.

Gewähltes Produkt: Remmers MB 2K oder gleichwertig

Produkteigenschaften:
- Schnelle Durchtrocknung und Vernetzung
- Lösemittelfrei
- Hohe Haftzugfestigkeit
- Sehr gute Haftung auch auf nicht mineralischen Untergründen
  (z. B. Kunststoffe, Metalle, etc.)
- Früh belegbar (= 4h)
- UV-beständig
F- rost-Tausalzbeständig

Produktkenndaten:
- Rissüberbrückung > 3 mm
- Wasserdampfdiffusionswiderstand  = 1755
- Wasserundurchlässigkeit Geprüft bis 8 m Wassersäule
- Basis Polymerbindemittel, Zement, Additive, SpezialFüllstoffe
- Brandverhalten Klasse E (DIN EN 13501-1)

Gewähltes Produkt: Remmers Tape VF oder gleichwertig

Produkteigenschaften:
- Hochflexibel
- Hohes Dehn- und Rückstellvermögen
- Spezielle Vliesbeschichtung

Produktkenndaten:
- Temperaturbeständigkeit -20 °C bis +90 °C
- Dicke 0,65 mm
- sd-Wert 5 m
- Wasserundurchlässigkeit Ca. 3,0 bar
- Farbe: Blau

Hersteller und Typ: '................................'
vom Bieter einzutragen
Menge: 70,000 m

**07.8 Kratzspachtelung / Kontaktschicht mit 1K-FPD**
*** Bedarfsposition ohne GB
Kratzspachtelung / Kontaktschicht mit
1K-FPD

Herstellen einer Kontaktschicht und schließen von Poren und Fehlstellen < 5 mm durch Auftrag einer Kratzspachtelung aus einer
einkomponentigen, flexiblen, polymermodifizierten Dickbeschichtung (FPD).

Gewähltes Produkt:
- Remmers MB 1K rapid oder gleichwertig

Produkteigenschaften:
-Gebrauchsfertig
- Schnelle, vernetzt unterstützte Durchtrocknung
- Bei Bedarf extrem schnell aktivierbar für in Sekunden
- regenfeste Oberfläche
- Schnelle Verbundhaftung,
- auch auf nicht mineralischen Untergründen
- Sehr emissionsarm (GEV-EMICODE EC 1) Plus
- Hochflexibel, dehnfähig und rissüberbrückend
- Druckwasserdicht
- Überstreich- und überputzbar
- Schlämm-, streich-, spachtel- und spritzfähig
- Frost-Tausalzbeständig

Produktkenndaten:
- Basis Polymerbindemittel, Additive, Spezial-Füllstoffe
- Rissüberbrückung = 3 mm (bei = 3 mm
  Trockenschichtdicke)
- Schichtdicke 1,3 mm Nassschichtdicke
- ergibt ca. 1 mm Trockenschichtdicke
- Schlitzdruckprüfungen Erfüllt, auch ohne
  Verstärkungseinlage
- Durchtrocknungszeit Ca. 8 h bei 2,5 mm Stärke
  (20 °C/65 % rel. Feuchte)
- Belegreife Nach ca. 72 h nach Auftrag der letzten
  Schicht
- Konsistenz Pastös
- Dichte Ca. 1,05 kg/dm

Untergrund: Betonfertigteile

Hersteller und Typ: '................................'
vom Bieter einzutragen
Menge: 94,500 m²

**07.9 Abdichtung Spritzwasser am Wandsockel mit 1K-FPD (W4-E)**
*** Bedarfsposition ohne GB
Abdichtung Spritzwasser am Wandsockel
mit 1K-FPD (W4-E)

Abdichtung gemäß der Wassereinwirkungsklasse W4-E "Spritzwasser am Wandsockel" aus einer einkomponentigen, flexiblen, polymermodifizierten Dickbeschichtung (FPD) herstellen.

Mindesttrockenschichtdicke > 2 mm.

Gewähltes Produkt:
- Remmers MB 1K rapid oder gleichwertig

Produkteigenschaften:
- Gebrauchsfertig
- Schnelle, vernetzt unterstützte Durchtrocknung
- Bei Bedarf extrem schnell aktivierbar für in Sekunden
- regenfeste Oberfläche
- Schnelle Verbundhaftung,
  auch auf nicht mineralischen Untergründen
- Sehr emissionsarm (GEV-EMICODE EC 1) Plus
- Hochflexibel, dehnfähig und rissüberbrückend
- Druckwasserdicht
- Überstreich- und überputzbar
- Schlämm-, streich-, spachtel- und spritzfähig
- Frost-Tausalzbeständig

Produktkenndaten:
- Basis Polymerbindemittel, Additive, Spezial-Füllstoffe
- Rissüberbrückung = 3 mm (bei = 3 mm
  Trockenschichtdicke)
- Schichtdicke 1,3 mm Nassschichtdicke
  ergibt ca. 1 mm Trockenschichtdicke
- Schlitzdruckprüfungen Erfüllt, auch ohne
- Verstärkungseinlage
- Durchtrocknungszeit Ca. 8 h bei 2,5 mm Stärke
  (20 °C/65 % rel. Feuchte)
- Belegreife Nach ca. 72 h nach Auftrag der letzten
  Schicht
- Konsistenz Pastös
- Dichte Ca. 1,05 kg/dm¦

Hersteller und Typ: '................................'
vom Bieter einzutragen
Menge: 94,500 m²

**07.10 Abdichtung bei bodentiefen Elementen mit 1K-FPD bei W4-E**
*** Bedarfsposition ohne GB
Abdichtung bei bodentiefen Elementen mit
1K-FPD bei W4-E

Abdichtung von bodentiefen Tür- und Fensterelementen an die Sockelabdichtung bei Wassereinwirkungsklasse W4-E "Spritzwasser im Wandsockel" aus einer einkomponentigen, flexiblen, polymermodifizierten Dickbeschichtung (FPD), Remmers MB 1K rapid, herstellen.

Mindesttrockenschichtdicke > 2 mm.

Abdichtungshöhen und Anschlußbreiten sind objektbezogen durch den Planer festzulegen.
Im Allgemeinen:
Abdichtung an den bodentiefen Elementen bis UK Abtropfleiste, seitlich bis ca. 30 cm über OK Gelände aufbringen.
Abdichtungsbereite auf den seitlichen Fensterrahmen > 35 mm.

Gewähltes Produkt:
- Remmers MB 1K rapid oder gleichwertig

Produkteigenschaften:
- Gebrauchsfertig
- Schnelle, vernetzt unterstützte Durchtrocknung
- Bei Bedarf extrem schnell aktivierbar für in Sekunden
- regenfeste Oberfläche
- Schnelle Verbundhaftung, auch auf nicht
  mineralischen Untergründen
- Sehr emissionsarm (GEV-EMICODE EC 1) Plus
- Hochflexibel, dehnfähig und rissüberbrückend
- Druckwasserdicht
- Überstreich- und überputzbar
- Schlämm-, streich-, spachtel- und spritzfähig
- Frost-Tausalzbeständig

Produktkenndaten:
- Basis Polymerbindemittel, Additive, Spezial-Füllstoffe
- Rissüberbrückung = 3 mm (bei = 3 mm
  Trockenschichtdicke)
- Schichtdicke 1,3 mm Nassschichtdicke
  ergibt ca. 1 mm Trockenschichtdicke
- Schlitzdruckprüfungen Erfüllt, auch ohne
  Verstärkungseinlage
- Durchtrocknungszeit Ca. 8 h bei 2,5 mm Stärke
  (20 °C/65 % rel. Feuchte)
- Belegreife Nach ca. 72 h nach Auftrag der letzten
  Schicht
- Konsistenz Pastös
  Dichte Ca. 1,05 kg/dm¦

Hersteller und Typ: '................................'
vom Bieter einzutragen
Menge: 2,000 m²

*Hinweis: BAUTEIL B Funktionsgebäude*

**07.11 Rohfußboden reinigen**
Rohfußboden reinigen

Reinigen der Betonfußbodenflächen von groben Verschmut- zungen, Beton- und Mörtelresten und Staub sowie Beseitigen des angefallenen Schmutzes, inkl. Deponiegebühren.
Menge: 980,000 m²

**07.12 Voranstrich, kaltflüssig**
Voranstrich, kaltflüssig

Einmaliger Voranstrich auf kaltflüssiger Bitumenbasis, auf trockenem Untergrund, Betonfussboden, aufbringen, inkl. umlaufend ca. 10 cm hoher Aufkantung.
Verarbeitung nach Produktinformation des Herstellers und den anerkannten Regeln des Dachdeckerhandwerks.

Hersteller und Typ: '................................'
vom Bieter einzutragen
Menge: 1050,000 m²

**07.13 Abdichtung gegen aufstauendes Sickerwasser**
Abdichtung gegen aufstauendes Sickerwasser

Abdichtung gegen aufstauendes Sickerwasser, auszuführen als Feuchte- und wasserdrucklose Abdichtung gemäß den einschlägigen Bestimmungen der VOB/C - ATV DIN 18336 (Abdichtungsarbeiten) sowie den für erdberührte Bauwerke geltenden Normen der DIN 18533 "Abdichtung von Bauteilen gegen Wasser” in der jeweils gültigen Fassung, soweit im Leistungsverzeichnis oder in den Besonderen Vertragsbedingungen (BVB/BTV) nichts Abweichendes geregelt ist.

Leistungsumfang
Lieferung und fachgerechter Einbau einer Polymerbitumen-Schweißbahn in geeigneter Systemqualität für die Abdichtung gegen aufstauendes Sickerwasser.

Die Abdichtung ist wannenartig auszuführen mit einer ausreichenden Überdeckung in Breite und Höhe gemäß den statischen und bauphysikalischen Erfordernissen.

Material und System
Polymerbitumen-Schweißbahn geeigneter Systemtyp (z. B. PYE-G oder gleichwertig) mit nachgewiesener Eignung zur Abdichtung gegen aufstauendes Sickerwasser, Systemzulassung bzw. bauordnungsrechtliche Zulassung (z. B. ETA/abP), in der für diese Beanspruchung erforderlichen Stärke und Schichtaufbau.

Ausführung
Die Abdichtung ist gemäß den Herstellerinformationen, Systemanleitungen und den anerkannten Regeln des Bauhandwerks fachgerecht auszuführen.

Überlappung der Bahnen: mind. 10 % der Bahnbreite, heiß verschweißt oder durch geeignete Fügetechnik verbunden, entsprechend den Systemvorgaben des Herstellers.

Die Abdichtung ist wannenartig auszubilden, mindestens 25 cm über die Oberkante fertigen Sportbodens (OK Sportboden) bzw. Oberkante Fußboden (OK FFB) in die Wand hochzuführen und dort ordnungsgemäß mit den Wandabdichtungen zu verbinden.

Übergänge, Durchdringungen und Anschlüsse sind sachgerecht, dicht und dauerhaft auszubilden.

Untergrundvorbereitung
Vor Einbau der Abdichtung ist der Untergrund zu prüfen und allseitig vorzubereiten: tragfähig, eben, sauber, frei von Abbröckelungen, scharfkantigen Teilen und nicht tragfähigen Belägen.

Notwendige Ausgleichsmörtel, Ausgleichsschichten oder Putzvoranstriche sind entsprechend den Herstellerangaben einzubauen.

Schadstellen, Risse oder Fehlstellen im Untergrund sind vor Abdichtung fachgerecht auszubessern.

Schnittstellen und Koordination
Die Ausführung der Abdichtung ist mit angrenzenden Gewerken (z. B. Mauerwerk, Beton, Estrich, Bodenbelagsarbeiten) zu koordinieren.

Detaillösungen sind vor Ort mit der Bauleitung abzustimmen, falls nicht eindeutig aus der Planung ersichtlich.

Dokumentation und Nachweise
Auf Anforderung sind Nachweise über verwendete Produkte (z. B. technische Datenblätter, Systemzulassungen, Herstelleranleitungen) sowie die dokumentierte Ausführung (z. B. Schweißnahtprüfungen, Prüfprotokolle) vorzulegen.

Hinweise / rechtlicher Kontext
Die Ausführung nach DIN 18195 ist nicht mehr Stand der Technik; für erdberührte Bauteile sind die Regelwerke der DIN 18533 maßgeblich.

Diese Leistungsbeschreibung ist mit den geltenden Vorschriften der Bauordnung, den anerkannten Regeln der Technik (insb. ATV/VOB, DIN-Normen, DIBt-Zulassungen) und den Systemvorgaben der Hersteller in Einklang zu bringen.

Hersteller und Typ: '................................'
vom Bieter einzutragen
Menge: 1050,000 m²

**07.14 Zulage Abdichten von Rohrdurchführungen und Abläufen**
Zulage Abdichten von Rohrdurchführungen und Abläufen

Zulage zu den zuvor beschriebenen Positionen für das Abdichten an Sanitärein- und -abläufen sowie Rohrdurch- führungen im Betonfußboden.
Verarbeitung nach Produktinformation des Herstellers und den anerkannten Regeln des Dachdeckerhandwerks.
Durchmesser:  bis d = 150 mm
Menge: 25,000 Stk

**07.15 Horizontale Wand-Abdichtung (Sperrbahn) nach DIN 15833 - W1.1-E / W1.2-E**
Horizontale Wand-Abdichtung (Sperrbahn) nach DIN 18533 - W1.1-E / W1.2-E

Horizontale Abdichtung (Sperrbahn) im Mauerwerk gegen kapillar aufsteigende Feuchtigkeit im Sockel-/Wandbereich, als Bestandteil der Abdichtung erdberührter Bauteile gemäß VOB/C ATV DIN 18336 (Abdichtungsarbeiten) sowie DIN 18533 "Abdichtung von erdberührten Bauteilen", in der jeweils gültigen Fassung.

Wassereinwirkungsklasse:
- W1.1-E (Bodenfeuchte und nicht drückendes Wasser) bzw.
- W1.2-E (aufstauendes Sickerwasser), gemäß Planung /
  Abdichtungskonzept.

Leistungsumfang
Liefern und einbauen einer einlagigen bituminösen Sperrbahn als waagerechte Abdichtung im Mauerwerk zur Unterbindung kapillar aufsteigender Feuchtigkeit, einschließlich aller erforderlichen Nebenleistungen.

Material
- Bituminöse Sperrbahn G 200 DD (oder gleichwertig),
- geeignet als horizontale Abdichtung im Mauerwerk gemäß DIN
  18533,
- Systemverträglichkeit mit der vertikalen Abdichtung ist
  sicherzustellen.

Ausführung
- Verlegung lose im Mörtelbett auf tragfähigem, ebenem
  Untergrund,
- Stöße mit mind. 20 cm Überdeckung, dicht und faltenfrei,
- Ausbildung von Anschlüssen, Ecken und Wandenden gemäß DIN  18533 und den Systemvorgaben,
- sorgfältige Ausführung zur Sicherstellung einer durchgängigen
  Abdichtungsebene,
- Schutz der Abdichtung gegen Beschädigung bis zur
  Überdeckung durch das aufgehende Mauerwerk.

Wandstärke d = 24,0 cm

Hersteller und Typ: '................................'
vom Bieter einzutragen
Menge: 287,500 m

**07.16 Abdichtung, erdberührtes Mauerwerk im Außenbereich (DIN 18533 / VOB/C DIN 18336)**
Abdichtung, erdberührtes Mauerwerk im Außenbereich (DIN 18533 / VOB/C DIN 18336)

Abdichtung der Außenflächen erdberührtes Mauerwerk (Wand- und Anschlussbereiche) gegen Bodenfeuchte und nicht drückendes Wasser bzw. aufstauendes Sickerwasser gemäß VOB/C ATV DIN 18336 (Abdichtungsarbeiten) sowie DIN 18533 "Abdichtung von erdberührten Bauteilen", jeweils in gültiger Fassung.

Wassereinwirkungsklasse: W1.1-E / W1.2-E gemäß Planung.
Untergrund: Betonfertigteile, außen, erdberührt.

Leistungsumfang
Liefern und ausführen einer zweilagigen, rissüberbrückenden Abdichtung als Systemleistung, einschließlich aller erforderlichen Nebenleistungen, insbesondere Untergrundvorbereitung, Grundierung, Spachtelung, Detailausbildung an Ecken, Anschlüssen und Durchdringungen.

Ausführung / Arbeitsschritte
Untergrundvorbereitung
- Wandflächen von losen Bestandteilen, Zementschlämme, Staub,
  Schalölresten und Verunreinigungen reinigen.
- Untergrund muss tragfähig, ausreichend eben, frostfrei sowie frei  von haftmindernden Stoffen sein.
- Fehlstellen, Kiesnester und Ausbrüche sind fachgerecht zu
  schließen.

Grundierung
- Auftrag einer systemzugehörigen Grundierung als Haftvermittler
  gemäß Herstellervorgaben.

Spachtelung / Kratzspachtelung
- Im ersten Arbeitsgang eine systemzugehörige Spachtelung /
  Kratzspachtelung zur Poren- und Fehlstellenfüllung aufbringen.

Abdichtungsschicht (2-lagig)
- Nach ausreichender Abtrocknung bzw. gemäß Systemvorgaben
  (ggf. "nass in nass") eine zweite Abdichtungslage aufbringen.
- Die Abdichtung ist gleichmäßig, hohlraumfrei und ohne
  Fehlstellen auszuführen.

Spritzbewurf (nur bei Putzflächen / Haftbrücke)
- Spritzbewurf als Haftbrücke nur bei nachfolgendem Putzauftrag
  und nur auf erhärteter Abdichtungsschicht vollflächig aufbringen,  sofern systembedingt erforderlich.

Detailausbildung
- Senkrechte Ecken sowie der Übergangsbereich zwischen
  Fundament / Bodenplatte und aufgehendem Betonfertigteil sind
  durch Ausbildung einer Hohlkehle (Schenkellänge ca. 5 cm) mit
  systemzugehörigem Material zu verstärken.
- Durchdringungen (z. B. Rohrdurchführungen) sind gemäß DIN
  18533 und Systemvorgaben fachgerecht, dauerhaft dicht und
  nutförmig anzuschließen.

Schichtdicke / Qualitätsanforderung
- Mindest-Trockenschichtdicke der Abdichtung: = 5 mm (gesamt).
- Ausführung gemäß Herstellervorgaben; ggf. erforderliche
  Schichtdickenkontrolle ist einzukalkulieren.

Abdichtungshöhe
Aufbringen der Abdichtung von OK Fundament / OK Bodenplatte bis mindestens 50 cm über OK Gelände bzw. OK FFB (maßgebend ist die jeweils höhere Bezugshöhe), gemäß Planung.

Systemvorgaben / Fabrikat
Grundierung, Spachtelung, Abdichtung und Spritzbewurf müssen von einem Hersteller geliefert werden und als System aufeinander abgestimmt sein.
Die Verarbeitung hat gemäß den Anwendungsvorschriften des Herstellers sowie den anerkannten Regeln der Technik zu erfolgen.

Richtfabrikat (oder gleichwertig)

Grundierung:
EUROLAN TG 2 oder weber.prim 801, Fa. Weber, oder gleichwertig
Hersteller und Typ: '................................'
vom Bieter einzutragen

Abdichtung:
SUPERFLEX D 2, Fa. Weber, oder gleichwertig
Hersteller und Typ: '................................'
vom Bieter einzutragen

Spritzbewurf (falls erforderlich):
SUPERFLEX AS Fix, Fa. Weber, oder gleichwertig
Hersteller und Typ: '................................'
vom Bieter einzutragen
Menge: 162,000 m²

**07.17 Hohlkehle Wand-Fundament**
Hohlkehle Wand-Fundament

Wand-Sohlenanschluß, Innenecken und Fugen / Übergänge zu nichtmineralischen Bauteilen mit einem hochwertigen und einer rissüberbrückenden mineralischen Dichtungsschlämme (MDS), überarbeiten.

Gewähltes Produkt: Remmers MB 2K oder gleichwertig

Produkteigenschaften:
- Schnelle Durchtrocknung und Vernetzung
- Lösemittelfrei
- Hohe Haftzugfestigkeit
- Sehr gute Haftung auch auf nicht mineralischen Untergründen
  (z. B. Kunststoffe, Metalle, etc.)
- Früh belegbar (= 4h)
- UV-beständig
F- rost-Tausalzbeständig

Produktkenndaten:
- Rissüberbrückung > 3 mm
- Wasserdampfdiffusionswiderstand  = 1755
- Wasserundurchlässigkeit Geprüft bis 8 m Wassersäule
- Basis Polymerbindemittel, Zement, Additive, SpezialFüllstoffe
- Brandverhalten Klasse E (DIN EN 13501-1)

Gewähltes Produkt: Remmers Tape VF oder gleichwertig

Produkteigenschaften:
- Hochflexibel
- Hohes Dehn- und Rückstellvermögen
- Spezielle Vliesbeschichtung

Produktkenndaten:
- Temperaturbeständigkeit -20 °C bis +90 °C
- Dicke 0,65 mm
- sd-Wert 5 m
- Wasserundurchlässigkeit Ca. 3,0 bar
- Farbe: Blau

Hersteller und Typ: '................................'
vom Bieter einzutragen
Menge: 120,000 m

**07.18 Kratzspachtelung / Kontaktschicht mit 1K-FPD**
*** Bedarfsposition ohne GB
Kratzspachtelung / Kontaktschicht mit
1K-FPD

Herstellen einer Kontaktschicht und schließen von Poren und Fehlstellen < 5 mm durch Auftrag einer Kratzspachtelung aus einer
einkomponentigen, flexiblen, polymermodifizierten Dickbeschichtung (FPD).

Gewähltes Produkt:
- Remmers MB 1K rapid oder gleichwertig

Produkteigenschaften:
-Gebrauchsfertig
- Schnelle, vernetzt unterstützte Durchtrocknung
- Bei Bedarf extrem schnell aktivierbar für in Sekunden
- regenfeste Oberfläche
- Schnelle Verbundhaftung,
- auch auf nicht mineralischen Untergründen
- Sehr emissionsarm (GEV-EMICODE EC 1) Plus
- Hochflexibel, dehnfähig und rissüberbrückend
- Druckwasserdicht
- Überstreich- und überputzbar
- Schlämm-, streich-, spachtel- und spritzfähig
- Frost-Tausalzbeständig

Produktkenndaten:
- Basis Polymerbindemittel, Additive, Spezial-Füllstoffe
- Rissüberbrückung = 3 mm (bei = 3 mm
  Trockenschichtdicke)
- Schichtdicke 1,3 mm Nassschichtdicke
- ergibt ca. 1 mm Trockenschichtdicke
- Schlitzdruckprüfungen Erfüllt, auch ohne
  Verstärkungseinlage
- Durchtrocknungszeit Ca. 8 h bei 2,5 mm Stärke
  (20 °C/65 % rel. Feuchte)
- Belegreife Nach ca. 72 h nach Auftrag der letzten
  Schicht
- Konsistenz Pastös
- Dichte Ca. 1,05 kg/dm

Untergrund: KS-Mauerwerk

Hersteller und Typ: '................................'
vom Bieter einzutragen
Menge: 162,000 m²

**07.19 Abdichtung Spritzwasser am Wandsockel mit 1K-FPD (W4-E)**
*** Bedarfsposition ohne GB
Abdichtung Spritzwasser am Wandsockel
mit 1K-FPD (W4-E)

Abdichtung gemäß der Wassereinwirkungsklasse W4-E "Spritzwasser am Wandsockel" aus einer einkomponentigen, flexiblen, polymermodifizierten Dickbeschichtung (FPD) herstellen.

Mindesttrockenschichtdicke > 2 mm.

Gewähltes Produkt:
- Remmers MB 1K rapid oder gleichwertig

Produkteigenschaften:
- Gebrauchsfertig
- Schnelle, vernetzt unterstützte Durchtrocknung
- Bei Bedarf extrem schnell aktivierbar für in Sekunden
- regenfeste Oberfläche
- Schnelle Verbundhaftung,
  auch auf nicht mineralischen Untergründen
- Sehr emissionsarm (GEV-EMICODE EC 1) Plus
- Hochflexibel, dehnfähig und rissüberbrückend
- Druckwasserdicht
- Überstreich- und überputzbar
- Schlämm-, streich-, spachtel- und spritzfähig
- Frost-Tausalzbeständig

Produktkenndaten:
- Basis Polymerbindemittel, Additive, Spezial-Füllstoffe
- Rissüberbrückung = 3 mm (bei = 3 mm
  Trockenschichtdicke)
- Schichtdicke 1,3 mm Nassschichtdicke
  ergibt ca. 1 mm Trockenschichtdicke
- Schlitzdruckprüfungen Erfüllt, auch ohne
- Verstärkungseinlage
- Durchtrocknungszeit Ca. 8 h bei 2,5 mm Stärke
  (20 °C/65 % rel. Feuchte)
- Belegreife Nach ca. 72 h nach Auftrag der letzten
  Schicht
- Konsistenz Pastös
- Dichte Ca. 1,05 kg/dm¦

Hersteller und Typ: '................................'
vom Bieter einzutragen
Menge: 162,000 m²

**07.20 Abdichtung bei bodentiefen Elementen mit 1K-FPD bei W4-E**
*** Bedarfsposition ohne GB
Abdichtung bei bodentiefen Elementen mit
1K-FPD bei W4-E

Abdichtung von bodentiefen Tür- und Fensterelementen an die Sockelabdichtung bei Wassereinwirkungsklasse W4-E "Spritzwasser im Wandsockel" aus einer einkomponentigen, flexiblen, polymermodifizierten Dickbeschichtung (FPD), Remmers MB 1K rapid, herstellen.

Mindesttrockenschichtdicke > 2 mm.

Abdichtungshöhen und Anschlußbreiten sind objektbezogen durch den Planer festzulegen.
Im Allgemeinen:
Abdichtung an den bodentiefen Elementen bis UK Abtropfleiste, seitlich bis ca. 30 cm über OK Gelände aufbringen.
Abdichtungsbereite auf den seitlichen Fensterrahmen > 35 mm.

Gewähltes Produkt:
- Remmers MB 1K rapid oder gleichwertig

Produkteigenschaften:
- Gebrauchsfertig
- Schnelle, vernetzt unterstützte Durchtrocknung
- Bei Bedarf extrem schnell aktivierbar für in Sekunden
- regenfeste Oberfläche
- Schnelle Verbundhaftung, auch auf nicht
  mineralischen Untergründen
- Sehr emissionsarm (GEV-EMICODE EC 1) Plus
- Hochflexibel, dehnfähig und rissüberbrückend
- Druckwasserdicht
- Überstreich- und überputzbar
- Schlämm-, streich-, spachtel- und spritzfähig
- Frost-Tausalzbeständig

Produktkenndaten:
- Basis Polymerbindemittel, Additive, Spezial-Füllstoffe
- Rissüberbrückung = 3 mm (bei = 3 mm
  Trockenschichtdicke)
- Schichtdicke 1,3 mm Nassschichtdicke
  ergibt ca. 1 mm Trockenschichtdicke
- Schlitzdruckprüfungen Erfüllt, auch ohne
  Verstärkungseinlage
- Durchtrocknungszeit Ca. 8 h bei 2,5 mm Stärke
  (20 °C/65 % rel. Feuchte)
- Belegreife Nach ca. 72 h nach Auftrag der letzten
  Schicht
- Konsistenz Pastös
  Dichte Ca. 1,05 kg/dm¦

Hersteller und Typ: '................................'
vom Bieter einzutragen
Menge: 2,000 m²

### Titel 08 Putzarbeiten

*Hinweis: PUTZARBEITEN - Titelvorbemerkungen*
PUTZARBEITEN - Titelvorbemerkungen

BESONDERE HINWEISE

Für die Putz- und Stuckarbeiten gelten die Bestimmungen der VOB, insbesondere VOB Teil C - ATV DIN 18350 (Putz- und Stuckarbeiten) sowie die einschlägigen Regelwerke in der jeweils gültigen Fassung, soweit im Leistungsverzeichnis oder in den Besonderen Vertragsbedingungen (BVB/BTV) nichts Abweichendes geregelt ist.

Untergrundprüfung / Ausführungsbedingungen
Vor Beginn der Putzarbeiten hat der Auftragnehmer den Putzuntergrund auf seine Eignung zu prüfen (z. B. Tragfähigkeit, Ebenheit, Sauberkeit, Feuchte, Saugverhalten). Festgestellte Mängel oder Abweichungen sind der Bauleitung unverzüglich anzuzeigen. Die Ausführung darf erst nach Klärung bzw. Freigabe erfolgen.

Schutz angrenzender Bauteile
Fenster, Türen, Zargen, Verglasungen, Sichtbetonflächen, Einbauteile sowie angrenzende Bauteile sind durch geeignete Maßnahmen sorgfältig gegen Verschmutzung und Beschädigung zu schützen.
Befestigungsmittel, die Oberflächen beschädigen (z. B. Klammern, Reißzwecken o. ä.), sind unzulässig.

Ausführung / Ebenheit / Maßhaltigkeit
Innenputzflächen an Wänden und Decken sind fachgerecht sowie lot-, flucht- und ebenengerecht herzustellen.
Türöffnungen, Zargenbereiche und Anschlussdetails sind mit geeigneten Hilfsmitteln (z. B. Lehren) auszuführen.

Die Anforderungen an Ebenheit und Maßtoleranzen richten sich nach den einschlägigen technischen Regelwerken, insbesondere DIN 18202 (Toleranzen im Hochbau), sofern in der Leistungsbeschreibung nichts Abweichendes geregelt ist.

Einbauteile / Kennzeichnung
Einbauteile (z. B. Elektro-Dosen, Schalterprogramme, Installationsauslässe, Revisionsöffnungen) sind vor Ausführung eindeutig zu kennzeichnen bzw. in Abstimmung mit der Bauleitung kennzeichnen zu lassen, um das Überputzen zu vermeiden.

Reinigung
Einbauteile und Oberflächen, die durch Mörtel oder Putzmaterial verschmutzt werden, sind umgehend zu reinigen.

Schließen von Schlitzen / Aussparungen
Das Schließen von Leitungsschlitzen, kleineren Aussparungen und Fehlstellen im Rahmen der Putzarbeiten ist mit den Einheitspreisen abgegolten, sofern es nicht als gesonderte Leistung ausgeschrieben ist.

Übergabe / Sauberkeit
Bei Abnahme sind die bearbeiteten Räume bzw. Flächen besenrein zu übergeben.

Fensterbänke / Anschlussdetails
Fensterbänke sind so einzuputzen, dass temperaturbedingte Längenänderungen schadlos aufgenommen werden können. Anschlüsse sind gemäß Detailplanung und den anerkannten Regeln der Technik auszuführen.

Putzprofile / Kantenschutz
An Öffnungen, Außenecken, vorspringenden Kanten sowie sonstigen gefährdeten Bereichen sind geeignete Putzprofile (z. B. Eckschutzschienen, Abschlussprofile) einzubauen.
Die Vergütung erfolgt gemäß den jeweiligen Positionen im Leistungsverzeichnis.

Rissgefährdete Bereiche / Abstimmung
Bereiche mit erkennbaren Rissen im Untergrund oder Bereiche mit zu erwartender Rissbildung sind vor Ausführung gemeinsam mit der Bauleitung zu bewerten. Erforderliche Maßnahmen zur Rissminimierung (z. B. Gewebeeinlagen, Entkopplungsmaßnahmen) sind vor Ausführung abzustimmen. Eine gesonderte Vergütung erfolgt nur, sofern entsprechende Leistungen ausgeschrieben oder vereinbart sind.

Anschluss Wand/Decke
Der Anschluss Wandputz an Decke ist gemäß Planung und den anerkannten Regeln der Technik auszuführen.
Sofern vorgesehen, ist ein Trennschnitt / Kellenschnitt herzustellen (z. B. als Bewegungsfuge), mit einer Mindestbreite von ca. 3 mm, sofern nicht anders gefordert.

Anforderungen in Verkehrs- und Stoßzonen (Sporthalle)
Für die Ausführung der Putzarbeiten in einer Sporthalle sind in besonders beanspruchten Bereichen (z. B. Verkehrsflächen, Flure, Eingangsbereiche, Treppenhäuser, Bereiche an Türen und Durchgängen, Technikräume) erhöhte Anforderungen an die mechanische Widerstandsfähigkeit zu berücksichtigen.

In diesen Bereichen sind Putzsysteme bzw. Ausführungen mit erhöhter Stoß- und Schlagfestigkeit vorzusehen. Die erforderlichen Maßnahmen sind systemgerecht nach den anerkannten Regeln der Technik auszuführen und können je nach Untergrund und Beanspruchung insbesondere umfassen:

- Verwendung von Putzen mit erhöhter Festigkeit,
- vollflächige Armierung (z. B. Armierungsgewebe) im Putzsystem,
- zusätzliche Armierungslagen in besonders gefährdeten
  Bereichen,
- Kantenschutzprofile (z. B. Eckschutzschienen) an allen
  exponierten Kanten, Öffnungen und Durchgängen,
- systemkonforme Ausbildung der Anschluss- und Detailbereiche.

Maßgebend sind die Planunterlagen, die Leistungsbeschreibung sowie die Herstellervorgaben des jeweils eingesetzten Systems.
Sofern im Bereich der Verkehrsflächen zusätzliche bauseitige Schutzsysteme vorgesehen sind (z. B. Prallschutz, Wandbekleidungen, Anfahrschutz), ist die Putzleistung entsprechend koordinierend auszuführen.

Oberflächenqualität - Q3
Für sichtbar verbleibende Wand- und Deckenflächen, die mit Anstrichen bzw. Beschichtungen mit erhöhten optischen Anforderungen versehen werden, ist eine Oberflächenqualität Q3 herzustellen.

Die Qualitätsstufe Q3 umfasst insbesondere:
- eine optisch gleichmäßige, geschlossene Oberfläche,
- erhöhte Anforderungen an Ebenheit, Porenfreiheit und Struktur,
- Spachtel- und Nachbearbeitungsleistungen zur Erreichung einer
  hochwertigen Endoberfläche,
- Herstellung als geeigneter Untergrund für nachfolgende
  Beschichtungen.

Die Beurteilung der Oberflächenqualität erfolgt nach den einschlägigen Merkblättern und Regelwerken (u. a. Merkblatt "Beurteilung von Putz- und Spachteloberflächen" sowie BFS-Merkblätter) unter üblichen Nutzungs- und Betrachtungsbedingungen.

2. ABRECHNUNGS-HINWEISE

Sofern das Leistungsverzeichnis keine gesonderten Abrechnungsvereinbarungen vorsieht, gelten die Abrechnungseinheiten und Abrechnungsgrundsätze gemäß VOB/C, insbesondere ATV DIN 18350 (Putz- und Stuckarbeiten), in der jeweils gültigen Fassung.

*Hinweis: BAUTEIL A Turnhalle Innenputz*

**08.1 Putzgrundvorbereitung, Innenputzflächen (Stahlbeton-Fertigteile)**
Putzgrundvorbereitung, Innenputzflächen (Stahlbeton-Fertigteile)

Putzgrundvorbereitung für Innenputzflächen an Wandflächen aus Stahlbeton-Fertigteilen (Turnhalle) gemäß VOB/C DIN 18350, einschließlich aller erforderlichen Nebenleistungen.

Vorbereiten der Innenwandflächen aus Stahlbeton-Fertigteilen als Untergrund für nachfolgende Innenputzarbeiten, bestehend aus:
- Reinigen der Wandflächen (entfernen von Staub, Schalölresten,
  losen Bestandteilen und sonstigen haftungsmindernden
  Verunreinigungen),
- Aufbringen einer systemkonformen Grundierung / Haftgrund
  (Tiefgrund bzw. Haftbrücke), geeignet für stark bzw.
  unterschiedlich saugende Untergründe, gemäß
  Herstellervorgaben,
- Ausfüllen von Fugen und Fehlstellen im Bereich von
  Fertigteilstößen, insbesondere im Bereich von
  Seilschlaufenverbindungen, mit geeignetem thixotropem
  Fugenmörtel,
- Ausfüllen / Unterstopfen von Lagerfugen und Hohlstellen mit
  geeignetem Unterstopfmörtel (z. B. EuroGrout Universalfüller
  oder gleichwertig),
- Herstellen eines gleichmäßig geeigneten, haftfähigen und
  putzfähigen Untergrundes für den Innenputz.

Untergrundprüfung / Bedenkenanmeldung
Der Auftragnehmer hat vor Ausführung der Leistungen den Untergrund gemäß DIN 18350 auf Eignung zu prüfen (u. a. Festigkeit, Ebenheit, Sauberkeit, Saugverhalten, Haftfähigkeit).
Festgestellte Mängel, Abweichungen oder ungeeignete Untergründe sind der Bauleitung / dem Auftraggeber unverzüglich schriftlich anzuzeigen (Bedenkenanmeldung).
Die Ausführung darf erst nach Klärung bzw. Freigabe erfolgen.

Ebenheit / Toleranzen
Die Ausführung hat unter Beachtung der Ebenheits- und Maßtoleranzen gemäß DIN 18202 zu erfolgen.
Erforderliche Ausgleichsmaßnahmen, soweit nicht gesondert ausgeschrieben, sind in die Einheitspreise einzukalkulieren.

Die Vorbereitung und Grundierung des Untergrundes ist entsprechend den Vorgaben des angebotenen Systemherstellers sowie nach den anerkannten Regeln der Technik auszuführen.

Arbeitshöhe: bis ca. 10,50 m über OK-Rohfußboden

Einbauort: Turnhalle

Abrechnung: nach Fläche (m²)
Menge: 650,000 m²

**08.2 Kalk-Zement-Putz, 2-lagig, Innenwände**
Kalk-Zement-Putz, 2-lagig, Innenwände

Kalk-Zement-Putz, 2-lagig, als glatter Reibeputz an Wänden im Innenbereich, im Bereich von Anstrichsflächen, einschl. aller erforderlichen Anschlüsse (Anschlußbereich Decke/Wand Kellenschnitt):

-  1. Lage: Kalkzementputz MG P II, abgezogen
-  2. Lage: Kalkputz MG P I

Putzgrund:  Stahlbeton-Fertigteile
Oberfläche:  Oberfläche Qualitätsstufe Q3  entsprechend DIN 18550
Oberflächenqualität:  geeignet für Anstrichsystem
Putzdicke:  Entsprechend dem zugelassenen  System des angebotenen Herstellers,  jedoch mind. 10 mm
  Arbeitshöhe: ca. 10,50 m über OKRF,

Einbauort Raum-Nr.: Turnhalle

Angebotenes Putzsystem:
Menge: 650,000 m²

**08.3 Wandnischen für Feuerlöscher, Kalk-Zement-Putz**
Wandnischen für Feuerlöscher, Kalk-Zement-Putz

Wandnische für Feuerlöscher mit 1-lagigem Wandputz,
P II a, Abmessung der Nische B x H x T: ca. 38,5 x 76 x 25 cm, Oberfläche glatt verrieben, versehen, inkl. der Leibungen

Arbeitshöhe:  bis 2,00 m über OKRF
Menge: 2,000 Stk

**08.4 Wandnische für Handbedienfeld, Kalk-Zement-Putz**
Wandnische für Handbedienfeld, Kalk-Zement-Putz

Wandnische für Handbalbedienfeld mit 1-lagigem Wandputz,
P II a, Abmessung der Nische B x H x T: ca. 38,5 x 76 x 25 cm, Oberfläche glatt verrieben, versehen, inkl. der Leibungen

Abmessung der Nische B x H x T = ca. 900 x 1000 x 120 cm
UK = 0,90 m ü. OKFFB
Menge: 2,000 Stk

**08.5 Wanddurchbruch, KS-Mauerwerk, Größe: ca. 100 x 25 cm**
Wanddurchbruch, KS-Mauerwerk, Größe ca. 100 x 25 cm

Wanddurchbruch in KS-Mauerwerk schließen.

Wandstärke:  bis 25,0 cm
Querschnitt B x H:  ca. 100 cm x 25 cm
Menge: 1,000 Stk

**08.6 Wanddurchbruch, KS-Mauerwerk, Größe: ca. 20 x 20 cm**
Wanddurchbruch, KS-Mauerwerk, Größe ca. 20 x 20 cm

Wanddurchbruch in KS-Mauerwerk schließen.

Wandstärke:  bis 25,0 cm
Querschnitt B x H:  ca. 25 cm x 25 cm
Menge: 2,000 Stk

**08.7 Leibungen von Wandnischen für Sportgeräte,**
*** Bedarfsposition ohne GB
Leibungen von Wandnischen für Sportgeräte, Kalk-Zement-Putz

Einputzen der Leibungen aller Wandnischen für Sprossenwände und Kletterstangen, zur Aufnahme der Prallwandverkleidung

Leibungstiefe:  bis ca. 25 cm
Arbeitshöhe:  bis ca. 2,75 m bzw. 5,70 m
  über OKRF
Menge: 43,000 m

**08.8 Kantenprofil, verzinkt, Innenputz**
Kantenprofil, verzinkt, Innenbereich

verzinkte Kantenschutzleisten für Innenputz in verschiedenen Längen an Kanten, Ecken und Fensterleibungen im Innenbereich, inkl. Befestigungsmittel.

Putzdicke:  bis 15 mm
Arbeitshöhe:  bis ca. 8,25 m über OKRF
Menge: 90,000 m

**08.9 Putzabschlussprofil, verzinkt, Innenbereich**
Putzabschlussprofil, verzinkt, Innenbereich

Putzabschlussprofil aus verzinktem Stahlblech zur Begrenzung von Bauteilen verschiedener Baustoffe, z. B. an Stahlbeton- stützen, inkl. Befestigungsmittel.

Putzdicke:  ca. 15 mm
Arbeitshöhe:  bis ca. 9,50 m über OKRF
Menge: 75,000 m

**08.10 Schließen und Anarbeiten von Durchbrüchen,**
Schließen und Anarbeiten von Durchbrüchen, Haustechnik

Wanddurchbrüche und Aussparungen der Haustechnik,
nach erfolgter Installation der Rohrleitungen bzw. Einbauteile,
je nach Erfordernis wandtypisch verschließen, verputzen, einputzen.
Die Übergänge sind zu filzen. Gegebenenfalls erforderlich werdende Überdeckungen mit Streckmetall, Putzdraht- bzw. Armierungsgewebe sind einzukalkulieren.
Absprache vor Ort erforderlich.

Wanddurchbruch Heizung anarbeiten:  1 Stück
Abmessung B x H x T von ca.  100 x 25 x 24 cm

Durchbruch Elektro schließen:  2 Stück
Abmessung B x H von ca. 20 x 20 cm
Menge: 3,000 Stk

**08.11 Schlitze schließen, Mauerwerk, B x T = 12 x 4 cm**
Schlitze schließen, Mauerwerk, B x T = 12 x 4 cm

Senkrechte und waagerechte Schlitze für Heizung und Sanitär im Mauerwerk schließen.

Schlitzquerschnitt B x T:  ca. 12 x 4 cm

Absprache vor Ort erforderlich.
Menge: 15,000 m

**08.12 Schlitze schließen, Elektro, Schlitzbreite bis 5 cm**
Schlitze schließen, Elektro, Schlitzbreite bis 5 cm

Mauerschlitze für Elektroleitungen im Poroton-Mauerwerk schließen und verputzen, einschl. sauberen Anschluss an vorhandenes Mauerwerk und Putz

Schlitzbreite:  bis 5 cm

Absprache vor Ort erforderlich.
Menge: 30,000 m

*Hinweis: BAUTEIL B Funktionsgebäude Innenputz*

**08.13 Putzgrundvorbereitung, Innenputzflächen (KS-Mauerwerk)**
Putzgrundvorbereitung, Innenputzflächen (KS-Mauerwerk)

Putzgrundvorbereitung für Innenputz auf Innenwandflächen aus Kalksandstein-Mauerwerk (KS)
gemäß VOB/C DIN 18350, einschließlich aller erforderlichen Nebenleistungen.

Vorbereiten der Innenwandflächen aus Kalksandsteinmauerwerk als Untergrund für nachfolgende Innenputzarbeiten, bestehend aus:
- Reinigen der Wandflächen (Entfernen von Staub, losen
  Bestandteilen, Mörtelresten und haftungsmindernden
  Verunreinigungen),
- Aufbringen einer systemkonformen Grundierung / Tiefgrund zur
  Regulierung des Saugverhaltens, geeignet für stark bzw.
  unterschiedlich saugende mineralische Untergründe,
- Herstellung eines gleichmäßig saugenden, haftfähigen und
  putzfähigen Untergrundes.

Die Ausführung der Untergrundvorbereitung sowie die Grundierung hat gemäß den Vorgaben des angebotenen Systemherstellers und nach den anerkannten Regeln der Technik zu erfolgen.

Untergrundprüfung / Bedenkenanmeldung
Der Auftragnehmer hat vor Ausführung der Leistungen den Untergrund gemäß DIN 18350 auf Eignung zu prüfen (u. a. Festigkeit, Ebenheit, Sauberkeit, Saugverhalten).
Festgestellte Mängel oder Abweichungen sind der Bauleitung / dem Auftraggeber unverzüglich schriftlich anzuzeigen (Bedenkenanmeldung).

Arbeitshöhe: bis ca. 3,75 m über OK-RF

Einbauort Raum-Nr.: Alle Räume
Menge: 1750,000 m²

**08.14 Kalk-Zement-Putz, 2-lagig, Innenwände**
Kalk-Zement-Putz, 2-lagig, Innenwände

Kalk-Zement-Putz, 2-lagig, als glatter Reibeputz an Wänden im Innenbereich, im Bereich von Anstrichsflächen, einschl. aller erforderlichen Anschlüsse (Anschlußbereich Decke/Wand Kellenschnitt):

-  1. Lage: Kalkzementputz MG P II, abgezogen
-  2. Lage: Kalkputz MG P I

Putzgrund:  KS-Mauerwerk / Fertigteile
Oberfläche:  Oberfläche Qualitätsstufe Q3  entsprechend DIN 18550
Oberflächenqualität:  geeignet für Anstrichsystem
Putzdicke:  Entsprechend dem zugelassenen  System des angebotenen Herstellers,  jedoch mind. 10 mm Arbeitshöhe:  bis ca. 3,75 m über OKRF,

Einbauort Raum-Nr.: Funktionsgebäude

Angebotenes Putzsystem:
Menge: 1750,000 m²

**08.15 Leibungen, Zulage**
Leibungen, Zulage

Zulage zu dem beschriebenen Gips-Putz für das Herstellen von Leibungen von Fenster- und Türflächen

Leibungstiefe:  bis 150 mm
Menge: 55,000 m

**08.16 Leibungen, Zulage**
Leibungen, Zulage

Zulage zu dem beschriebenen Kalk-Zement-Putz für das
Herstellen von Leibungen von Fenster- und Türflächen.

Leibungstiefe:  bis 150 mm
Menge: 35,000 m

**08.17 Leibungen, Zulage**
Leibungen, Zulage

Zulage zu dem beschriebenen Fliesenputz für das Herstellen von Leibungen von Fenster- und Türflächen.

Leibungstiefe:  bis 150 mm
Menge: 35,000 m

**08.18 Kantenprofil, verzinkt, Innenputz**
Kantenprofil, verzinkt, Innenbereich

verzinkte Kantenschutzleisten für Innenputz in
verschiedenen Längen an Kanten, Ecken und Fensterleibungen im Innenbereich, inkl. Befestigungsmittel.

Putzdicke:  bis 15 mm
Arbeitshöhe:  bis ca. 3,75 m über OKRF
Menge: 152,000 m

**08.19 Kantenprofil, Edelstahl, Feuchträume, Innenbereich**
Kantenprofil, Edelstahl, Feuchträume, Innenbereich

Kantenschutzleisten wie zuvor beschrieben,
jedoch: aus Edelstahl, in Feuchträumen vorgesehen.
Einsatzort: Feuchträume außerhalb des Fliesenbereiches
Menge: 58,000 m

**08.20 Putzabschlussprofil, verzinkt, Innenbereich**
Putzabschlussprofil, verzinkt, Innenbereich

Putzabschlussprofil aus verzinktem Stahlblech zur Begrenzung von Bauteilen verschiedener Baustoffe, z. B. an Stahlbetonstützen, inkl. Befestigungsmittel.

Putzdicke:  ca. 15 mm
Arbeitshöhe:  bis ca. 3,75 m über OKRF
Menge: 102,000 m

**08.21 Putzanschlussleisten, kunststoffbeschichtet,**
Putzanschlussleisten, kunststoffbeschichtet,
Innenbereich

Putzanschlussleisten aus verzinktem Stahlblech  kunststoffbeschichtet, im Tür- bzw. Fensterbereich zur Herstellung einer Schattenfuge.

Putzdicke:  ca. 15 mm
Farbe:  weiß
Arbeitshöhe:  bis ca. 3,60 m über OKRF
Menge: 188,000 m

**08.22 Putzanschlussleisten, Edelstahl, Feuchträume**
Putzanschlussleisten, Edelstahl, Feuchträume
Innenbereich

Putzanschlussleisten aus Edelstahl  kunststoffbeschichtet,
im Tür- bzw. Fensterbereich zur Herstellung einer Schattenfuge

Putzdicke:  ca. 15 mm
Farbe:  weiß
Arbeitshöhe:  bis ca. 3,60 m über OKRF
Menge: 51,000 m

**08.23 Einbaukasten anarbeiten, Elektro,Größe: ca. 60 x 40 x 13 cm**
Einbaukasten anarbeiten, Elektro
Größe ca. 60 x 40 x 13 cm

Einbaukasten für Elektro anarbeiten.
Abmessung B x H x T:  ca. 60 cm x 40 cm x 13 cm
Menge: 2,000 Stk

**08.24 Einbaukasten anarbeiten, Elektro,Größe: ca. 25 x 25 x 13 cm**
Einbaukasten anarbeiten, Elektro
Größe ca. 25 x 25 x 13 cm

Einbaukasten für Elektro anarbeiten.
Abmessung B x H x T :  ca. 25 cm x 25 cm x 13 cm
Menge: 4,000 Stk

**08.25 Heizkreisverteilerkasten anarbeiten**
Heizkreisverteilerkasten anarbeiten
Größe ca. 76 x 76,5 x 13 cm

Heizkreisverteilerkasten anarbeiten.
Abmessungen B x H x T:  ca. 76 cm x 76,5 cm x 13 cm
Menge: 1,000 Stk

**08.26 Heizkreisverteilerkasten anarbeiten,**
Heizkreisverteilerkasten anarbeiten
Größe ca. 51 x 76,5 x 13 cm

Heizkreisverteilerkasten anarbeiten.
Abmessungen B x H x T:  ca. 51 cm x 76,5 cm x 13 cm
Menge: 2,000 Stk

**08.27 Wanddurchbruch, KS-Mauerwerk, Größe: ca. 100 x 20 cm**
Wanddurchbruch, KS-Mauerwerk, Größe ca. 100 x 20 cm

Wanddurchbruch in KS-Mauerwerk schließen.

Wandstärke:  bis 25,0 cm
Querschnitt B x H:  ca. 100 cm x 20 cm
Menge: 2,000 Stk

**08.28 Wanddurchbruch, KS-Mauerwerk, Größe: ca. 100 x 40 cm**
Wanddurchbruch, KS-Mauerwerk, Größe ca. 100 x 40 cm

Wanddurchbruch in KS-Mauerwerk schließen.

Wandstärke:  bis 25,0 cm
Querschnitt B x H:  ca. 100 cm x 40 cm
Menge: 2,000 Stk

**08.29 Wanddurchbruch, KS-Mauerwerk, Größe: ca. 80 x 25 cm**
Wanddurchbruch, KS-Mauerwerk, Größe ca. 80 x 25 cm

Wanddurchbruch in KS-Mauerwerk schließen.

Wandstärke:  bis 25,0 cm
Querschnitt B x H:  ca. 80 cm x 25 cm
Menge: 2,000 Stk

**08.30 Wanddurchbruch, KS-Mauerwerk, Größe: ca. 70 x 20 cm**
Wanddurchbruch, KS-Mauerwerk, Größe ca. 70 x 20 cm

Wanddurchbruch in KS-Mauerwerk schließen.

Wandstärke:  bis 25,0 cm
Querschnitt B x H:  ca. 70 cm x 20 cm
Menge: 2,000 Stk

**08.31 Wanddurchbruch, KS-Mauerwerk, Größe: ca. 65 x 20 cm**
Wanddurchbruch, KS-Mauerwerk, Größe ca. 65 x 20 cm

Wanddurchbruch in KS-Mauerwerk schließen.

Wandstärke:  bis 25,0 cm
Querschnitt B x H:  ca. 65 cm x 20 cm
Menge: 2,000 Stk

**08.32 Wanddurchbruch, KS-Mauerwerk, Größe: ca. 60 x 25 cm**
Wanddurchbruch, KS-Mauerwerk, Größe ca. 60 x 25 cm

Wanddurchbruch in KS-Mauerwerk schließen.

Wandstärke:  bis 25,0 cm
Querschnitt B x H:  ca. 60 cm x 25 cm
Menge: 4,000 Stk

**08.33 Wanddurchbruch, KS-Mauerwerk, Größe: ca. 60 x 20 cm**
Wanddurchbruch, KS-Mauerwerk, Größe ca. 60 x 20 cm

Wanddurchbruch in KS-Mauerwerk schließen.

Wandstärke:  bis 25,0 cm
Querschnitt B x H:  ca. 60 cm x 20 cm
Menge: 2,000 Stk

**08.34 Wanddurchbruch, KS-Mauerwerk, Größe: ca. 40 x 40 cm**
Wanddurchbruch, KS-Mauerwerk, Größe ca. 40 x 40 cm

Wanddurchbruch in KS-Mauerwerk schließen.

Wandstärke:  bis 25,0 cm
Querschnitt B x H:  ca. 40 cm x 40 cm
Menge: 1,000 Stk

**08.35 Wanddurchbruch, KS-Mauerwerk, Größe: ca. 40 x 25 cm**
Wanddurchbruch, KS-Mauerwerk, Größe ca. 40 x 25 cm

Wanddurchbruch in KS-Mauerwerk schließen.

Wandstärke:  bis 25,0 cm
Querschnitt B x H:  ca. 40 cm x 25 cm
Menge: 2,000 Stk

**08.36 Wanddurchbruch, KS-Mauerwerk, Größe: ca. 40 x 20 cm**
Wanddurchbruch, KS-Mauerwerk, Größe ca. 40 x 20 cm

Wanddurchbruch in KS-Mauerwerk schließen.

Wandstärke:  bis 25,0 cm
Querschnitt B x H:  ca. 40 cm x 20 cm
Menge: 5,000 Stk

**08.37 Wanddurchbruch, KS-Mauerwerk, Größe: ca. 30 x 25 cm**
Wanddurchbruch, KS-Mauerwerk, Größe ca. 30 x 25 cm

Wanddurchbruch in KS-Mauerwerk schließen.

Wandstärke:  bis 25,0 cm
Querschnitt B x H:  ca. 30 cm x 25 cm
Menge: 7,000 Stk

**08.38 Wanddurchbruch, KS-Mauerwerk, Größe: ca. 20 x 20 cm**
Wanddurchbruch, KS-Mauerwerk, Größe ca. 20 x 20 cm

Wanddurchbruch in KS-Mauerwerk schließen.

Wandstärke:  bis 25,0 cm
Querschnitt B x H:  ca. 20 cm x 20 cm
Menge: 10,000 Stk

**08.39 Wanddurchbruch, KS-Mauerwerk, Größe: ca. 14 x 20 cm**
Wanddurchbruch, KS-Mauerwerk, Größe ca. 14 x 20 cm

Wanddurchbruch in KS-Mauerwerk schließen.

Wandstärke:  bis 25,0 cm
Querschnitt B x H:  ca. 14 cm x 20 cm
Menge: 2,000 Stk

**08.40 Wanddurchführungen, gebohrt, Durchmesser bis 5 cm**
Wanddurchführungen, gebohrt, Durchmesser bis 5 cm

Gebohrte Wanddurchführungen für Heizungs-, Sanitär- und Elektroinstallation in Wänden aus KS-Mauerwerk schließen.

Wandstärken:  bis 24 cm
Durchmesser:  bis 5 cm
Menge: 25,000 Stk

**08.41 Schlitze schließen, Mauerwerk, Querschnitt: 10 x6 cm**
Schlitze schließen, Mauerwerk, Querschnitt 10 x 6 cm

Senkrechte und waagerechte Schlitze für Heizungs- und Sanitärinstallation im KS-Mauerwerk schließen.
Absprache vor Ort erforderlich.

Schlitzquerschnitt B x T:  ca. 10 x 6 cm
Menge: 20,000 m

**08.42 Schlitze schließen, Mauerwerk, Querschnitt: 2 x 2 cm**
Schlitze schließen, Mauerwerk, Querschnitt 2 x 2 cm

Senkrechte und waagerechte Schlitze für Elektroinstallation im KS-Mauerwerk schließen.
Absprache vor Ort erforderlich.

Schlitzquerschnitt B x T:  ca. 2 x 2 cm
Menge: 140,000 m

**08.43 Schlitze schließen, Mauerwerk, Querschnitt: 3 x 3 cm**
Schlitze schließen, Mauerwerk, Querschnitt 3 x 3 cm

Senkrechte und waagerechte Schlitze für Elektroinstallation im KS-Mauerwerk schließen.
Absprache vor Ort erforderlich.

Schlitzquerschnitt B x T:  ca. 3 x 3 cm
Menge: 80,000 m

**08.44 Schlitze schließen, Mauerwerk, Querschnitt: 10 x 2 cm**
Schlitze schließen, Mauerwerk, Querschnitt 10 x 2 cm

Senkrechte und waagerechte Schlitze für Elektroinstallation im KS-Mauerwerk schließen.
Absprache vor Ort erforderlich.

Schlitzquerschnitt B x T: ca. 10 x 2 cm
Menge: 55,000 m

**08.45 Schlitze schließen, Mauerwerk, Querschnitt: 5 x 5 cm**
Schlitze schließen, Mauerwerk, Querschnitt 5 x 5 cm

Senkrechte und waagerechte Schlitze für Elektroinstallation im KS-Mauerwerk schließen.
Absprache vor Ort erforderlich.

Schlitzquerschnitt B x T:  ca. 5 x 5 cm
Menge: 15,000 m

**08.46 Schlitze schließen, Mauerwerk, Querschnitt: 30 x 6 cm**
Schlitze schließen, Mauerwerk, Querschnitt 30 x 6 cm

Senkrechte und waagerechte Schlitze für Elektroinstallation im KS-Mauerwerk schließen.
Absprache vor Ort erforderlich.

Schlitzquerschnitt B x T:  ca. 30 x 6 cm
Menge: 15,000 m
